# Restauratorische Putz-,Stuck-. Malerarbeiten, OR
Angebotsaufforderung (GAEB DA XML 3.3, DA83)
Projekt: 2261078
Währung: EUR
Vergabeart: Offenes Verfahren
Eröffnung: 04.08.2026 08:00:00
Ende der Zuschlagsfrist: 11.09.2026
Ausführungsbeginn: 19.10.2026
Ausführungsende: 17.09.2027
Erstellt mit: GXML Toolbox V3.3 R20220330, ORCA AVA 27 27.00.00, 22.07.2026

## Beschreibung der Baumaßnahme
Projektdaten

Projekt OR
Abschluss der Hüllensanierung des Gesamtensembles und
Innensanierung der Pflanzenhallen, Nutzungsänderung
Orangerieschloss im Park Sanssouci
An der Orangerie 3-5
14469 Potsdam

Gemarkung: Potsdam
Flur: 26
Flurstück: 3

Lieferanschrift:
An der Orangerie 3-5
14469 Potsdam

Bauherr / Eigentümer / Nutzer
Stiftung Preußische Schlösser und Gärten Berlin - Brandenburg
Abteilung Architektur
Postfach 601462
14414 Potsdam

Projektumfang
Gegenstand der Baumaßnahme im Rahmen des Sonderinvestitionsprogramms 2 vom Bund, Land Berlin und Land Brandenburg sind Instandsetzungs- und Umbaumaßnahmen mit denkmalgerechter Sanierung des Orangerieschlosses im Park Sanssouci. Gleichzeitig findet die in den vorangegangenen Jahren bereits begonnene Hüllensanierung mit der Umsetzung an den nördlichen Pavillons, dem Mittelbau und der östlichen Pflanzenhalle ihren Abschluss für das Gesamtensemble. Die Sanierung der Innenräume ist für ausgewiesene Bereiche wie die Pflanzenhallen und das Erdgeschoss des Nord-Ost-Pavillons vorgesehen.
Die Sanierungsarbeiten dienen der Erhaltung des historischen Bestandes und der Vorbeugung weiterer Schäden und Verluste am Gebäude.
Darüber hinaus werden die Pflanzenhallen als Versammlungsstätte für Veranstaltungen diverser Formate während der Sommermonate umgenutzt und die technische Infrastruktur verbessert. Die Hauptfunktion der Pflanzenhallen als Winterquartier für frostempfindliche Kübelpflanzen und Palmen bleibt weiterhin erhalten.
Der Nord-Ost-Pavillon soll zur Unterstützung der Veranstaltungsnutzung hergerichtet werden und zukünftig einen ganzjährig nutzbaren Veranstaltungsbereich für max. 180 Personen bieten.

Begriffe
WPH=Westliche Pflanzenhalle
OPH=Östliche Pflanzenhalle
NWP=Nord-West-Pavillon
NOP=Nord-Ost-Pavillon
SWP=Süd-West-Pavillon
SOP=Süd-Ost-Pavillon
MB=Mittelbau
SH=Säulenhof
SU=Säulenumgang
OVL=Östliche Verbindungsloggien
WVL=Westliche Verbindungsloggien
AN=Auftragnehmer
AG=Auftraggeber
OÜ=Objektüberwachung
Abw.=Profilabwicklung Profilzugarbeiten

Allgemeine Hinweise
Für die Angebotsabgabe und Ausführung sind folgende Hinweise zu beachten und, sofern nicht in den Positionen dieses Leistungsverzeichnisses gesondert beschrieben, in die Einheitspreise einzukalkulieren.

Bei EU-Verfahren ist nur eine elektronische Angebotsabgabe über die Vergabeplattform zulässig. Eine selbstgefertigte Abschrift oder Kurzfassung des Leistungsverzeichnisses ist zulässig.

Enthalten die Vergabeunterlagen nach Auffassung des Bieters Unklarheiten, Unvollständigkeiten oder offensichtliche Fehler, ist die Vergabestelle vor Angebotsabgabe in Textform darauf hinzuweisen.

Soweit in der Leistungsbeschreibung auf technische Spezifikationen, z.B. nationale Normen, mit denen Europäische Normen umgesetzt werden, europäische technische Bewertungen, gemeinsame technische Spezifikationen, Internationale Normen, Bezug genommen wird, werden auch ohne den ausdrücklichen Zusatz: "oder gleichwertig" immer gleichwertige Technische Spezifikationen in Bezug genommen.

Das Angebot ist in deutscher Sprache abzufassen.
Die Verkehrssprache auf der Baustelle ist Deutsch und muss von den verantwortlichen Mitarbeitern des AN beherrscht werden.

Dem Bieter wird dringend empfohlen, sich vor Abgabe eines Angebotes durch Besichtigung der gegebenen Örtlichkeiten, der Platzverhältnisse, der Lager- und Transportmöglichkeiten ein klares Bild von dem Vorhaben und den ausgeschriebenen Arbeiten zu verschaffen. Nachforderungen, die aus mangelhafter Information resultieren, werden nicht anerkannt.

Besichtigungstermine können über die Vergabeplattform mit der Vergabestelle des AG vereinbart werden.

## 01. Angaben zur Baustelle
01. Angaben zur Baustelle
01.1 Art- und Lage der baulichen Nutzung
Das Orangerieschloss im Park Sanssouci wurde von 1851 bis 1864 auf dem Bornstedter Höhenzug, am Nordrand der Parkanlage Sanssouci, im Stil der italienischen Renaissance errichtet. Südlich des Schlosses ist das Gartengelände als prachtvolle Terrassenanlage gestaltet, auf der nördlichen Seite hingegen als weitläufiger Landschaftspark.

Das Gebäude beherbergt im Erdgeschoss des zentralen Mittelbaus (MB) die als Museum genutzten Schlossräume mit dem Raffaelsaal, ehemalige Gästeappartements und Bedienstetenwohnungen in den Obergeschossen und beidseitig daran anschließend bis in die heutige Zeit genutzte Hallen zur Überwinterung der exotischen Kübelpflanzen aus der Parkanlage Sanssouci (September bis Mai). In den abschließenden 4 Eckpavillons waren ebenfalls Wohnungen bzw. Räume für die Haus- und Hofhaltung untergebracht, die heute zum Teil vermietet sind.

Die Westliche Pflanzenhalle (WPH) grenzt im Westen an den Nord-West-Pavillon (NWP) und im Nordosten an den Schlossbereich des Mittelbaus (MB) an. Die Östliche Pflanzenhalle (OPH) grenzt im Nordwesten an den Mittelbau (MB) und im Osten an den Nordost-Pavillon (NOP). Beide Pflanzenhallen, spiegelbildlich angeordnet, haben jeweils eine Länge von ca. 104,50m, eine Breite von 18,70m und eine Höhe bis Traufkante von ca. 8,40m. Sie sind eingeschossige Ziegelbauten. In den Sommermonaten werden die Pflanzenhallen schon jetzt temporär für Veranstaltungen genutzt.

Die hölzerne Dachkonstruktion der Pflanzenhallen ist als flach geneigtes Pfettendach mit doppeltem Hängewerk und Drempel ausgebildet und mit Kupferblech gedeckt. Die Deckenfüllung besteht aus Strohleichtlehm. Der Fußboden besteht aus gelben und rotbraunen farbigen, achteckigen und quadratischen Platten in Kombination mit Bändern aus roten und gelben Ziegeln. Eine Estrichbahn mit begleitendem Ziegelpflasterband bildet die Achse der Hallen. In jedem der neun Felder gibt es zusätzlich einen umlaufenden Fußbodenheizungskanal, abgedeckt mit gusseisernen Platten. Ein zweites, nahezu bauzeitliches Heizsystem besteht aus einer Warmwasserheizung mit Rippenrohren.

Die nördlichen Pavillons sind paarweise über Loggien mit jeweils einem südlichen Pavillon verbunden, getrennt im Erdgeschoss durch die Triumphstraße, welche auf der Südseite des Schlosses verlaufend einen Teil der Südterrasse bildet. Bekrönt werden die umlaufenden Dachbalustraden der Pavillons mit Skulpturenschmuck in Form von Zinkguss-Vasen und Terrakotta-Amphoren. Die Gebäudehöhe beträgt bis 12,65m bis Traufkante.

Das Orangerieschloss und die Parkanlage werden von der Stiftung Preußische Schlösser und Gärten Berlin-Brandenburg (SPSG) verwaltet und stehen beide seit 1990 als Weltkulturerbe unter dem Schutz der UNESCO. Das Orangerieschloss und die Parkanlage Sanssouci stehen ebenfalls auf der Liste der Baudenkmale in Potsdam.

BGF des Projektperimeters: ca. 12.963 m²
NUF: ca. 9.548 m²
BRI: ca. 57.040 m³
Der Gebäudekomplex erstreckt sich insgesamt über etwa 305m in Längsrichtung.

01.2 Allgemeine Richtlinien zur Baustelle
Alle Mitarbeiter sind darauf hinzuweisen, dass die auszuführenden Maßnahmen mit großer Sorgfalt und unter Schonung und Schutz der vorhandenen Bausubstanz durchzuführen sind.
Entstehen bei der Arbeit auf der Baustelle oder auf den Zufahrtswegen Schäden an der vorhandenen Bausubstanz, ist unverzüglich die örtliche Bauüberwachung zu verständigen.
Es wird während aller Maßnahmen ein umsichtiges Verhalten und eine sensible Vorgehensweise gefordert. Durch die Maßnahmen entstandene Schäden an den Gehölzen und an den Freianlagen sind dem AG sofort zu melden und auf Kosten des AN fachgerecht zu beseitigen.
Die Baustelle und die dazugehörigen Flächen der Baustelleneinrichtung und Lagerung sind täglich zu reinigen und aufzuräumen.
Es ist untersagt, Bau- und Hilfsmaterialien und technisches Gerät am Bauwerk anzulehnen.
Die Arbeitstechnologien sind auf die örtlichen Besonderheiten abzustimmen.
Eventuelle Mehraufwendungen sind in die Einheitspreise einzukalkulieren.
Die Auflagen der SPSG sind als Vertragsbestandteil beigefügt (siehe Anlage 6). Diese sind anzuerkennen und zu unterzeichnen.

01.3 Lage der Baustelle
Das Baufeld befindet sich auf einem Hügel am Nordrand des Landschaftsparks Sanssouci in Potsdam. Im Süden wird die bauliche Anlage bis hinunter zur Maulbeerallee durch Terrassen mit großzügigen Freitreppen und Wasserbassins ergänzt, im Norden grenzt der Park an das Krongut Bornstedt. Alle vorgenannten Flächen befinden sich im Eigentum der Stiftung Preußische Schlösser und Gärten Berlin-Brandenburg.
Die Erschließung bis zur Liegenschaft erfolgt von der Maulbeerallee aus über die Privatstraße "An der Orangerie", gelegen zwischen der Historischen Mühle und dem Besucherzentrum. Hier gilt Schrittgeschwindigkeit, die Durchfahrtshöhe ist unbeschränkt.
Besondere Rücksicht gilt gegenüber dem Besucherverkehr und den Pferdefuhrwerken am Haltepunkt. Ab 2024 beginnt parallel die Baustelle am Besucherzentrum Historische Mühle und die Durchfahrt führt für die Dauer der Maßnahme durch den hier liegenden Baustellenbereich. Es können sich temporäre Einschränkungen ergeben, die zu diesem Zeitpunkt noch nicht bekannt sind.
Von der Zufahrtsstrasse "An der Orangerie" führt je eine Auffahrt zur Nordseite des Ostflügels (wassergebundene Decke) und des Westflügels (Asphaltdecke), hier gilt Schrittgeschwindigkeit.
Auf dem nördlich des Mittelbaus gelegenen Nordparterre führen beide Wege über eine temporäre Baustrasse in der Hauptfläche für die Baustelleneinrichtung zusammen.

01.4 Verkehrsverhältnisse auf der Baustelle
Auf dem gesamten Gelände gilt die StVO. Es ist auf dem Gelände maximal Schrittgeschwindigkeit zu fahren. Der in geringem Umfang auf der Liegenschaft weiterlaufende Wirtschaftsverkehr des AG hat Vorrang vor dem Baustellenverkehr. Das Befahren der Parkanlage außerhalb der für die Baustelle notwendigen Zufahrten ist nicht gestattet. Baufahrzeuge dürfen das Gelände nur wochentags befahren. Für die Dauer der Beauftragung ist eine Ausnahmefahrgenehmigung für das Stiftungsgelände bei der Projektleitung der Abteilung Architektur zu beantragen. Das Stiftungsgelände wird vom Ordnungsdienst regelmäßig kontrolliert. Fahrzeuge ohne Genehmigung werden mit einem Bußgeld von bis zu 55,00€ geahndet.

Es steht eine begrenzte Anzahl Parkmöglichkeiten im Bereich der Baustelleneinrichtungsfläche zur Verfügung.

Die Wege im Bereich der Baustellenzufahrt sind für folgende Fahrzeuglasten ausgelegt:
- Wassergebundenen Decken auf der Nord- und Ostseite bis 7,5t
- Baustrasse auf der Nordseite der westl. Pflanzenhalle und dem Nordparterre bis 16t
- Wassergebundene Decke auf der Südterrasse vor dem Schloss 3,5t

Insbesondere wird darauf hingewiesen, dass Lieferfahrzeuge für Material und dergleichen nur mit den maximal erforderlichen Materialmengen auf dem Gelände zum Einsatz kommen dürfen.
Bei Befahrung mit höheren Gewichtsklassen ist die gesonderte Abstimmung mit der Parkrevierleitung Abteilung Gärten erforderlich.

Die Wege dienen ebenfalls als Feuerwehrzufahrt und bilden die Verbindung zur Südterrasse. Durch Bauzäune und Tore ist die maximal zum Wenden mögliche Fahrzeuglänge jedoch eingeschränkt.
Das Baufeld erstreckt sich über die 305m bestehende Gebäudelänge. Die Hauptfläche der Baustelleneinrichtung liegt während der gesamten Maßnahme dauerhaft nördlich des Mittelbaus, im Bereich des Nordparterres, mittig des Gebäudekomplexes und ist durch einen Stahlgittermattenzaun von den weiter in Nutzung befindlichen Park- und Gebäudebereichen abgegrenzt. Gemäss Bauabschnitt wird das Baufeld um die notwendige BE-Fläche ergänzt und ebenfalls eingezäunt und mit zweiflügeliger Toranlage versehen. Auf der Südseite der Pflanzenhallen und Pavillons. Im Säulenhof kommt ein 2,00m hoher Bauzaun aus Holz zum Einsatz.

Das Orangerieschloss wird ganzjährig von einer großen Anzahl Touristen besucht.
Das parallele Nebeneinander von Baustellen- und Besucherverkehr ist durch erhöhte Rücksichtnahme zu ermöglichen.

01.5 Freizuhaltende Flächen
Sämtliche Notausgänge und Fluchtwege auf dem Gelände sowie Feuerwehrflächen und -zufahrten (3,50m breit) und Einrichtungen für die Feuerwehr (Gebäudezugänge, Hydranten, Absperrschieber, Kanal- und Schachtdeckel für sämtliche Medien, etc.) sind ständig freizuhalten! Der jeweilige für den Bauabschnitt geltende Baustelleneinrichtungs- und Feuerwehrplan ist zwingend zu beachten.
Das Halten zum Be- & Entladen ist im Bereich der Feuerwehrzufahrt kurzzeitig gestattet, sofern sich der Fahrer dabei ständig im Fahrzeug befindet.
Vorbeugende Brandschutzmaßnahmen gemäß Auflagen der SPSG (Anlage 6), Bauberufsgenossenschaften und des VdS sind vom AN zu treffen.
Bei Zuwiderhandlungen veranlasst die Objektüberwachung die Räumung durch den AN bzw. die Ausführung zu seinen Lasten. Der AN verpflichtet sich, die Baustelle täglich aufgeräumt und gesichert zu verlassen. Die Kosten für durch Fehlalarme ausgelöste Feuerwehreinsätze sind durch den Verursacher zu tragen.

01.6 Transporteinrichtungen/-wege
Durch die Gebäudeausdehnung (ca. 305m) ergeben sich je nach Bauabschnitt längere Transport- und Arbeitswege zwischen Haupt-Baustelleneinrichtungsfläche und Arbeitsort. Zusätzlich besteht in Teilbereichen eine geringe Belastbarkeit der Wege und Zugänge. Kosten die sich aus den Erschwernissen durch die geringe Belastbarkeit der Zugänglichkeiten sowie Erschwernisse, die sich beim Materialtransport ergeben, sind in die Einheitspreise des LVs einzukalkulieren.
Durch den Auftraggeber werden keine Kräne o.ä. Hebezeuge zur Verfügung gestellt.
Der Zugang zur Baustelle erfolgt über die Haupttore östlich und westlich des Nordparterres (B/H ca. 3,90/4,90 m).

01.7 Ver-/Entsorgungsanschlüsse
1.7.1 Baustrom/Baubeleuchtung
Der Auftraggeber lässt eine Baustromanlage errichten. Der neue Trafo nördlich der WPH übernimmt die Versorgung der im Baustelleneinrichtungsplan dargestellten Anschlussverteiler und Baustellenbeleuchtung. Jeder Speisepunkt stellt Anschlussmöglichkeiten bis 32A (20kW) zur Verfügung. Die Herstellung der Baustromversorgung ab den Anschlussverteilern obliegt den AN. Hierbei sind die Dimension des Gebäudes und die damit verbundenen Wegelängen zu berücksichtigen.
Die Beleuchtung der Flucht- und Verkehrswege wird gem. Arbeitsstättenverordnung (ArbStättV) durch den Auftraggeber veranlasst. Die Arbeitsplatzbeleuchtung nach DIN 5035 ist Sache des Auftragnehmers und wird nicht gesondert vergütet.

1.7.2 Bauwasser/Abwasser/ Sanitär
Bauwasseranschlüsse werden in der Nähe der BE durch den Auftraggeber zur Verfügung gestellt. Die Heranführung von Baustrom und Bauwasser zur Verbrauchsstelle obliegt dem AN. Die Prüfung von eigenen Unterverteilern des Auftragnehmers gem. DGUV Vorschrift 3 ist in die jeweiligen Einheitspreise einzukalkulieren.
Für die Gewerke stehen je nach Bauabschnitt entweder Baustellentoiletten im Gebäudebestand oder separate Container auf der Nordseite des Gebäudes zur Verfügung. Alle am Bau beteiligten Firmen sind verpflichtet, diese Anlagen zu nutzen und sauber zu halten. Die Aufstellung eigener Anlagen ist nicht gestattet.
Abwasser ist in geeigneten Behältnissen aufzufangen und je nach Verschmutzungsgrad entweder fachgerecht zu beseitigen oder in die ausgewiesenen Einleitpunkte zu entsorgen.
Veränderungen an den Baustrom-/Bauwasseranlagen dürfen nur durch den
jeweiligen Errichter ausgeführt werden! Unzulässige Änderungen werden für den Verursacher kostenpflichtig wieder in den Ursprungszustand versetzt.

Die Kosten für Baustrom, Bauwasser sowie Baustellen-WC sind anteilig durch den Auftragnehmer zu tragen. Dazu wird ein prozentualer Abschlag abgenommen, in Höhe von pauschal:
Baustrom: 0,30% der Bruttoabrechnungssumme
Bauwasser: 0,30% der Bruttoabrechnungssumme
Sanitäre Anlagen: 0,15% der Bruttoabrechnungssumme

01.8 Dem AN überlassene Flächen/Räume
Der Auftraggeber stellt dem Auftragnehmer keine Lager- oder Aufenthaltsräume zur Verfügung. Lagerflächen stehen im Außenbereich nur in begrenztem Umfang zur Verfügung. Außerhalb der umzäunten Baustelleneinrichtung darf grundsätzlich kein Material gelagert werden.
Die gemäß Arbeitsstättenverordnung und Arbeitsstättenrichtlinie geforderten Aufenthalts- und Umkleideräume liegen im Verantwortungsbereich des AN. Der Auftragnehmer hat die Möglichkeit, Aufenthalts- und/oder Materialcontainer (ISO-Container) aufzustellen. Dabei ist einzukalkulieren, dass aufgrund der Bauabschnittsfolge und entsprechender Anpassung der BE voraussichtlich ein ein- bis ggf. zweimaliges Umsetzen erforderlich wird. Vorgesehene Containerstellungen sind im Vorfeld mit der Objektüberwachung abzustimmen. Ein grundsätzlicher Platzanspruch besteht nicht.
Stromanschlüsse werden in unmittelbarer Nähe zur Verfügung gestellt. Wasser-, Abwasser- und Telekommunikationsanschlüsse stehen nicht zur Verfügung.
Hinsichtlich sanitärer Anlagen siehe bitte 1.7.2. Die Aufstellung eigener sanitärer Anlagen ist nicht gestattet. Weitere Angaben sind den Baustelleneinrichtungsplänen zu entnehmen.
Für die Zeit der Baumaßnahme ist das Rauchen in den Innenräumen, auf den Gerüsten und auf der BE-Fläche strikt untersagt. Wer zuwider handelt wird dauerhaft von der Baustelle verwiesen. Es wird jedoch innerhalb des BE-Außenbereiches eine Fläche ausgewiesen, in der das Rauchen ausnahmsweise gestattet ist. Zigarettenreste müssen innerhalb dieses Bereiches in den hierfür vorgesehenen Behältern entsorgt werden.

01.9 Bodenverhältnisse/Baugrund
-nicht relevant-

01.10 Grundwasser/Gewässer
-nicht relevant-

01.11 Umweltrechtliche Vorschriften
-nicht relevant-

01.12 Entsorgung
Der Auftraggeber hat auf der Baustelle ein Unternehmen für das Zentrale Abfallmanagement verpflichtet.
Anfallendes Verpackungsmaterial bleibt Eigentum des AN und ist, soweit möglich, dem Dualen System zuzuführen oder auf andere Art ordnungsgemäß zu entsorgen.
Überschüssiges Baumaterial (Verschnitt, Reste etc.) und Baustellenabfälle aus dem Bereich des AN entsorgt dieser in eigener Zuständigkeit. Grundsätzlich ist verwertbarer Abfall nicht zu beseitigen. Das Verbrennen von Abfällen im Baustellenbereich ist strengstens verboten!
Gefährlicher Abfall zur Beseitigung unterliegt der Andienungspflicht bzw. gefährlicher Abfall zur Verwertung der Anzeigepflicht an die Sonderabfallgesellschaft Brandenburg Berlin (SBB). Die Entsorgung einschl. der Kosten dafür übernimmt der Auftraggeber.
Metallabfälle jeglicher Art sind getrennt in bereitgestellten Containern des AG zu sammeln.

Es ist das Kreislaufwirtschaftsgesetz (KrWG) sowie das entsprechende Landesabfallrecht in der jeweils gültigen Fassung mit allen Rechtsgrundlagen, Verordnungen und Merkblättern zur Vermeidung, Wiederverwendung, Recycling, Verwertung und Beseitigung von Abfällen anzuwenden. Im Besonderen ist darauf zu achten, dass der Abfall nach Maßgabe dieses Gesetzes hochwertig und schadlos verwertet wird und die Entsorgung ein zugelassenes Unternehmen durchführt. (H)§~ 7, 8, 15 KrWG

01.13 Schutzgebiete/-zeiten im Bereich der Baustelle
Die Arbeiten sind mit ausreichenden Arbeitskräften von Montag bis Freitag nach Angaben der Ablaufplanung durchzuführen und zügig fertig zu stellen.
Es gilt § 2 Abs. 1 des Bundes-Immissionsschutzgesetzes in Verbindung mit der Allgemeinen Verwaltungsvorschrift zum Schutz gegen Baulärm - Geräuschimmissionen - und der Geräte- und Maschinenlärmschutzverordnung. Hiernach dürfen in der Regel keine lärmintensiven Arbeiten an Werktagen während der Zeiten von 20 Uhr bis 7 Uhr durchgeführt werden.
Aufgrund der personellen Besetzung vor Ort können folgende Arbeitszeiten gewährleistet werden:
Montag - Freitag: 7.00 - 18.00 Uhr
Samstag: nur auf Anfrage

Artenschutz
Die Beseitigung der Nist- und Lebensstätten geschützter Vogelarten an und in dem Gebäude darf nur in der Zeit vom 01.10. bis 28.02. des Folgejahres erfolgen.

01.14 Schutz von Bäumen, Pflanz- und Vegetationsflächen
Die Arbeiten im Gartendenkmal erfordern eine besondere Sorgfalt und sind unter Schonung der zu erhaltenden Anlagen, Baulichkeiten und Vegetation durchzuführen.
Sich im Baufeld befindliche, zu erhaltene und nach Baumschutzverordnung (BaumSchVO) und Denkmalschutzgesetz geschützte Bäume werden nach Schutzerfordernis durch Freihaltung (Einzäunung) des Wurzel-/Kronenschutzbereichs oder durch Stammeinhausung und Schutzabdeckung des Wurzelbereichs geschützt. Grundsätzlich dürfen Bäume durch die Bauarbeiten nicht beschädigt werden.

Alle dennoch durch Bauarbeiten des AN entstandenen Schäden an der Bau- und Gartensubstanz sind unverzüglich der OÜ anzuzeigen und durch den AN kostenlos zu beseitigen. Es ist untersagt, anfallende Abbruchmaterialien, Baumaterialien sowie Geräte und Werkzeuge an Baulichkeiten und Gehölze anzulehnen oder in Wurzelbereichen oder auf zuvor nicht freigegebenen Vegetationsflächen zu lagern.

01.15 Öffentlicher Verkehr
Während der gesamten Baumaßnahme bleibt der Park für Besucher geöffnet und wird durch das Parkmanagement bewirtschaftet. Ebenso finden im Schlossmuseum zeitgleich restauratorische Maßnahmen statt. Ab Sommersaison 2027 ist das Schlossmuseum wieder für Besucher geöffnet.
Je eine der beiden Pflanzenhallen dient wechselweise als Winterquartier und muss zum Ein- und Ausfahren der Pflanzen im Frühjahr und Herbst zugänglich sein, der Wirtschaftsverkehr des Auftraggebers im Bereich der Zufahrt ist dabei ebenso grundsätzlich zu ermöglichen. In der westlichen Pflanzenhalle (WPH) finden während der Sommermonate Veranstaltungen statt.

01.16 Im Bereich der Baustelle vorhandene Anlagen
-nicht relevant-

01.17 Hindernisse
Konkrete Hindernisse sind nicht bekannt.

01.18 Grabungsarbeiten/Kampfmittel
entfällt für dieses LV

01.19 Maßnahmen gem. Baustellenverordnung
Der Auftraggeber hat einen Sicherheits- und Gesundheitsschutz-Koordinator (SiGeKo) gem. Baustellenverordnung (BaustellV) beauftragt. Die durch den SiGeKo erstellte Baustellenordnung sowie der aufgestellte SiGe-Plan sind verbindlich einzuhalten. Montage-, Abbruch- und Arbeitsanweisungen für potentiell gefährliche Arbeiten und Montagen sind in jedem Fall dem SiGeKo vor Aufnahme der Arbeiten zur Prüfung vorzulegen und in endgültiger Fassung der Bauüberwachung in Kopie zu übergeben

Gemäß §5, Nr.3, der BaustellV wird hierdurch die Verantwortlichkeit der Arbeitnehmer für die Erfüllung ihrer Arbeitsschutzpflichten nach Arbeitsschutzgesetz und dem Regelwerk der Berufsgenossenschaften nicht berührt.

Bereits vor Angebotserarbeitung hat der Bieter eine auf Grundlage des Arbeitsschutzgesetztes (ArbSchG) § 4 und 5 Absatz 1 und der bauberufsgenossenschaftlichen Vorschrift BGVA1 - Grundsätze der Prävention die für die Beschäftigten mit der jeweiligen Arbeit verbundenen Gefahren zu ermitteln, den Umfang der Maßnahmen des Arbeitsschutzes festzulegen und die erforderlichen Aufwendungen in die Einheitspreise mit einzukalkulieren.

Der AN hat die Nachweise zur regelmäßigen sachkundigen und sachverständigen Prüfung entsprechend den gesetzlichen Bestimmungen (Betriebssicherheitsverordnung), aller zum Einsatz kommenden Arbeitsmittel und Geräte auf der Baustelle zur Einsichtnahme vorzuhalten. Arbeitsmittel ohne erfolgreiche aktuelle Prüfung dürfen nicht eingesetzt werden.

Die sicherheitstechnische Selbstauskunft ist auf Anforderung bei Baubeginn vorzulegen.

01.20 Anordnungen und Vorschriften der Eigentümer
Auf der gesamten Liegenschaft gilt die Haus-/Parkordnung des Auftraggebers. Das Hausrecht liegt beim Auftraggeber bzw. seinen Bevollmächtigten.

Allgemeine zu beachtende Verhaltensregeln:
Das Rauchen (auch E-Zigaretten, Verdampfer etc.) ist in allen Gebäuden/Containern sowie der Alkohol- und Betäubungsmittelkonsum im gesamten Baustellenbereich strengstens untersagt! Zuwiderhandlungen führen zum sofortigen und dauerhaften Baustellenverweis. Essen und Trinken ist in den Schlossräumen nicht gestattet. Das Abspielen von Radios oder anderer elektronischer Wiedergabegeräte ist nicht gestattet

Besondere Verhaltensregeln in den Museumsräumen/Mittelbau:
entfällt in diesem LV

Außenanlagen:
Alle wertvollen Objekte, Beläge und Pflanzen werden während der Baumaßnahme durch Einhausungen, Abdeckungen und Absperrungen gesichert. Nicht geschützte Bereiche sind von der Benutzung ausgeschlossen.

Schutz der Bausubstanz:
Alle Maßnahmen sind durch den AN so auszuführen, dass am Bestand und an den angrenzenden Flächen Verschmutzungen, Schäden und unbeabsichtigte Veränderungen des Erscheinungsbildes ausgeschlossen werden.
Die betroffenen Oberflächen der Innenräume und die Laufwege dorthin sind immer zu schützen. Die Vorgehensweise und die dafür zu verwendenden Materialien sind jeweils vorab mit der Bauüberwachung abzustimmen.

Neben den Inhalten der Allgemeinen Vorbemerkungen sind ergänzende Vorgaben einzuhalten, die den Anlagen zu entnehmen sind.
In den Aussenanlagen ist die beschilderte Parkordnung zu beachten.

01.21 Schadstoffbelastungen
siehe 04.7

01.22 Vom Auftraggeber veranlasste Vorarbeiten
-nicht relevant-

01.23 Arbeiten anderer Unternehmer
An der Gesamtbaumaßnahme werden verschiedene Gewerke beteiligt sein. Im und am Gebäude finden daher Arbeiten anderer Auftragnehmer parallel statt. Grundsätzlich sind die Arbeiten Dritter zu ermöglichen. Die Gewerke haben sich dazu untereinander abzustimmen.

## 02. Angaben zur Ausführung
02. Angaben zur Ausführung
Folgende Regeln gelten immer für die Sanierungsarbeiten, der Nutzung von Wegen und Arbeitsinseln auf Stufen, Natursteinböden, sowie der Befestigung von Materialien in Abhängigkeit von der Beanspruchung:
1. Vor Auslegen der Schutzmaterialien sind die Bodenflächen zu reinigen / zu saugen
2. Vor Entfernen der Überbauungen / Schutzmaterialien sind diese gewissenhaft zu saugen Vliese sind vorsichtig zusammenzurollen / zu falten.
3. Für das Bewegen leichter Lasten sind saubere Rollwagen mit parketttauglichen Gummirädern zu verwenden, die Räder müssen einen größtmöglichen Durchmesser  besitzen.
4. Das Bewegen schwerer Lasten erfolgt ausschließlich über lastverteilende Schutzüberbauungen.
5. Befestigungen und Markierungen auf den historischen Oberflächen wie z.B. mit Klebebändern, Nägeln, Schrauben usw. sind grundsätzlich untersagt.
6. Schutzmaterialien können zueinander mit einem stark klebenden Band verbunden werden.
7. Einrichtungsgegenstände im Gebäude dürfen unter keinen Umständen Kontakt mit Klebebändern haben.
8. Das Entnehmen von Gegenständen/Bauteilen aller Art aus dem Gebäude ist generell nur gestattet, wenn es für das Sanierungsziel notwendig und mit dem Auftraggeber abgestimmt ist.
9. Im Fall von Beschädigungen am Objekt Orangerieschloss oder der Parkanlage ist die Projektleitung umgehend zu informieren.
10. Halten sich Personen offensichtlich nicht an die Verhaltensvorschriften, ist die Beteiligung dieser Personen an der gemeinsamen Leistungserbringung unmittelbar zu beenden.
11. Alle Leistungen sind mit staubarmen Arbeitsverfahren und Geräten auszuführen. Schnelllaufende und trocken arbeitende Geräte ohne Absaugung sind nicht zu verwenden. Ggf. sind zusätzliche Absaugungen gegen Verschmutzungen durch Feinstaub vorzusehen.

Vorbeugende Brandschutzmaßnahmen gemäß Auflagen der SPSG, des VdS und  Berufsgenossenschaften sind vom AN zu treffen.
Im gesamten Gebäude und auf den Rüstungen ist der Einsatz von Geräten oder
Maschinen mit Verbrennungsmotoren untersagt. Alle eingesetzten Geräte, Maschinen und elektrischen Verbindungen im Dachgeschoß müssen bei stark staubenden Tätigkeiten
(z. B. Grobreinigung) aufgrund des Vorhandenseins von kleinen, leichten organischen
Stäuben explosionssicher / antistatisch ausgeführt sein. In den jeweiligen Arbeitsbereichen
sind geeignete Handfeuerlöscher vorzuhalten.
Bei Zuwiderhandlungen veranlasst die Bauüberwachung die Räumung durch den AN bzw.
die Ausführung zu seinen Lasten.

02.1 Arbeitsabschnitte/-unterbrechungen/-beschränkungen
Die Maßnahme des vorliegenden Leistungsverzeichnisses wird innerhalb eines Bauabschnittes und Gebäudebereiches (OPH) in einem Zuge und kontinuierlich durchgeführt. Die Leistungen des AN sind in verschiedenen Bauteilen / Ebenen teilweise parallel bzw. parallel mit Zeitversatz gem. Rahmenterminplan auszuführen.
Die reguläre Arbeitszeit auf der Baustelle ist Montag bis Freitag zwischen 07:00 und 18:00 Uhr, Abweichungen hierzu sind gesondert vermerkt.
Abweichungen von der Regelarbeitszeit (z.B. Spät- oder Wochenendarbeit) sind dem Auftraggeber zwei Arbeitstage vorab anzuzeigen und von diesem genehmigen zu lassen. An Sonn- und Feiertagen ist die Baustelle grundsätzlich geschlossen.

Die Gesamtsanierungsmaßnahme erstreckt sich von März 2023 bis Juni 2029.
(die terminlichen Eckpunkte der jeweiligen Gewerke siehe "Besondere technische Vorbemerkungen").

02.2 Erschwernisse während der Ausführung
Erschwernisse sind den vorstehenden und nachfolgenden Beschreibungen zu entnehmen. Insbesondere sind dabei die langen Wege durch die Gebäudeausdehnung in Kombination mit begrenzter Fläche für Baustelleneinrichtung, die Lage im Wasserschutzgebiet, die Arbeit im Bau- und Gartendenkmal sowie vorgesehene Bauabläufe zu nennen.

02.3 Vorgaben SiGe-Plan/Baustellenordnung
Der Auftragnehmer hat für seine Leistungen vor Ausführungsbeginn eine Gefährdungsbeurteilung zu erstellen. Die Unfallverhütungsvorschriften der Deutschen Gesetzlichen Unfallversicherung (DGUV) sowie die Vorschriften der Berufsgenossenschaften (BG) sind einzuhalten.
Sämtliche Mitarbeiter sind mit der für die jeweils ausgeführten Tätigkeiten entsprechenden persönlichenSchutzausrüstung (PSA) auszustatten. Wiederholte Verstöße führen zum dauerhaften Baustellenverweis.

02.4 Mitbenutzung Gerüste/Hebezeuge/Aufzüge
Die vom Auftraggeber durch das Gewerk Gerüstarbeiten errichteten Fassaden- und Raumgerüste und Bauaufzüge können durch den Auftragnehmer unentgeltlich mitgenutzt werden. Die Gerüste sind nach Benutzung durch den AN arbeitstäglich zu reinigen. Die Nutzung von Gerüsten und Bauaufzügen ist vor Nutzungsfreigabe und Einweisung durch den Errichter nicht zulässig und ausdrücklich untersagt. Veränderungen an Gerüsten/Bauaufzügen dürfen nur durch den jeweiligen Errichter ausgeführt werden! Kräne o.ä. Hebezeuge werden durch den AG nicht zur Verfügung gestellt.

02.5 Eignungs- und Gütenachweise
Für alle zum dauerhaften Einbau vorgesehene Materialien sind vor Ausführungsbeginn die jeweiligen Datenblätter sowie die Deckblätter der entsprechenden Zulassungen/Prüfzeugnisse (abZ/abP) vorzulegen.
Nach Abschluss der Arbeiten ist eine vollständige Dokumentation gem. Vorgaben des Auftraggebers einzureichen. Der Auftraggeber behält sich vor, die vertragsgerechte Ausführung während der Bauausführung stichprobenartig (z.B. durch Materialproben) prüfen zu lassen.

02.6 Liefer- und Leistungsumfang
Der Liefer- und Leistungsumfang der auszuführenden Arbeiten wird durch das vorliegende Leistungsbild beschrieben. Grundsätzlich gehören - wenn nicht anders beschrieben - die Lieferung aller benötigten Bau- und Hilfsmaterialien, Werkzeuge, Kleinmaterialien, erforderliche Hilfskonstruktionen, temporäre Stützkonstruktionen und Montagehilfsmittel, sowie die Grobreinigung von Untergründen von Staub und lose aufsitzenden Verschmutzungen zum Leistungsumfang des AN.
Alle Leistungen umfassen neben der Lieferung der dazugehörigen Stoffe und Bauteile auch das  Abladen und Lagern auf der Baustelle, sowie das Verbringen an den Einbauort, wenn es in der Leistungsbeschreibung nicht anders beschrieben ist.
Die Aufwendungen für das Einrichten, Vorhalten und Räumen der Baustelle einschl. aller Transport-, Auf- und Abladekosten, Wiederherstellung des Geländes und Entfernen von Verunreinigungen und den Leistungen:
- Herrichten der erforderlichen Aufenthaltsräume, Lager- und Arbeitsplätze
- Zuführung von Bauwasser und -strom von den durch den AG benannten Anschlüssen zur Baustelle und zum Arbeitsplatz
- Stellung aller erforderlichen Geräte, Werkzeuge und Hilfsmittel
Alle sonstigen Kosten, die zur ordnungsgemäßen Durchführung der Bauaufgabe zu erbringen sind, sind in die Einheitspreise einzurechnen. Eine gesonderte Vergütung erfolgt nicht.

02.7 Mitwirkung bei der Inbetriebnahme
-nicht relevant-

02.8 Benutzung von Teilen der Leistung vor der Abnahme
Kann bei der ausgeführten Leistung oder Teilen der Leistung nach baulicher Fertigstellung aufgrund fehlender Inbetriebnahme o.ä. nicht unmittelbar die Abnahme durchgeführt werden, findet zunächst nur eine "Übernahme" der Leistung statt. Die Gefahr geht dabei gem. § 12 (6) VOB/B vom Auftragnehmer auf den Auftraggeber über. Die rechtsgeschäftliche Abnahme gem. § 12 VOB/B erfolgt erst nach Feststellung der Gebrauchstauglichkeit (Inbetriebnahme). Die Verjährungsfrist beginnt an dem der rechtsgeschäftlichen Abnahme folgenden Tag.

02.9 Wartung
-nicht relevant-

## 03. Weitere Besondere Vertragsbedingungen
03. Weitere Besondere Vertragsbedingungen
03.1 Vertragsbedingungen
Es gelten neben den "Allgemeinen Vertragsbedingungen für die Ausführung von
Bauleistungen" (VOB/B) und den "Allgemeinen Vertragsbedingungen für die Ausführung
von Leistungen" (VOL/B) in der zum Vertragsschluss gültigen Fassung ausschließlich die
Vertragsbedingungen des Auftraggebers. Allgemeine Geschäftsbedingungen (AGB),
insbesondere Liefer- und Zahlungsbedingungen des Auftragnehmers, gelten auch ohne
ausdrücklichen Widerspruch des Auftraggebers nicht.

03.2 Zugangsberechtigung
Beschäftigte der einzelnen Auftragnehmer müssen beim Betreten der Liegenschaft die
Zugehörigkeit zum jeweiligen Unternehmen nachweisen können und als solche erkennbar sein (z.B. durch Bekleidung oder Helm mit Firmennamen, Firmenlogo, o.ä.).
Der Auftraggeber ist berechtigt, einzelnen Beschäftigten des Auftragnehmers in
begründeten Fällen den Zutritt zur Baustelle zu untersagen.
Unbefugten Dritten ist das Betreten der Baustelle grundsätzlich untersagt. Für
Besichtigungen bzw. Führungen ist rechtzeitig das schriftliche Einverständnis des Auftraggebers über die jeweilige Objektüberwachung einzuholen.

03.3 Bewachung
Während der gesamten Bauzeit wird die Baustelle je Bauabschnitt durch Bauzäune
gesichert. Die Zugangstore sind immer geschlossen zu halten und zum Arbeitsende
abzuschließen. Während der regulären Arbeitszeiten ist kein Wachpersonal anwesend, während der Nachtstunden wird der Gebäudekomplex bestreift.

03.4 Mitführung von Ausweispapieren
Der Auftragnehmer hat jeden seiner Beschäftigten gem. § 2a (2) Schwarzarbeiterbekämpfungsgesetz (SchwarzArbG) nachweislich auf die Mitführungspflicht von Personalausweis, Pass, Passersatz oder Ausweisersatz für die Dauer der Erbringung der Dienst- oder Werkleistungen hinzuweisen. Der Auftragnehmer (und dessen Nachunternehmer) ist verpflichtet, Namenslisten über alle auf der Baustelle täglich beschäftigten Arbeitnehmer zu führen und diese auf Verlangen dem Auftraggeber zur Einsichtnahme vorzulegen.

03.5 Bauanlaufbesprechung
Nach Auftragserteilung wird ein Bauanlaufgespräch durchgeführt, in dem der
Auftragnehmer über die Projektbeteiligten, die Baustelle sowie die für diese Baumaßnahme vorgegebenen Regelabläufe und -verfahren informiert wird.

03.6 Baubesprechungen
Zur Koordination der Baustelle und der Leistungen der am Bau beteiligten Auftragnehmer
findet eine wöchentliche Baubesprechung statt. Der Auftragnehmer ist verpflichtet, während seiner aktiven Tätigkeit auf der Baustelle grundsätzlich, oder außerhalb seiner aktiven Tätigkeit auf gesondertes Verlangen des Auftraggebers, durch seinen benannten Fachbauleiter an diesen Besprechungen teilzunehmen.
Die Besprechungen finden gewöhnlich vor Ort, im Bedarfsfall als Videokonferenz, statt.

03.7 Fachbauleitung des AN
Durch den Auftragnehmer ist vor Leistungsbeginn der von ihm für die Projektbearbeitung
vorgesehene Fachbauleiter mittels Fachbauleitererklärung zu benennen. Der Fachbauleiter muss die für die Leistung notwendige Qualifikation nachweisen, die deutsche Sprache in Wort und Schrift beherrschen, regelmäßig auf der Baustelle anwesend und berechtigt sein, Erklärungen mit rechtlicher Wirkung für den Auftragnehmer abzugeben oder vom Auftraggeber entgegenzunehmen. Der beabsichtigte Wechsel des Fachbauleiters ist dem Auftraggeber schriftlich mitzuteilen und zu begründen.

03.8 Objektüberwachung des AG
Der Auftraggeber überträgt die Objektüberwachung einem Dritten, der bevollmächtigt ist,
diesen bei derörtlichen Baudurchführung zu vertreten. Anweisungen auf der Baustelle sind nur vom Auftraggeber oder seinen bevollmächtigten Vertretern entgegenzunehmen.
Die Objektüberwachung ist berechtigt, Anordnungen zur ordnungsgemäßen Durchführung
des Vertrags sowie zur Sicherheit und Ordnung auf der Baustelle zu erteilen. Die Objektüberwachung ist nicht berechtigt, Änderungen, Erweiterungen oder Ergänzungen zum Vertrag vorzunehmen.

03.9 Arbeitsplan des AN
Zur Koordination der Bauabläufe hat der Auftragnehmer auf Verlangen des Auftraggebers
einen wöchentlichen Arbeitsplan zu erstellen, in dem Angaben zu Art, Ort und Umfang der
geplanten Arbeiten sowie ggf. zu erwartende Einschränkungen und Hinweise (wie notwendige Sperrungen von Arbeitsbereichen oder die erforderliche Anwesenheit Dritter) für jeden Arbeitstag enthalten sein müssen.
Der Arbeitsplan ist spätestens freitags für die darauffolgende Woche der Objektüberwachung zu übergeben.

03.10 Bautagesberichte
Der Auftragnehmer hat arbeitstäglich einen Bautagesbericht anzufertigen, aus dem
mindestens das Datum, die Anzahl der eingesetzten Mitarbeiter (getrennt nach Qualifikation), die Witterungsverhältnisse, eingesetzte(Groß-)Geräte, Art, Ort und Umfang der ausgeführten Arbeiten, sowie besondere Vorkommnisse (Anweisungen des AG, Materiallieferungen, Behinderungen, etc.) hervorgehen muss. Die Bautagesberichte sind montags gesammelt für die Vorwoche der Objektüberwachung zu übergeben.

03.11 Schriftverkehr
Dokumente sowie elektronischer Schriftverkehr (Emails) sind nach Vorgaben des
Auftraggebers in einheitlicher Struktur zu benennen. Es sind immer das Datum der Unterlage und das Projektkürzel "OR" voranzustellen. Des Weiteren sind der Verfasser sowie der konkrete Inhalt des Dokuments zu nennen:
Beispiel: JJJJMMTT_OR_AN_Inhalt des Schreibens/der Email
Vertragsrelevanter Schriftverkehr ist grundsätzlich an den Auftraggeber zu richten (in
Kopie an die jeweilige Objektüberwachung), baustellenrelevanter Schriftverkehr an die
jeweilige Objektüberwachung (in Kopie an den Auftraggeber). Weitere Festlegungen
können im Bauanlaufgespräch getroffen werden.

03.12 Unterlagen des AG
Dem Auftragnehmer werden alle Ausführungsunterlagen durch den Auftraggeber
ausschließlich digital mittels Cloud-Lösung zur Verfügung gestellt. Sämtliche zur Leistungserbringung notwendigen Druck- und Plotkosten werden nicht gesondert vergütet und sind in die Einheitspreise einzurechnen.

03.13 Urkalkulation
Der Auftragnehmer hat auf Verlangen des Auftraggebers die Urkalkulation vor
Ausführungsbeginn in einem verschlossenen Umschlag beim Auftraggeber zu hinterlegen.

03.14 Dokumentation
Nach Abschluss der Arbeiten ist eine vollständige Dokumentation gem. Vorgaben des Auftraggebers einzureichen (Musterformblatt siehe Anlage & entsprechende LV-Texte). Das Fehlen der Dokumentation stellt einen wesentlichen Mangel dar, was zwingend zur
Verweigerung der Abnahme und damit zur Prüfung und Freigabe der Schlussrechnung
führt.

03.15 Rechnungen / Aufmaße
Abrechnung:
Für alle Leistungen, die später bzw. zum Schluss der Baumaßnahme nicht mehr überprüfbar sind, muss rechtzeitig ein prüffähiges Aufmaß aufgestellt werden. Mit den Arbeiten, deren Ausführung die Überprüfung des eingereichten Aufmaßes nicht mehr ermöglichen würde, darf erst nach Bestätigung durch die Bauüberwachung fortgefahren werden. Der Ausführungsstand ist durch prüfbare Aufmaße zu jeder Rechnung - mindestens jedoch alle 4 Wochen - zu dokumentieren. Sowohl die Abschlagsrechnungen, als auch die Aufmaße zu Rechnungen sind für jede Rechnung prüffähig und kumulativ aufzustellen. Die Aufmaßblätter sind fortlaufend zu nummerieren. Zu jeder Abschlagrechnung ist eine Teildokumentation der abzurechnenden Leistungen beizulegen.

Stundenlohnarbeiten zum Nachweis:
Stundenlohnarbeiten werden nach Stundenverrechnungssätzen, in denen Lohn- und Gehaltskosten, Lohn- und Gehaltsnebenkosten, Sozialkassenbeiträge, Vermögenswirksame Leistungen und Gewinn enthalten sind, vergütet. Zuschläge für Mehr-, Nacht-, Sontags- und Feiertagsarbeit sowie Erschwerniszuschläge sind nicht in die Stundenverrechnungssätze mit einzubeziehen, sondern - sofern sie nicht schon als Teilleistungspositionen im Leistungsverzeichnis enthalten sind - im Bedarfsfall zu vereinbaren und gesondert nachzuweisen.
Der Bieter erklärt, dass der Stundenverrechnungssatz unter Beachtung der
preisrechtlichen Vorschriften ermittelt wurde und unabhängig von der Anzahl der abgerechneten Stunden gilt.
Stundenlohnarbeiten werden nur vergütet, wenn deren Ausführung von der Bauüberwachung angeordnet wurde (zu §2 Nr 10 VOB/B). Vom AN ist der erforderliche Stundenaufwand für die einzelnen Leistungen vor Ausführung zu schätzen und durch den AG schriftlich freizugeben. Sobald zur Erfüllung einer Einzelleistung ein Mehraufwand abzusehen ist, der den kalkulierten Stundenaufwand um mehr als 10 % übersteigt, ist dieser bei der Bauüberwachung anzumelden und die Zustimmung des AG einzuholen.
Die Abrechnung der Stundenlohnarbeiten erfolgt zum Nachweis. Die Stundenlohnarbeiten für das Personal sind entsprechend der Qualifikation auf getrennt voneinander geführten
Stundennachweisbögen zu belegen. Sie sind werktäglich zu führen und auf der Baustelle
zur Einsichtnahme durch die Bauüberwachung vorzuhalten. Die Stundennachweisbögen
sind wöchentlich bei der Bauüberwachung zweifach im Original einzureichen und von
dieser bestätigen zu lassen. Erbrachte Stundenlohnarbeiten, die nicht bis zum Ende der
darauffolgenden Kalenderwoche der Bauüberwachung in Form der Stundennachweisbögen belegt werden, werden nicht anerkannt und damit nicht vergütet.
Bei Stundenlohnarbeiten anfallende Materialkosten sind ebenfalls zum Nachweis
abzurechnen und bei Rechnungslegung beizufügen.

Auf Anforderung des Auftraggebers sind Rechnungen und Aufmaße zusätzlich zur
vertraglich geschuldeten Form digital im GAEB-Format einzureichen. Rechnungen sind im Format X89, Aufmaße im Format D11 oder X31 vorzulegen.

03.16 Bauschild / Firmenwerbung
Durch den Auftraggeber wird für die Dauer der Baumaßnahme ein Bauschild errichtet. Der Auftragnehmer kann auf Wunsch gegen Kostenübernahme mit Gewerk, Namen, Anschrift und Kontaktdaten darauf genannt werden. Sonstige Werbung in Form von Schildern, Bannern o.ä. ist grundsätzlich nicht gestattet.

03.17 Reinigung / Sauberkeit
Der Auftragnehmer hat seinen Arbeitsbereich arbeitstäglich von eigenem Schutt,
Materialresten, Verpackungsmaterial und sonstigem Abfall zu bereinigen. Verunreinigungen durch ein- und ausfahrende Fahrzeuge des AN z.B. auf Gehwegen, Straßen und Zufahrten, auch im öffentlichen Bereich, hat der AN ohne besondere Aufforderung auf seine Kosten zu
beseitigen.

Der Auftraggeber behält sich vor, nach fruchtloser Mahnung Schutt und Abfälle, die nicht
beseitigt wurden und keinem Auftragnehmer nachweislich zuzuordnen sind, durch einen Dritten beseitigen zu lassen.
Verstellte Flucht- und Rettungswege werden ohne Mahnung sofort beräumt. Die
entstehenden Kosten dafür werden anteilig im Verhältnis der Auftragswerte auf die zu diesem Zeitpunkt auf der Baustelle tätigen Auftragnehmer umgelegt.

- Ende der Weiteren Besonderen Vertragsbedingungen -

## 04. Gewerkespezifische Hinweise zur Maßnahme
04. Gewerkespezifische Hinweise zur Maßnahme
Bei der Ausführung sind die folgenden Hinweise zu beachten und, sofern keine Hinweise
auf Positionen des Leistungsverzeichnisses erfolgen, kalkulatorisch mit den
Einheitspreisen der ausgeschriebenen Positionen zu erfassen.

Allgemeines
Für diese Leistungsbeschreibung gelten insbesondere folgende Vorschriften und Normen
in der jeweils neuesten Fassung:
- VOB Teil B/C
- DIN 18299 Allgemeine Regelungen für Bauarbeiten
- Putz- und Stuckarbeiten gem. DIN 18350
- Denkmalpflegerische und Restauratorische Vorgaben
- WTA-Merkblatt 2-7-01 Kalkputze in der Denkmalpflege
- WTA-Merkblatt 5-8-93/D
- ATV DIN18330 Maurerarbeiten
- ATV DIN18364 Korrosionsschutzarbeiten Stahlbauteile
- Anerkannte Regeln der Technik
- Arbeitsschutzbestimmungen
- Unfallverhütungsvorschriften DGUV
- Brandenburgische Bauordnung (BbgBo)
- Vorschriften von Herstellern und Lieferanten von verwendeten Stoffen

04.1 Leistungsumfang / Maßnahmenbereich
Gegenstand des vorliegenden Maßnahmenkataloges ist die Konservierung und zurückhaltende Ergänzung der originalen Wand- und Deckenoberflächen gemäß ihres Alterungszustands im Innenraum der Östlichen Pflanzenhalle (OPH, Halle und Galerieebene).
Ziel ist die Präsentation der historischen Sichtfassung durch Konservierung und Schaffung eines gesamtheitlichen Raumeindrucks unter Berücksichtigung des gealterten Zustands.
Ausgewählte architektonische Kanten werden vervollständigt. Die Einbindung der geschlosssenen Fehlstellen erfolgt mittels einer egalisierenden Lasur in Teilbereichen der Oberflächen.

In den letzten 20 Jahren wurden zahlreiche Untersuchungen an der Raumschale der Östlichen Pflanzenhalle durchgeführt. Demzufolge wurde die Stuckdecke 1912/13 erneuert und gestrichen, ein letzter Anstrich der Wände und Säulen erfolgte in den 1930er Jahren.
Die umfangreichen Instandsetzungsarbeiten an Dachtragwerk und Decke der Halle von 2024 - 2026 haben auf Grund der hohen Schädigung der Holzsubstanz im laufenden Bauvorhaben zu weiterem Verlust des Putzträgeraufbaus, des Deckenputzes und von Stuckprofilen geführt.

04.1.1 Decken
Bestand:
Deckenaufbau:
- Deckenschalung ca. 24 mm
- Putzträger: drahtüberspannte Verrohrung (Schilfrohr)
- zweischichtiger Putzaufbau mit Unterputz aus Kalkputz und einem dünnschichtigen Oberputz aus Kalk-/ Kalkgipsputz
- Stuckprofile aus Kalkgipsmörtel und Gipsglättschicht
Putzanalyse:
- Unterputz: hydraulischer Kalkmörtel; Zuschlag: Quarzsand 0 - 0,5 mm; B-Z-Verhältnis ca. 1:3
- Oberputz: Gips-Kalk-Putz, Gipsanteil größer 50%, Zuschlag: Quarzsand 0 - 0,5 mm, B-Z-Verhältnis ca. 1:1
- Stuckprofile: Gips-Kalk-Putz, Gipsanteil größer 50%, Zuschlag: Quarzsand 0 - 0,5 mm, B-Z-Verhältnis ca. 1:1
Sichtfassung:
- Deckenflächen Halle, südl. Joche: dezent zweifarbige Gestaltung: flächige Deckenbereiche großflächig weiß (Kalkfarbe); Profile und zwischenliegenden Rahmenbereiche in hell-gelblich-grau (Leimfarbe)
- Decken der Galerie: monochrom in grauweiß, Farbsystem Kalkfarbe (Baustellenmischung)
- Stuckreliefs: monochromer Anstrich in grauweiß (Leimfarbe)
Schadstoffe:
- Für die Bearbeitung sämtlicher Fehlstellen im Bereich der Deckenschalung sollte aufgrund der Kontaminierung des Dachbodens mit DDT mit Schutzausrüstung gearbeitet werden (siehe A+S-Plan)
Schadensbilder:
- grosse, mittlere und kleinere Fehlstellen in der Putzfläche und im Deckenstuck (vorwiegend gezielt herausgeschnittene, geschädigte Bereiche, dadurch verringerte Spannung des Schilfrohrgewebes
- Halme des Rohrmattengeflechtes weisen stark unterschiedliche Abstände auf, dadurch problematische Putzhaftung
- grosse Fehlstellen in Putz-, Stuck- und Putzträger im Übergang zum Gesims, ausgebrochen, am Balkenauflager und entlang der Mauerschwelle
- freiliegende Drähte des Putzträgers sind korrodiert und in den Randbereichen durchtrennt
- Nägel der Stuckarmierungen sind korrodiert
- stellenweise Druckschädigung des Deckenputzes und -Stucks durch hallenseitige Absprießung der Sprengwerke von unten, Schraublöcher durch Fixierung der Spriessung
- statisch bedingte Risse in der Putzfläche und in den Profilen
- Deckenfassung weist ein teils fleckiges Erscheinungsbild durch partielle Überarbeitungen in jüngerer Zeit auf (vorzugsweise entlang von Rissen), sowie Wasserflecken und Farbablösungen
- zahlreiche Sicherungsmaßnahmen vorhanden (z.B. Verschraubungen, Japanpapiere, Vliese, Vernadelungen etc.)

Maßnahmen Decke:
Konservierungs- und Ergänzungsmaßnahmen an Putz & Stuck
Maßnahmen im Detail:
- Entfernung sämtlicher temporärer Sicherungen, Sekundärmaterialien (z.B. Schrauben, Dübel, Gipsplomben, Nägel, Silikonkleber, Kabale und Kabelfixierungen etc.)
- Ergänzung / Ertüchtigung Schilfrohr sowie Ergänzung / Ertüchtigung Verdrahtung (Edelstrahldraht): Stärke 0,8mm mit Überlappung der Stöße
Putz/Stuck:
- Fläche - Putzhinterfüllung; Putzträger ertüchtigen/erneuern
- Fläche/Stuck - Schließen und Kaschieren von Rissen
- Fläche - Putzergänzung, Herstellen des Deckenputzes entsprechend historischem Bestand, Ausführung hat form- und materialgerecht Ausführung form- und materialgerecht mit Unterputz (hydraulischer Kalkmörtel) und Oberputz (Kalk-Gipsmörtel)
- Stuck - Ertüchtigung des historischen Stucks, Anbindung zum Untergrund mittels Verschraubung und Vernadelung
- Stuck - Ergänzung / Bau Unterkonstruktion (Schrauben, Draht, Gewindestangen aus Edelstahl) für fehlende Stuckbereiche
- Stuck - Herstellen der Stuckprofile entsprechend historischem Bestand, Ausführung form- und materialgerecht in mehrlagigem Aufbau; Schablonenbau nach Vorgabe der jeweiligen Profile im Bestand
Oberfläche von Decke/Stuck:
- Reinigung; Altretuschen abnehmen
- vollständiges Entfernen der Fassungen in Joch 1 (dispersionsvergütete Leimfarbe)
- Keine Überarbeitung kleinerer Ausbrüche
- Keine Überarbeitung von Haarrissen
Stuckreliefs:
- Verschraubungen sanieren; Ergänzung durch Edelstahlarmierung
- Schließen und Kaschieren von Rissen
- Fehlstellen im Stuck ergänzen

Die Ergänzung / Ertüchtigung der Deckenschalung erfolgte bereits bauseits.

Gesamtfläche mit lasierendem Anstrich:
Deckenflächen:
- Fläche/Stuck/Relief - Abnahme aufliegender Stäube
- Fläche/Stuck/Relief - Fassungsfestigung
- Fläche - Integration Fehlstellen (eingetönte Kalkfarbe, mehrfacher lasierender Auftrag)
- Fläche - harmonisierende Kalklasur auf allen Flächen
- Stuck und zwischenliegende Flächen - Retusche Fehlstellen (hell pigmentiert, mehrfacher Auftrag in Leim- oder Kalkfarbe)
- Stuck und zwischenliegende Flächen - Festigung Bestandsfassung und harmonisierender Anstrich mittels Lasur
- Übergang Decke/Gesims - Fehlstellen unter abgängiger Deckenunterkonstruktion ergänzen
- Stuckrahmungen der Stuckreliefs - Retusche Fehlstellen (mehrfacher lasierender Auftrag)
- Stuckrahmungen der Stuckreliefs - Festigung Bestandsfassung und harmonisierender Anstrich mittels Lasur
- Stuckreliefs - Retusche Fehlstellen (hell pigmentiert, mehrfacher Auftrag)
- Stuckreliefs - Festigung Bestandsfassung und harmonisierender Anstrich mittels Lasur
Gesimse:
- Entfernung sämtlicher temporärer Sicherungen (Kaschierungen, Verschraubungen)
- Gesimsfläche - Putzhinterfüllung
- Putz/Stuck - Schablonenbau nach Vorlage bestehender Gesimsprofile, Ergänzung/Herstellen des Gesimses in Fehlbereichen, Bewehrung aus Edelstahl
- Reinigung und Festigung der Fassung

Die Entrostung der Gesimsanker aus Eisen ist bereits bauseits erfolgt.

04.1.2 Wandflächen / Pfeiler / Säulen
Bestand:
- Untergrund: Ziegelmauerwerk
- Glattputze/Stuckaturen: Kalkmörtel, Fassung siehe nachfolgende Tabelle
- Säulen/Sockel: sehr harter hydraulischer Mörtel, Fassung siehe nachfolgende Tabelle
- Säulenkapitelle/Kapitellplatten/fensterangrenzende Pilasterkapitelle: Naturstein
- Pilaster Fensterfront: Sichtziegelmauerwerk aus gelbem Ziegel mit Fugengestaltung (Stabfuge) und vollflächig getüncht (Kalktünsche)
- Säulen: Ziegelmauerwerk verputzt, hydraulicher Kalkmörtel
- Eckzapfen am Zahnfries zum Säulenhof: Zinkguss
- Formteile aus Gips: z.B. Zapfen in jedem Zwischenraum des Zahnfrieses, Joch 1, teilweise abgängig
Maßnahmen Wandflächen
- Trockenreinigung
- Hinterfüllung
- Vernadelung
- Fassungsfestigung (Aufsprühen von silikatischem Festigungsmittel)
- Putz- und Stuckergänzungen großer Fehlstellen, Kleinstfehlstellen nicht ergänzen
- Retusche - Neukittungen und störende Fehlstellen farblich im Umgebungsfarbton eintönen mittels mehrfachem lasierenden Auftrags
- flächiger Lasurauftrag zur optischen Vereinheitlichung des Gesamteindrucks
- Farbliche Einbindung Joch 1 in Gesamtkontext, Überfassung als mehrfacher lasierender Auftrag, Kalkanstrich

Die Restaurierung der Zinkguss-Eckzapfen, die Sanierung der Balustraden, als auch die Bearbeitung der weiteren Natursteinbauteile erfolgt bauseits.

04.1.3 Wasserbecken
Bestand:
- 4 Stück
- Zementguss mit durchgeführtem Heizungsrohr
- Vermutl. 1930er Jahre, evtl. aber auch älter (19.Jhd.)
- Kleine, nutzungsbedingte Beschädigungen
- Verschmutzungen
- voll funktionsfähig
- vermörtelte Entwässserungsabläufe
Maßnahmen Wasserbecken:
- zurückhaltende Reinigung
- Schließen vonFehlstellen
- Freilegung der vermörtelten Zulaufrinnen
- Innenseitige Abdichtung Silikatfarbanstrich "Wasserglas"

Der Rückbau der Kupfer-Ummantelung erfolgt bauseits

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
Grössenklassen
Die Grössenklassen der Einzelflächen sind folgendermassen differenziert und entsprechend der Abkürzung in den Positionstexten vermerkt:

Kleinstfehlstellen / Stück:
GK a1 - < 4cm²
GK a2 - > 4 - 25 cm²
Fehlstellen / Stück:
GK a3 - > 25 - 50 cm²
GK b - > 50-150 cm² (0,015 m²)
GK c - > 150-250 cm² (0,025 m²)
GK d - > 250-500 cm² (0,05 m²)

Wenn nicht anders angegeben, werden alle weiteren Teilbereiche ab Einzelgrössen von 0,05 m² über m² abgerechnet.

Kategorisierung:
glatt - Glattputzflächen -
profiliert - Gesimse, Stuckprofile, Spiegelfelder
Bauschmuck - Ornamentierte Bauteile wie Stuckreliefs, Zapfen, Medaillons

Abweichungen von der Mengenermittlung
Abweichend zur VOB Teil C erfolgt die Mengenermittlung und Abrechnungen wie nachfolgend beschrieben.
Die Abrechnung erfolgt nach gemeinsamem Aufmaß vor Ort auf der Grundlage der Ausführungskartierung und der durch den AN ermittelten Mengen.
Abgerechnet werden alle tatsächlich bearbeiteten Flächen und Längen. Aussparungen, z.B. Öffnungen, Nischen, Unterbrechungen etc. werden grundsätzlich nicht übermessen.
Bei der Flächenermittlung wird unterschieden:
- Abrechnung nach Längenmaß: Bei der Ermittlung des Längenmaßes wird die größte zusammenhängende Länge der zu behandelnden Fläche/Länge bzw. des zu bearbeitendenBauteiles abgerechnet.
- Abrechnung nach Flächenmaß: Bei unregelmäßig geformten Einzelteilen, erfolgt die Mengenermittlung nicht über das kleinste umschreibende Rechteck, sondern durch genaue Ermittlung der tatsächlich zu bearbeitenden Fläche.
- Abrechnung nach Stück: Die Abrechnung erfolgt nach der nachgewiesenen Stückanzahl der ausgeführten Leistungen.

04.2 Messarbeiten
Sämtliche erforderliche Messarbeiten sind vom AN selbst zu leisten. Feste Höhen- oder sonstige Markierungen, auch Farbmarkierungen mit Stiften auf sichtbar bleibenden Flächen sind nicht zulässig. Bei Zuwiderhandlung wird die Beseitigung bauseits veranlasst und die Kosten hierfür trägt der Verursacher. Auf die Besonderheit der Gebäude und den in diesem Zusammenhang bestehenden Denkmalschutz wird ausdrücklich hingewiesen.

04.3 Maßangaben / Überprüfung der Maße
Vor Beginn der Arbeiten sind alle Maße an Ort und Stelle zu kontrollieren und auf Übereinstimmung mit den Zeichnungsunterlagen und der Ausschreibung zu prüfen.
Alle im LV angegebenen Maße sind ca.-Maße.

04.4 Maßtoleranzen
Anforderungen an Maßtoleranzen werden nach den gültigen DIN-Vorschriften gestellt, dazu gehören DIN 18 202, DIN 18 203 mit den verschiedenen Unterkapiteln.

04.5 Hinweis zum Bauablauf
Die Arbeiten werden innerhalb des Gesamtbauablaufs im Bauabschnitt
BA1.2, OPH, durchgeführt.

Besonderheiten der Arbeits- / Gebäudebereiche:
Es bestehen Transporterschwernisse gemäß den allgemeinen Vorbemerkungen. Die Lage und Beschaffenheit von Transportwegen von den Zufahrten und Entladestellen bis zum Aufbauort sind in den Baustelleneinrichtungsplänen (BE-Pläne) ersichtlich. Das Raumgerüst ist gemäss Lastklasse 3 mit 2 kN/m2 belastbar.

Die gesamten Sanierungsarbeiten bedingen enge gewerkeübergreifende Abstimmungen und unterbrochene Bauabfolgen innerhalb der einzelnen Gewerke. Diese Schnittstellen sind bei der Kalkulation und Ausführung zu beachten und werden nicht gesondert vergütet.

04.6 Ausführungsproben und Materialproben
Vor Ausführung ist zu allen Maßnahmen die Herstellung von Ausführungsproben gefordert. Mit der Bauleitung sind die Bereiche, an denen die Ausführungsproben durchgeführt werden sollen, abzustimmen. Vor Ausführung einer Maßnahme sind die Ergebnisse der Ausführungsproben durch die den AG freizugeben. Alle freigegebenen Proben sind für die Gesamtausführung der jeweils zu erbringenden Leistung bindend und stellen eine Referenz für die Ausführung der entsprechenden Maßnahme dar.

Die Ausführungsproben haben die in den Maßnahmenkatalogen und Leistungsbeschreibungen ausgewiesenen Anforderungen zu erfüllen. Etwaige Nachbesserungen aus ästhetischen, technischen oder materialbedingten Gründen sind mit einzukalkulieren.
Die in den Maßnahmen enthaltenen Ausführungsproben sind durch den AN zu erbringen und werden nicht gesondert vergütet.

04.7 Arbeiten an bleihaltigen Anstrichen und schadstoffhaltigen Bauteilen
Geringfügige Beeinträchtigungen durch mit Holzschutzmitteln (DDT und PCP) belasteten Hölzern sind in den offen liegenden Bereichen der Deckenfelder mit direktem Raumzusammenhang zum Dachraum, oder offen liegenden Bestandsschalungen und Putzträgern gegeben. Hier ist mit PSA zu arbeiten. Im A+S-Plan sind die Anforderungen an die PSA für Arbeiten bei geringer Exposition beschrieben.

Mit bleiweisshaltigen Ölanstrichen ist an folgenden Bauteilen zu rechnen:
- umlaufender Sockel H=ca. 8-10 cm, Halle und Galerie
- Sockelblöcken der Jochtrennungen, Halle

Bei der Bearbeitung von bleihaltigen Ölfassungen sind die Vorgaben des Arbeits- und Sicherheitsplanes (A+S-Plan siehe Anlage) einzuhalten und die Anforderungen der TRGS 555 und TRGS 505, Anhang 3, umzusetzen.

Der Unternehmer muss seine Mitarbeiter über die Gefahren und das Verhalten im kontaminierten Bereich unterweisen. Die Unterweisung ist zu dokumentieren und vorzulegen.
Die verantwortliche Person zur Einhaltung der Vorgaben ist zu benennen.

Sollte in Erwägung gezogen werden, die Maßnahme mit einem Biomonitoring gem. TRGS 505 zu begleiten, werden die Ergebnisse nur als belastbar bewertet, wenn ein Null-Wert vor Beginn der Maßnahmen vorgelegt wird.

Den Arbeitnehmern, die mit belasteten Materialien umgehen, sind getrennte Aufbewahrungsmöglichkeiten für Straßen- und Arbeitskleidung zur Verfügung zu stellen. Hierfür werden vom AG Räumlichkeiten und Sanitär-Container bereitgestellt.

Als Arbeitsbereich gelten die Bauteile und Konstruktionen mit bleihaltigen Beschichtungen, sowie die angrenzenden Bereiche, in denen Sekundärablagerungen von bleihaltigem Staub zu erwarten sind; Im Bereich von Deckenkonstruktionen gelten die mit Holzschutzmittel behandelten Bauteile, wie Konstruktionshölzer, Schalungsbretter und Rohrgeflechte als Arbeitsbereich.

Die Reinigung freigesetzter Stäube hat mit Hilfe eines Staubsaugers der Kategorie H mit Direktabsaugung zu erfolgen. Der AN hat sich über die gesamte eigene Bauzeit einen Industriestaubsauger der Staubklasse H inkl. der notwendigen Filter und Beutel bereitzustellen und vorzuhalten.

Des Weiteren ist der Arbeitsbereich durch den AN als funktionaler Schwarzbereich zu kennzeichnen. Auf eine Einhausung kann verzichtet werden, solange keine Schleif- und Strahlarbeiten erfolgen. der Arbeitsbereich ist arbeitstäglich zu reinigen.

Die anfallenden Stäube und Schutzausrüstungen sind gemäß A+S-Plan fachgerecht zu verpacken und getrennt in vom AG bereit gestellten Containern zu entsorgen.

Auf die Einhaltung der besonderen Arbeitsschutzmaßnahmen gemäß oben zitierter
Regelungen wird für alle nachfolgenden Positionen hingewiesen. Bei der Kalkulation sind alle Aufwendungen der folgend genannten Rahmenbedingungen, einschl. die des A+S-Planes, in die Einheitspreise einzukalkulieren und dem Angebot zugrunde zu legen.

Der Bieter bestätigt mit seiner Unterschrift zum Angebot, dass ihm der gesamte Umfang der einschlägigen Gesetze, Vorschriften, Verordnungen, Richtlinien etc. in Bezug auf den Umgang mit bleihaltigen Anstrichen vorliegt und inhaltlich bekannt ist und bestätigt die technische Durchführbarkeit der anzubietenden Leistungen.

4.8 Ausführungsfristen
BA 1.2, OPH: 19.10.2026 - 17.09.2027

## 05. Anlagenverzeichnis
05. Anlagenverzeichnis
05.1 Baustelleneinrichtung (in einer PDF zusammengefasst)
SN_OR110G-03_AUA300_LA001-2  -  Lageplan, Übersicht Bauabschnitte SN_OR110G-03_BEA300_GR123-2  -  1. BA, Ostseite
SN_OR110G-03_BEA300_GR124-2 -  2. BA, Mittelbau Süd & Westseite

05.2 Ausführungsplanung
Grundrisse und Deckenspiegel 112 OPH, M 1:50 (in einer PDF zusammengefasst)
SN_OR112G-03_EGA300_GR107-2
SN_OR112G-03_EGA300_GR108-2
SN_OR112G-03_EGA300_DS107-2
SN_OR112G-03_EGA300_DS108-2

Ansichten 112 OPH, M 1:50 (in einer PDF zusammengefasst)
SN_OR112G-03_N1A300_AN701-2
SN_OR112G-03_N2A300_AN702-2
SN_OR112G-03_S1A300_AN703-2
SN_OR112G-03_S2A300_AN704-2

Schnitte 112 OPH, M 1:50 (in einer PDF zusammengefasst)
SN_OR112G-03_XXA300_SN201-2
SN_OR112G-03_XXA300_SN202-2
SN_OR112G-03_XXA300_SN207-2
SN_OR112G-03_XXA300_SN209-2

05.3 Fotos
OR_LV_Fotos_VE3126 Restaurierung Raumschale Decken, Wände OPH

05.4 Verschiedenes
Anfahrt Lieferverkehr.pdf
A+S-Plan_OR.pdf
Dokumentationsvorschriften für handwerkliche und restauratorische Ausführungsleistungen
(Stand 21.02.2025)

## 06 Maßnahmenkatalog
06. Maßnahmenkatalog
Sämtliche Leistungen (Techniken und Materialien) sind vor der Ausführung mit dem AG abzustimmen.

M1101 Entfernung Notsicherungen
Ziel:
Temporäre Notsicherungen auf gefassten Putz & Stuckoberflächen, die zur statischen Sicherung dienten, sind vor Bearbeitung der Decken- und Wandflächen zu entfernen.

Durchführung:
Japanpapierlagen sind vorab leicht anzufeuchten und dann abzuziehen. Abdeckungen von Deckenöffnungen (Glasfaservliese und Vogelschutzgitter) sind mit Schrauben und Schraubenhaken (Edelstahl A2) befestigt, sie werden inkl. der Schrauben, Unterlegscheiben und Dübel entfernt. Verschraubungen (Edelstahl A2) mit Manschetten werden vorsichtig herausgedreht. Lose Vernadelungen sind zu entfernen, zu lange Nadeln sind bis 0,5 cm unter Putzoberfläche zu kürzen. Schraubenhaken inkl. Dübel aus Stahl sind zu entfernen; verbleiben sie, sind sie mit Rostschutz zu versehen. Die Entfernungen werden parallel oder im Anschluss an die erforderlichen Sicherungsmaßnahmen (Vernadelung, Hinterfüllung etc.) durchgeführt. Alle entfernten Materialien sind sachgerecht zu entsorgen.

Verarbeitete Materialien der Notsicherung von 2011 und 2024:
- Echt-Japan-Seidenpapier, 11g, geklebt mit Cellulosederivat Tylose MH 300, 1%ig in Wasser unter Zusatz von 3% Acryldispersion Primal WS 24
- dünnes Vlies, geklebt mit Cellulosederivat Tylose MH 300, 1%ig in Wasser unter Zusatz von 3% Acryldispersion Primal WS 24
- Bito Malerflies bm 202, Glasfaserflies, geklebt mit dem Cellulosederivat Tylose MH 300, 1%ig in Wasser unter Zusatz von 10% Acryldispersion Primal WS 24
- Spenglerschrauben, Edelstahl A2, bis Größe 4,5x65 mm
- Glasfaserstäbe entfernen
- Dämmstoffscheibe 6x47mm aus Kunststoff
- Vogelschutznetz, Maschenweite 30x30mm, fixiert mit Schraubenhaken und zumeist in Dübeln

M1102 Entfernung von Bestands- und Ergänzungsputzen
Ziel:
Schadhafte, optisch unpassende bzw. störende Bestands- und Ergänzungsputze sind bestandsschonend zu entfernen.

Durchführung:
Die Entfernung erfolgt unter Zuhilfenahme geeigneter manueller Werkzeuge und ist auf allen horizontalen und vertikalen Flächen des Raumes, wie an Fensterlaibungen, Stürzen, Solbänken, Sockelbereichen, sowie Profilen und Verdachungen jeglicher Art auszuführen. Die schadhaften oder optisch störenden Putze sind bis auf den intakten Unterputz bzw. Untergrund rückzuarbeiten.
Die meisten Stuckprofile der Decke beinhalten eine Armierung (Nägel, Drahtverrödelung), die je nach Zustand zu belassen, oder partiell zu entfernen ist.
Anfallende Stäube sind parallel abzusaugen, das entfernte Material ist fachgerecht in den vom AG bereit gestellten Containern zu entsorgen.
Der zurückgearbeitete Bereich ist zu reinigen.

M1103 Entfernung Kleinteile (Metall, Holz, Kunststoff)
Ziel:
Entfernung von Bestands- und Fremdmaterialien, wie Metall-, Holz- und Kunststoffteile wie z.B. Dübel, Nägel, Schrauben,Unterlegscheiben, Drähte oder sonstige Materialien (Schellen, Kabelfixierungen, Kabel, etc.) ohne bauhistorischen Wert oder mit bauschädigenden Eigenschaften. Die Kleinfehlstellen sind oberflächenbündig zu schließen und tonal einzubinden.

Durchführung:
Die Entfernung ist handmechanisch ohne Beschädigung des Umgebungsbestands auszuführen. Die Entfernung ist auf das definierte Fremdmaterial zu beschränken. Der Ausbau der Kleinteile umfasst auch den Ausbau des Befestigungsmittels, z.B. Zement-, Gipsmörtel, Dübel, Holzklötze, Holzklötze in Gips, sowie das Kürzen von zu langen Glasfaserstiften von Vernadelungen etc. Die zum Einsatz kommende Arbeitstechnik muss erschütterungsarm sein. Anfallende Stäube sind parallel abzusaugen.
Die Kleinfehlstellen sind gemäß Maßnahmenbeschreibungen M1310, M1330 und M1301 C oberflächenbündig (z.B. Kalkmörtel, Kalkgipsmörtel, Gips, Ziegelergänzung mit Ersatzmasse etc.) und bei Erfordernis in mehrschichtigem Aufbau entspr. Umgebungsform zu schließen und mit tonaler Retusche farblich einzubinden.

Alle genannten Leistungen dieser Maßnahme sind einzukalkulieren und werden nicht gesondert vergütet.

Die entfernten Fremd- und Befestigungsmaterialien sind ordnungsgemäß in die bauseits gestellten Container zu verbringen.

M1105 Entfernung Überfassung (Leimfarbe, kasein- oder dispersionshaltige Anstriche)
Ziel:
Die in einigen Bereichen ausgeführten, gelblichen Altretuschen sind als komplettes Schichtenpaket bis auf tragfähigen Untergrund zu entfernen, da sie zu
Überspannungen neigen und bei Neubeschichtungen zu Fassungsabplatzungen führen. Es handelt sich um stark gebundene Leimfarbe, sowie um kasein- oder dispersionshaltige Anstriche.

Durchführung:
Die Leim-, Kasein- und Dispersionsfarben sind aufgrund der starken Bindekraft mehrfach anzufeuchten und werden nach einer ausreichenden Einwirkzeit mit Schwämmen und Wasser abgewaschen. Hartnäckige Schichten, die sich nicht ablösen lassen, werden unter Einsatz eines Japanspachtels abgeschabt ohne den Untergrund zu verletzen. Die Abnahme erfolgt u.a. auf Flächen, Profilen und Medaillons (Bauschmuck). Die Farbfassungen sind als komplettes Schichtenpaket restlos zu entfernen und fachgerecht in den vom AG bereit gestellten Containern zu entsorgen. Die gereinigte Fläche ist vollständig nachzuwaschen.

M1106 Entfernung biogener Befall
Ziel:
Biogener Befall, aufliegende Verkrustungen und starke Verschmutzungen sind zu reduzieren. Die Durchführung erfolgt nach der Fassungsfestigung.

Durchführung:
Die Reinigung des biogenen Befalls erfolgt handmechanisch. Da die Sichtfassungen sehr entfestigt sind, kann eine intensivere Reinigung erst nach der erfolgten Festigung durchgeführt werden. Die Oberflächen werden mit einem weichen, pH-neutralen Reinigungsschwamm aus gefülltem, vulkanisiertem Latexschaum vorsichtig abgerieben. Vereinzelt vorhandene Verkrustungen, Auflagen und Verschmutzungen sind handmechanisch, z.B. mit dem Skalpell abzunehmen. Oberflächen, die keine Fassung tragen (z.B. Wasserbecken), können handmechanisch greinigt werden.
Die Fassung darf durch das Reinigen nicht oder nur so gering wie möglich reduziert werden. Der verbrauchte Schwammabrieb und Staub sowie sonstige Reinigungsrückstände sind aufzufangen und fachgerecht in den vom AG bereit gestellten Containern zu entsorgen.

M1107 A Reinigung trocken, handmechanisch (Leim- und Kalkfassungen) auf grösseren, glatten und profilierten Wand- & Deckenflächen
Ziel:
Leim- und kalkgebundene Fassungen sind von aufliegenden Verschmutzungen, bestehend aus Schmutzablagerungen, Farb- und Mörtelspritzern und Vogelkot trocken zu reinigen.

Durchführung:
Die Reinigung erfolgt handmechanisch. Aufgrund der stark pudernden Sichtfassung sind die Schmutzablagerungen mit breiten Haarpinseln oder Malerhandfeger im spitzen Winkel und formfolgend abzufegen, die Stäube sind begleitend abzusaugen. Punktuelle, stärker haftende Verunreinigungen wie Farb-, Mörtelspritzer und Vogelkot sind mechanisch mit geeigneten Werkzeugen vorsichtig abzunehmen. Die Reinigungsmaßnahme umfasst ebenso die Reinigung der anschließenden Sichtflächen wie kleinerer Fehlstellen, Verletzungen, Risse, Brüche, Kanten etc. an allen Wand- und Deckenflächen.

Die Fassung darf durch das Reinigen nur so gering wie möglich reduziert werden. Streifen oder sonstige Strukturen dürfen auf der Oberfläche nicht erzeugt werden. Reinigungsrückstände sind aufzufangen und fachgerecht in den vom AG bereit gestellten Containern zu entsorgen.

M1107 B Reinigung trocken, handmechanisch (Leim- und Kalkfassungen) an kleinteiligen oder stark reliefierten Flächen (Bauschmuck) wie Zahnfries, Stuckreliefs, Medaillons etc.
Ausführungsbeschreibung gem. M1107 A, jedoch auf profilierten bzw. kleinteiligen Flächen und Abwicklungen.

M1107 C Reduzieren von Bleistiftanzeichnungen und Retusche
Ziel:
Optisches Reduzieren der Bleistiftmarkierungen auf sämtlichen Oberflächen (inkl. Profile, etc.).

Durchführung:
Mechanisches Reduzieren der Bleistiftanzeichnungen mit unterschiedlichen Werkzeugen wie feine Borstenpinsel, Freilegepinsel, Radierstifte, Radierbleistifte, Radiermesser, Skalpell, spitz zugeschnittene Radierschwämme, etc.
Die Ausführung hat nur im Bereich der Bleistiftmarkierung zum Entfernen / Reduzieren des Grafits zu erfolgen, die Fassung der Umgebung ist zu erhalten.
Nach dem Reduzieren sind die optisch störenden Bereiche und Randbereiche mittels tonaler Retusche farblich einzubinden.
Ausführung gem. Maßnahmenkatalog, Ausführungsbeschreibung M1107 A - Reinigung trocken, handmechanisch, auf mineralischen Bauteilen, an Wänden, Gesimsen, Säulen, Pfeilern etc.

M1107 D Reinigung feucht Wasserdampf
Ziel:
Entfernung von wasserlöslichen Fassungen und Fassungsrechten (z.B. dispersionsvergütete Leimfarbe), biogenen Belägen (überwiegend Mose, Flechten und Algen), anhaftenden Verschmutzungen (Staubablagerungen, Exkremente, Mörtelreste u ä.) und anderen Schmutzablagerungen im Heißdampfniederdruckverfahren. Ziel ist die Wiederherstellung der feuchtetechnischen Eigenschaften und Verbesserung der ästhetischen Wirkung und eines tragfähigen Untergrundes für die Folgemaßnahmen. Die Reinigung ist notwendige Vorarbeit für die nachfolgende Konservierung / Restaurierung / bzw. Neufassung und ist entsprechend sorgfältig auszuführen. Die gereinigten Flächen müssen im Ergebnis einen einheitlichen Reinigungsgrad aufweisen.
Die Bearbeitung mit Mikroheißdampfgerät bzw. Niederdruckdampfreiniger (bis 2 bar) ist als schonende Reinigungsmethode an den sensiblen Stuckoberflächen vorgesehen, wie z.B. an den Medaillons, Stuckzapfen im Zahnfries als auch am Stuckrelief (Bauschmuck).

Durchführung:
Reinigung im Heißdampfverfahren mit Mikroheißdampfgerät bzw. Niederdruckdampfreiniger (bis 2 bar) unter Zuhilfenahme von Wurzelbürsten, Holzspateln u.ä. Die Reinigung erfolgt ohne chemische Zusätze, falls erforderlich in mehreren Arbeitsgängen bis zum Erreichen des Reinigungsziels. Die Arbeitsparameter (Wassermenge, Druck, Arbeitsabstand) sind an die jeweilig zu bearbeitende Oberflächensituation anzupassen.
Um den Eintrag von Wasser möglichst gering zu halten, muss der Dampf durch Regulierung von Temperatur und Druck nahezu trocken/ frei von flüssigem Wasser sein. Trockene und stark haftende Flechten und Ablagerungen sind vor der Reinigung mehrmals anzunässen. Spülen mit Heißwasser nach dem Ablösen der Beläge ist auf ein Minimum zu beschränken. Die aufgeschwemmten Verschmutzungen sind mit hochsaugenden Materialien während des Reinigungsvorgangs sofort aufzunehmen und zu entsorgen. Laufspuren sind zu verhindern. Ablaufendes Wasser ist mittels Folienwannen auf der Gerüstlage aufzufangen und zu entsorgen.

Zu reinigende Oberflächen: Putzflächen und Stuckprofile an Decken- und Wandflächen, Bauschmuck (Stuckreliefs, Medaillons, Zahnfries, Stuckzapfen), Wasserbecken aus Zement allseitig

M1107 E Abbeizen Altanstriche
Ziel:
Diffusionshemmende und gealterte, oder ölgebundene, oder bleiweisshaltige Anstriche auf Putz- und Stuckoberflächen sind durch Abbeizen zu entfernen.

Durchführung:
Zum Anlösen des fest anhaftenden Anstrichs muss eine Abbeizpaste verwendet werden. Der pastose Auftrag der Abbeizpaste erfolgt per Hand mit Pinseln. Der Auftrag ist innerhalb eines zu bearbeitendenTeilbereichs immer von unten nach oben auszuführen, um ein unkontrolliertes Herablaufen des Abbeizfluids zu vermeiden. Der Verbleib von Resten des Abbeizmittels oder das Stehenbleiben und Abtrocknen von Schmutzwasser in Vertiefungen ist auszuschließen. Die Einwirkzeit ist entsprechend dem verwendeten Produkt und dem Bestand einzustellen, der Auftrag des Abbeizfluids ist mehrfach zu wiederholen. Reinigungsrückstände sind aufzufangen und zu entsorgen. Verbleibende Farbrpückstände sind mit Messingbürsten im noch feuchten Zustand abzubürsten und zu entfernen. Nach dem Abbeizen sind alle behandelten Flächen in einem zweiten Arbeitsgang mittels Heißwasserdampf, händisch mit Schwämmen und Bürsten nachzureinigen. Abbeizrückstände an den Oberflächen sind auszuschließen.
Die Abbeizarbeiten sind unter Beachtung des Arbeits- und Gesundheitsschutzes auszuführen. Angrenzende Bauteile, die nicht abgebeizt werden, sind so zu schützen, dass keine Substanzbeeinträchtigung durch das Abbeizen erfolgt.
Der anfallende Abbeizschlamm und das verschmutzte Nachwaschwasser sind in gesonderten
Abfallbehältern zu deponieren und vom AN in die durch den AG bereitgestellten Container zu verbringen.Das Raumgerüst ist während der Abbeizarbeiten durch geeignete Folien vor Verunreinigung zu schützen.
Die Ausführung erfolgt nach Abstimmung mit und Freigabe durch den AG.

M1108 A Reinigung feucht (Ölfassungen)
Ziel:
Ölgebundene bleihaltige Fassungen sind von aufliegenden Verschmutzungen, bestehend aus Staub- und Schmutzablagerungen, Farb- und Mörtelspritzern, feucht zu reinigen.

Durchführung:
Grobe Verunreinigungen und Stäube im Maßnahmenbereich sind mittels Staubsauger (Klasse H) aufzusaugen. Das Verwirbeln von Stäuben und Verursachen von bleiweihaltigen Schollen ist zu unterbinden. Lose Schollen sind abzustossen und direkt abzusaugen, stabile sowie stabilisierte Oberflächen werden anschließend mit einem H2O-Ethanol-Gemisch 1:1 gereinigt. Zum Einsatz kommen Pinsel und Schwämme. Punktuelle, stärker haftende Verunreinigungen wie Farb-, Mörtelspritzer und Vogelkot sind mechanisch, z.B. mithilfe eines Skalpells vorsichtig abzunehmen. Instabile Oberflächen mit Schollenbildung dürfen erst nach der Festigung in einem weiteren Arbeitsgang gereinigt werden.

Die Ölfassungen, insbesondere der ca. 8-10cm hohe, umlaufende Sockelanstrich in der Halle und auf der Galerie, sind bleiweisshaltig. Es ist auf eine staubarme Durchführung der Arbeiten zu achten. Ein Abrieb der Fassungen muss vermieden werden, Staub und Reinigungsrückstände sind aufzufangen und in den vom AG bereit gestellten Containern zu entsorgen. Die Vorgaben aus dem A+S Plan und den Gewerkespezifischen Hinweisen Punkt 04.7 sind einzuhalten und umzusetzen.

M1108 B Entfernung von geschädigten Putzen mit Ölfassungen
Ziel:
Ölgebundene, bleiweisshaltige Fassungen sind zu befeuchten und inklusive der darunterliegenden Putzschicht bestandsschonend durch Abstoßen zu entfernen.

Durchführung:
Die Entfernung erfolgt unter Zuhilfenahme geeigneter manueller Werkzeuge und ist auf allen horizontalen und vertikalen Flächen der Sockelzonen und Säulenbasen auszuführen. Die Putze sind bis auf den intakten Unterputz bzw. Untergrund rückzuarbeiten. Es ist auf eine staubarme Durchführung der Arbeiten zu achten. Die Bereiche sind zur Staubreduzierung regelmässig zu befeuchten. Anfallende Stäube sind parallel sorgsam direkt abzusaugen.
Der zurückgearbeitete Bereich ist zu reinigen.

Staub und Reinigungsrückstände sind aufzufangen und in den vom AG bereit gestellten Containern zu entsorgen. Die Vorgaben aus dem A+S Plan und den Gewerkespezifischen Hinweisen Punkt 04.7 sind einzuhalten und umzusetzen.

M1201 Strukturfestigung Kieselsol
Ziel:
Strukturfestigung poröser, entfestigter mineralischer Baustoffe mit Kieselsol (wässrige kolloidale Silicat-Suspension).

Durchführung:
Der Schutz ist ohne Zerstörung von Substanz herzustellen, die Verwendung von Klebebändern ist mit dem AG abzustimmen.
Vorbereitend sind nicht mehr konservierbare (schuppende und sandende) Putz- und Stuckbereiche mechanisch zu entfernen. Der Untergrund ist durch abfegen/ absaugen vorzureinigen. Anschließend erfolgt der Auftrag des Festigungsmittels mit Spritzen oder durch Aufstreichen im Flutverfahren naß in naß. Die gesamte Durchtränkung der verwitterten Zone ist sicherzustellen. Es ist auf eine gleichmäßige und ausreichende Festigung des entfestigten Materials und die Wiederherstellung eines ausgeglichenen Festigkeitsprofils zu achten. Daher hat die Festigung in mehreren Durchgängen zu erfolgen. Weiterhin sandende Partien sind nochmals nachzufestigen. Eine Überfestigung und Schalenbildung ist in jedem Fall zu vermeiden.
Die Menge des Festigungsmittels ist von dem jeweiligen Bestandszustand abhängig und flexibel zu handhaben. Überschüssiges, nicht aufgesaugtes bzw. bis zur Oberfläche gedrungenes Festigungsmittel ist sofort abzunehmen.

Materialien:
Es sind Kieselsole (wässrige, kolloidale Silikat-Suspension) mit 30% Festkörperanteil und Partikelgröße 12 nm, in geeigneter Verdünnung mit Wasser zu verwenden.

Bemusterte Produkte/ Rezepturen oder gleichwertig:
Bei den bisherigen Restaurierungsarbeiten an vergleichbaren Putzflächen konnten mit verdünntem Ludox PX 30 (oder gleichwertig) als Lösung (1:4 in Wasser) in ein- bis dreimaligem Auftrag gute Festigungsergebnisse erzielt werden.

M1202 Hinterfüllung Hohlstellen
Ziel:
Getrennte Feinputzlagen und hohlliegende Putzbereiche sind zur Konservierung des Bestandes zu hinterfüllen. Durch die Hinterfüllung ist eine Wiederanbindungung innerhalb der Putzschichten und zum Putzgrund zu erreichen.

Durchführung:
Notwendige Bohrungen für die Hinterfüllung sind mit möglichst kleinem Durchmesser anzubringen. Mögliche Ausflussöffnungen sind mit einem vollständig reversiblen Material temporär abzudichten. Die Hohlstellen sind vorab vorsichtig auszublasen, auszusaugen und zu spülen, um Staub, Schmutz und lose Partikel zu minimieren und die Oberflächen benetzbar zu machen.
Mürbzonen und entfestigte Bereiche innerhalb der Hohlstellen sind vorab auf der Basis von wasserverdünnbarem Kieselsol zu festigen (siehe M1201). Dabei ist eine weitestgehende
Niederlegung, ggf. durch Andrücken der aufstehenden Feinputzlagen bei maximaler Bestandsschonung zu erreichen. Putzblasen, deren Verwölbungsgrad keine Niederlegung ohne
Substanzverlust erlaubt, sind in ihrer Verformung zu sichern und lediglich zu hinterfüllen.
Die Hinterfüllung ist durch Injektage auszuführen. Je nach Bedarf sind Spritzen, Kanülen oder dünne Schläuche zu verwenden. Die Fließfähigkeit des Hinterfüllmörtels ist dem Zustand der zu bearbeitenden Flächen anzupassen. Die Hohlstellen sind weitestgehend mit dem Hinterfüllmörtel auszufüllen. Mögliche Deformationen der Bestandsoberfläche während der Hinterfüllung sind durch entsprechende Stützkonstruktionen auszuschließen.
Es sind vorkonfektionierte, mineralische Injektionsmörtel, die für die Hinterfüllung von Putzsystemen nachgewiesenermaßen optimiert sind, einzusetzen. Das Hinterfüllmaterial muss nach dem Aushärten eine ausreichende Haftfestigkeit aufweisen. Schwundrisse innnerhalb des Materials dürfen die Festigkeitseigenschaften nicht negativ beeinflussen.
Der Wassereintrag durch die Hinterfüllung ist so gering wie möglich zu halten. Abtropf- und Laufspuren sind zu verhindern oder ansonsten sofort schadenfrei zu entfernen. Die Bohrlöcher sind nach der Hinterfüllung oberflächenbündig und entsprechend der Oberflächentextur des angrenzenden Bestands in der Bestandstechnik zu schließen.

Materialien:
Unter anderem: Ethanol/Spiritus, Wasser, Spritzen, Schläuche, Kanülen, ggf. Risspacker, Hinterfüllmasse Ledan D1 oder gleichwertig, Ergänzungsmasse

Ausführung an Flächen mit unterschiedlicher Größe.

M1203 Schließung Einzelriss
Ziel:
Stabilisierung und dauerhafte Schließung von Rissen im Putzgefüge mit einer Breite von
ca. 1 - 5 mm.

Durchführung:
Lockere Putzpartien, Staub und Schmutz sind aus dem Rissbereich zu entfernen.
Anschließend sind die Rissflanken vorzunässen, ggf. mit Kieselsol zu festigen und tiefgreifend mit einem Hinterfüllmörtel aufzufüllen. ^Bei Bedarf sind die Risse temporär mit Ton oder dgl. vorab abzudichten. Das Dichtmaterial ist anschließend restlos zu entfernen. Abschließend sind die Risse oberflächenbündig mit einem feinen Kalkmörtel zu schließen. Das Oberflächenerscheinungsbild der Ergänzung (Textur) ist dem angrenzenden Bestand anzugleichen.

Materialien:
Ethanol/Spiritus, Wasser, Spritzen, Schläuche, Kanülen, ggf. Risspacker, Hinterfüllmasse Ledan D1 oder gleichwertig, Sande, ggf. auch Kalkmörtel mit unterschiedlich feiner Körnung.

Rezeptur zum oberflächenbündigen Schließen des Risses, oder gleichwertig:
- 1 RT Ledan D1 / 1 RT Sand (0,1 - 0,35 mm) / Wasser

M1204 Schließung Haarrisse
Ziel:
Schliessung von Putz- und Stuckoberflächen mit netzartig auftretenden Haarrissen bis ca. 1mm (z.B. Frühschwundrisse) und feinen Ausbrüchen im Oberflächenbereich bis 2 mm Tiefe mit feiner Mörtelmasse.

Durchführung:
Die zahlreichen Haarrisse weisen unterschiedliche Breiten auf. Optisch auffällige Haarrisse sollen geschlossen werden. Die Risse werden mit feinen Pinseln vorgereinigt und der Staub abgesaugt. Anschließend werden die Risse mit einer Masse aus Marmormehl/ Ludox PX 30 oder gleichwertig geschlossen.

Materialien:
- Marmormehl, Ludox PX 30 oder gleichwertig

M1205 Fassungsfestigung
Ziel:
Entfestigte Fassungen bzw. Fassungen mit Schollenbildungen sind wieder zu stabilisieren. In Abhängigkeit des Bindemittels (Leimfarbe, Ölfarbe) erfolgen unterschiedliche Arten der Stabilisierung. Die gefestigten Fassungen sollen als Sichtfassungen konserviert werden.
Das Aufbringen des Festigungsmittels und die einzubringende Menge, die Festigungsintervalle und die Auftragsart (Pinsel, Spritzen, Japanpapierzwischenlagen etc.) sind von dem jeweiligen Bestandszustand abhängig und entsprechend flexibel zu handhaben. Es muss beim Auf- bzw. Einbringen des Festigungsmittels eine gute Verteilung und Benetzung der entfestigten Bereiche erzielt werden. Überschüssige Festigerreste sind zu entfernen. Bei Fassungsbereichen mit Schollenbildung ist insbesondere Wert darauf zu legen, dass das Festigungsmittel die Schollenunterseite benetzt und die Anbindung der Fassung zum Untergrund wiederhergestellt wird. Eine Überfestigung der Schollenoberseite ist auszuschließen. Die Viskosität des Festigungsmittels muss so eingestellt sein, dass eine gute Penetration sowie eine ausreichende Retention in der zu festigenden Zone gegeben ist. Bereichsweise ist es zur Schonung der Substanz erforderlich, das Festigungsmittel mit dem Pinsel über Japanpapierzwischenlagen aufzubringen.
Die Konzentration des Festigungsmittels ist so einzustellen, dass sich ein ausreichender Festigungserfolg einstellt, ohne zu starke Spannungen im Bestandsmaterial hervorzurufen.

M1205 B Festigung mit Kieselsol
Leimfarben und Kalktünchen sind mit Kieselsoldispersion zu festigen. Vor allem die Leimfassungen sind stark entfestigt. Da aufgrund der speziellen Klimaverhältnisse der Pflanzenhalle eine Stabilisierung mit Leim zu biogenem Befall führen kann, ist ausschließlich ein silikatisches Bindemittel zu verwenden.

Nach der Trockenreinigung wird das Festigungsmittel im Sprühverfahren zweifach aufgetragen,
bereichsweise ist der Vorgang ein weiteres Mal zu wiederholen. Die Trockenreinigung wird separat abgerechnet.

Zu verwendende Materialien gemäß Bemusterung:
- Ludox PX 30 in H2O 1:3, oder gleichwertig, 2 x aufgesprüht

M1206 Vernadelung
Ziel:
Abgelöste bzw. instabile Putz-, Stuck- oder Keramikteile sind durch Vernadeln zu sichern.

Durchführung:
Für das Einbringen der Nadeln/ Stangen sind Bohrungen bis in einen tragfähigen Träger herzustellen. Die Bohrlöcher sind zu entstauben. Die Nadeln müssen spannungsfrei und entgegen der Fallrichtung eingebracht werden. Die Glasfaserstifte oder Edelstahlgewindestangen sind auf das jeweilige Bedarfsmaß abzulängen.
Die Nadeln sind allseitig mit Epoxidharz oder 2-Komponenten-Verbundmörtel kraftschlüssig mit dem Bestandsmaterial und dem Untergrund zu verkleben. An den Rissrändern oder am Bohrlochbereich dürfen keine Verfärbungen entstehen, ggf. ist der Rissrandbereich sowie der oberflächennahe Bohrlochbereich abzusperren. Abtropf- und Laufspuren müssen vermieden werden. Die Stifte sind mindestens 5mm unter Niveau der Putzoberfläche zu versenken. Die Oberfläche der Klebung wird mit Sand abgestreut, um einen späteren Kontakt mit Mörtel zu gewährleisten. Abschließend sind die Setzpunkte mit einem Mörtel in der Bestandswerktechnik, oberflächenbündig und in der Struktur des umgebenden Bestands zu schließen und mit tonaler Retusche farblich einzubinden.
Die Kleinfehlstellen sind oberflächenbündig zu kitten und mit tonaler Retusche gem. M1330 farblich einzubinden.

Alle genannten Leistungen dieser Maßnahme sind einzukalkulieren und werden nicht gesondert vergütet.

Materialien:
- Glasfaserstäbe oder V4A Gewindestahl, Durchmesser max. 5mm
- Epoxidharz, bei Edelstahlgewindestangen ist ein geeignetes Epoxidharz zu verwenden (z.B. Akepox 2010/2030 oder gleichwertiges Produkt), alternativ ein 2-Komponenten-Verbundmörtel
- Mauer- und Fugenmörtel, Mörtelgruppe MII, Otterbein, oder gleichwertig

M1207 Ertüchtigung Putzträger Deckenflächen
Ziel:
In Bereichen mit freiliegender Deckenschalung sind die bauzeitlichen Rohrgeflechte und korrodierten Drahtgewebe als Träger für einen Neuputz unzureichend. Sie sind daher zu ertüchtigen bzw. zu erneuern.

Bestandssituation:
Die Träger weisen u.a. folgende Schäden und Mängel auf: Die Rabitzdrähte sind teilweise durchtrennt und ungenügend an der Deckenschalung befestigt, teilweise sind sie auch stark korrodiert. Die Rohrhalme weisen zu große Abstände zueinander auf (ungenügende Putzverzahnung bei Neuputz). Die Nägel der Stuckarmierung sind umgebogen. Teilweise ist der Schilfrohrträger komplett entfernt.

Durchführung:
Vorbereitend sind lose verbliebene Putzreste, die nicht mehr gesichert werden können, sowie umgebogene Armiernägel zu entfernen. Das bauzeitliche Schilfrohr ist durch das Einschieben zusätzlicher Halme unter dem alten Drahtgewebe zu verstärken. Über die ganze Fläche wird passgenau ein neues Drahtgewebe aufgebracht und mit Schrauben und Unterlegscheiben fixiert. Der neue Rabitzträger muss soweit unter Niveau liegen, dass eine Putzergänzung ausreichend möglich ist.
Bereichsweise und in Randbereichen ist die historische Trägerkonstruktion rückzuarbeiten, um eine gute Anbindung zu erzielen. Hierbei sind die Maßnahmenschritte in Kombination und bestandsabhängig auszuführen und umfassen u.a. Rückarbeitung / Abnahme von Putzresten, Rückschneiden, Um- oder Anbiegen des Drahtgewebes, das Ziehen von Nägeln und bereichsweises Entfernen der Stroharmierung.

Materialien:
- Gewebe aus verzinktem Rabitzdraht mit punktgelöteten Überlappungen
- Fixierung mit kleinen Edelstahlschrauben und verzinkten Unterlegscheiben
- Schilfrohr

M1208 Randsicherung
Ziel:
Freiliegende Putz- und Stuckränder im Deckenbereich sind mittels Anböschung in Vorbereitung auf die Hinterfüllung zu sichern, um die Verbindung zur Schilfrohrmatte und zum Rabitzgewebe wiederherzustellen.

Durchführung:
Die Ränder der zu hinterfüllenden Stuckbereiche sind mit Kalkmörtel anzuböschen und abzudichten. In bedarfsbegründeten Abständen werden Katheterschläuche eingesetzt. Der Anböschmörtel ist rauh und unter Niveau abzuziehen, um einen stabilen Anschluss der Putzergänzung zu gewährleisten. Nach Hinterfüllen der Hohlstellen und entsprechender Abbindezeit sind die Schläuche wieder zu ziehen. Die Löcher sind oberflächenbündig zu schliessen und der Anböschwinkel tonal einzulasieren, wenn die Anböschungen sichtbar (nicht überputzt) verbleiben.

Materialien:
- Mörtel gemäß Bemusterung: 1 RT Sumpfkalk + 0,2 RT Otterbeiner Hydradur + 4 RT Sand (0,1-0,8mm), oder gleichwertig

M1209 A Korrosionsschutz, handmechanisch - an sichtbar verbleibenden Objekten
Ziel:
Oberflächlich korrodierte Metallteile mit bauhistorischem Informationswert oder statischer Funktion werden am Bauwerk belassen. Ziel ist die Schaffung einer dauerhaften Untergrundbeschichtung mit Korrosionshemmung und Haftbrücke als Vorbereitung für ggf. nachfolgende Deckanstriche oder Putze.
Ausführung nach DIN 12944-4 sowie DIN EN ISO 12944 Teil 1-8.

Durchführung:
Ausführung an Metallobjekten, die als Sichtobjekt verbleiben, wie bespielsweise Nägel, Rädchen, Hülsen, Drahtgitter, Kaminklappen, Eisenanker, Öffnungsmechanismus der Lüftungsrosette

Der Mörtel der Einbindestellen je Metallteil ist im Bereich von Bauplastik/Stuckbändern nur marginal, im Bereich von Profilen, Gesimsen, Putzflächen seitlich so weit wie möglich zurückzuarbeiten. Lose Gipsstücke über den Schrauben- und Nagelköpfen sind ebenfalls zu entfernen. Die Oberfläche ist von Staub, Rost bzw. Oxidschichten, losen Altanstrichen und sonstigen Verunreinigungen handmechanisch, ggf. handmaschinell z.B. mit Drahtbürstenaufsatz zum Beispiel auf einem Dremel, zu reinigen. Diese Entfernungsarbeiten müssen an allen zugänglichen Flächen erfolgen. Nach der Reinigung erfolgt auf der trockenen Oberfläche der Auftrag eines zwei- bis dreischichtigen Korrosionsschutz-Anstrichsystems. Dieser mehrschichtige Anstrichaufbau muss aus abgestimmten Grund-, Zwischen- und Deckbeschichtungen einer Produktpalette bestehen. Zu beachten und einzukalkulieren sind die teils engen Zeitfenster der Überarbeitungszeit von Rostversiegeler mit Rostschutzgrundierung (u.U. innerhalb von 1 Tag).
Der Farbauftrag (Farbsystem sehr flüssig) soll mit Pinseln in bereichsangepasster Grösse an allen zugänglichen Flächen vorgenommen werden.

Es ist ein speziell für das jeweilige Metall entwickeltes System mit hohem Qualitätsniveau, entsprechend den Positionsangaben, zu wählen. Der umgebende Mauerwerks- und Putzbereich darf nicht mit Farbe verunreinigt werden und ist entsprechend zu schützen.

Die Metallteile werden bis in die Einbindungsstelle hinein entrostet und durch einen Schutzüberzug konserviert.

Material:
Produkte/ Rezepturen oder gleichwertig:
- Rostversiegelung Fa. BOB
- Rostschutzgrundierung presto-BOB Rostschutz Fa. Hebrochemie GmbH (Vinylchlorid-Copolymer-Alkydharz)
- Deckbeschichtung als 1K-Decklack (Alkydharz); Farbtonfestlegung erfolgt durch AG

M1209 B Korrosionsschutz, handmechanisch - an überdeckten Objektenin Putz- oder Mörtelflächen
Ausführung wie A, jedoch an Schrauben, Nägeln und Objekten, die mit Kalk / Kalkgipsmörtel oder Gips überdeckt werden und zukünftig nicht sichtbar sind, jedoch ohne Entrostung und ohne Deckbeschichtung, Nägel ggf. wieder rückschlagen.
- Rostversiegelung
- Rostschutzgrundierung

M1209 C Korrosionsschutz, handmechanisch - an überdeckten Objekten in Bauschmuck
Ausführung an Schrauben- und Nagelköpfe in den Stuckbändern und Medaillons, die mit Gips überdeckt werden und zukünftig nicht sichtbar sind, jedoch ohne Deckbeschichtung.
- handmechanisches Entrosten
- Rostversiegelung
- Rostschutzgrundierung

M1301 B Ziegelergänzung / Ziegelaustausch
Ziel:
Fehlstellen innerhalb des Mauerwerks sind mit Ziegeln zu ergänzen. Gelockerte Ziegel sind neu
einzuputzen, wenn schadhaft im Verband des Bestandes auszutauschen. Die Maßnahme dient als Vorbereitung des Untergrunds vor der Putz- und Stuckergänzung.

Durchführung:
Fehlstellen (z.B. zwischen Stuckgesims und Decke) werden durch passend behauene Ziegel entsprechend ursprünglichem Bestand wieder geschlossen. Vorbereitend ist der Untergrund im Bereich der zu ergänzenden Putz- und Stuckflächen von Staub und losen Teilen zu reinigen und vorzunässen. Als Versatzmörtel ist ein Kalkmörtel zu verwenden. Gelockerte Ziegel werden vorsichtig herausgenommen; nach dem Abfegen und Absaugen der Stäube werden sie mit einem Kalkmörtel wieder replatziert. Schadhafte Ziegel werden im ursprünglichen Verband kraftschlüssig eingebunden.
Die Kanten benachbarter Ziegel dürfen nicht beschädigt werden. Nur im Bereich von Sichtmauerwerk ist nach dem Versetzen der Ziegel der Setzfügenmörtel bis ca. 15mm Tiefe auszuräumen.
Aufgenommene Stoffe sammeln, im Behälter des AG lagern.
Die Vergütung der Entsorgung übernimmt der AG.

Material:
Mauer- und Fugenmörtel:
Mörtel auf der Basis von Kalk
Mörtelgruppe: M 2,5 nach EN 998-2 / NMII nach DIN V 18580
Wasseraufnahme: W0
Leitfabrikat: Otterbein oder gleichwertig

Ziegel:
Wasserstrichziegel, Grundfarbigkeit gelb
Reichsformat 250 x 120 x 65 mm
Leitfabrikat: Rauders Tegl RT215 Classica, gelb geflammt, oder gleichwertig)

M1301 C Ziegelergänzung mit Ersatzmasse
Ziel:
Kleinteilige Fehlstellen an Ziegelflächen sind mit Ersatzmasse zu ergänzen und oberflächenbündig zu schließen.

Durchführung:
Vorbereitend ist der Untergrund im Bereich der zu ergänzenden Putz- und Stuckflächen von Staub und losen Teilen zu reinigen und vorzunässen.
Die Ergänzungen sind dem visuellen Erscheinungsbild des umgebenden Ziegels anzupassen, dabei ist eine größtmögliche Übereinstimmung anzustreben. Die Oberflächenstruktur des umgebenden Ziegels ist nachzuahmen. Für die Einfärbung des Ergänzungsmörtels sind licht- und alkalibeständige Pigmente zu verwenden.
Für die Ergänzung ist eine mineralische Masse zu verwenden, z.B. Minerolith, Fa. Krusemark oder gleichwertig.

M1302 Verfugung mineralisch (Sichtmauerwerk mit Stabverfugung)
Ziel:
Herstellung einer neuen, festen und homogenen Stabverfugung des Sichtmauerwerks mit mineralischem Fugenmörtel. Der zu bearbeitende Untergrund besteht aus vorindustriell hergestellten Vormauerziegeln, die mit Kalkmörteln versetzt sind.

Durchführung:
Die Fugen sind von Staub und losem Material zu reinigen, ausreichend vorzunässen und gemäß Bestandswerktechnik mit einer Fugenkelle zu verfugen, d.h. bei tieferen Fehlstellen in mehrschichtigem Aufbau. Das abgenommene Material ist aufzufangen und fachgerecht in die vom AG bereitgestellten Container zu verbringen. Für den Fugenmörtel ist ein Mörtel zu verwenden, der in den Materialkennwerten dem Bestandsmörtel entspricht. Das Erscheinungsbild (Farbigkeit, Oberflächenstruktur und -glätte, Fugenprofil, Fugenbreite) des Ergänzungsmörtels so zu wählen, so dass eine vollständige Übereinstimmung mit dem Bestand erreicht wird. Der Fugenmörtel ist mit licht- und kalkechten Pigmenten tonal an den umliegenden Bestand anzupassen. Der Fugenmörtel ist in voller Tiefe bis zum Setzmörtel einzubringen und nach kurzer Standzeit mit der Fugenkelle abzuziehen. Für die Verfugung sind profilierte Fugenkellen als Stabfuge, die dem Bestand entsprechen, herzustellen. Horizontale und vertikale Fugen sind im rechten Winkel zueinander herzustellen. Der Fugenstrich ist exakt linear mit entsprechenden Hilfsmitteln wie Fugenlinealen herzustellen.

Bei der Verfugung des Sichtmauerwerks ist insbesondere auf eine saubere Ausführung zu achten. Beim Mörteleintrag und beim Abziehen ist die Verschmutzung angrenzender Ziegelflächen auszuschließen. Bei Bedarf ist ein entsprechender Umgebungsschutz herzustellen, nach der Maßnahme wieder aufzunehmen, und mit einzukalkulieren. Bei der Ausführung ist auf sauberes Arbeiten zu achten, ohne den Umgebungsbestand zu verschmutzen und die Fassungen zu entfernen oder zu beschädigen.
Ebenso ist auf eine fachgemäße Nachversorgung (Oberflächenbearbeitung, Schutz vor Austrocknung) der Fugen zu achten.

Material:
- 3 RT Quarzsand 0 - 0,4mm
- 8 RT Kalkmörtel bis 0,5 mm Körnung
- 0,5 RT Pigmente (Terra di Siena natur, Ocker natürlich)

Die Fuge ist ziegelbündig bis an den Kantenbereich der Ziegel zu ziehen und dient gleichzeitig als Ausgleich von Unregelmäßigkeiten und kleinen Fehlstellen an den Kanten der Ziegel. Die Verfugung des Verblendmauerwerks ist mit der Fugenkelle glatt zu streichen und mittig mit einem schmalen Wulst versehen, die mit einem flach rund profilierten Werkzeug in den frischen Mörtel gezogen wurde. Die Wulst der Lagerfuge
ist durchgängig profiliert, die Wulste der Stoßfugen setzen sauber an den Lagerfugen an und müssen eingleichbleibendes Oberflächenniveau aufweisen. Hierfür wird eine modellierende Nachbearbeitung dieser Schnittstellen erforderlich.

· Fugenbreite: 1-2 cm
· Breite des Fugenstegs/Wulst ca. 6 mm.

M1310 Ergänzung Putz / Stuck an Wand- & Deckenflächen
Ziel:
Klein- und großflächige Fehlstellen im Putz- und Stuckbereich sind in der Werktechnik des historischen Bestands mit Kalkmörtel zu schließen. Die Ergänzungen erfolgen oberflächenbündig und in der Oberflächentextur des angrenzenden Bestands.

Durchführung:
Vorbereitend ist der Untergrund im Bereich der zu ergänzenden Putz- und Stuckflächen von Staub und losen Teilen zu reinigen. Die Fehlstelle ist in mehreren Durchgängen und entsprechend Bedarf vorzunässen. An glatten oder schlecht saugenden Untergründen ist ein Vorspritzmörtel (hydraulischer Kalkmörtel) auszuführen. Der Aufbau der Putzergänzung ist gemäß Bestand in mehreren Lagen von Hand auszuführen. Durch geeignete Bearbeitungstechniken und durch Anpassung der Mörtelrezeptur (Zuschläge, Sieblinie, Zusammensetzung) ist die oberflächliche Struktur, die Glätte und Homogenität der Ergänzung dem umgebenden Bestand anzupassen. Die Ergänzung muss so ausgeführt werden, dass ein guter Verbund zum Untergrund und zum angrenzenden Bestand, ohne Rissbildung, entsteht. An die Ebenheit der Putzausführung werden erhöhte Anforderungen gestellt. Der Anschluss an die Bestandsoberfläche muss niveaugleich erfolgen.
Der Einsatz von im Bestand fixierten Putzleisten und Kantenprofilen aus Metall oder Kunststoff ist nicht zulässig.
Bei der Ausführung ist zu berücksichtigen, dass die neu herzustellenden Putzflächen innerhalb von Bestandsputz- und Stuckflächen liegen und die allseitige Anarbeitung an den angrenzenden Putzbestand Teil der Maßnahme ist und NICHT gesondert vergütet wird. Wenn nicht anders beschrieben, beinhaltet die Leistung den Gesamtaufbau von Unter- und Oberputz. Da auf die Glättschicht verzichtet wird und stattdessen ein Kalkanstrich zur Anwendung kommt, ist auf eine besonders sorgfältige Ausarbeitung zu achten. Retusche und weitere Anstrichmaßnahmen werden separat vergütet.
Die vorhandenen Fassungen dürfen nicht überlagert oder beschädigt werden.

Ausführungsort:
Flächige Bereiche an sämtlichen Wand- & Deckenflächen inkl. Stürze, Laibungen, Sockel, etc., sowie deren Außen- und Innenkanten und Außen- und Innenecken.

Materialien:
- Unterputz: hydraulischer Kalkmörtel
- Kalkputz mit geringen hydraulischen Bestandteilen
- Feinputz/ Stuck: Gipskalkmörtel, Gips

Aufbau und Körnigkeit der Ergänzungsmasse erfolgt gemäß Bestand.

M1311 Partielle Stuckergänzung an Stuckornamentik
Ziel:
Ergänzung von Fehlstellen an Stuckprofilen und plastischer Stuckornamentik.
Die Ergänzung von Stuckprofilen soll oberflächenbündig ausgeführt werden und sich am Stuck der Umgebung orientieren. Beim Schließen von Fehlstellen in der Stuckornamentik sind Reprofilierungen und Ergänzungen verlorener Formdetails nachzuempfinden als Freihandergänzung auszuführen.
Die Ergänzungen sind auf vorhandenen, teilweise abgängigen Stuck- und Putzwerktechniken auszuführen. Sie sind dem unregelmäßigen Formenverlauf des Schadensbildes folgend auszuführen und an den Bestand anzuarbeiten.

Durchführung
Der Untergrund im Bereich der zu ergänzenden Flächen ist bei Bedarf aufzurauen, von Staub und losen Teilen zu reinigen und vorzunässen.
Der Aufbau der Stuckergänzung ist im Höhenniveau gemäß Bestand auszuführen. Hierfür kann ein mehrschichtiger Unterputzauftrag / mehrschichtiger Gipsstuckauftrag notwendig werden. Der Unterputz wird von Hand mit geeignetem Werkzeug ohne Lufteinschlüsse angetragen. Der Unterputz folgt der vorgegebenen
Oberfläche und wird mit rauer Oberfläche aufgezogen. Die Übergänge von Putzergänzung zu Bestandsputz erfolgen ansatzlos. Die Ergänzung muss so ausgeführt werden, dass ein guter Verbund zum Untergrund und zu angrenzendem Bestand, ohne Rissbildung, entsteht.
Vorhandene Bestandsputze und Fassungsoberflächen sind vor Verschmutzungen und Abrieb zu schützen.
Für Ergänzungen an Stuckbereichen ist je nach Bestandssituation Kalkmörtel mit hydraulischen Anteilen oder Gipsstuck zu verwenden. Aufbau und Körnigkeit der Ergänzungsmasse erfolgt gemäß Bestand. Durch geeignete Bearbeitungstechniken ist die Oberflächenstruktur der Ergänzung dem umgebenden Bestand anzupassen. Zusätze von organischen Festigern zu
den Ergänzungsputzen sind nicht zulässig.
Retusche und weitere Anstrichmaßnahmen werden separat vergütet.

Ergänzung von Kalkstuckfehlstellen:
auszuführende Putzergänzung nach DIN EN 998-1:
Grundzug
- Mörtelgruppe PI,
- Druckfestigkeitsklasse CS II (1,5 - 5,0 N/mm²),
- Sumpfkalkmörtel mit hydraulischem Anteil (Hydradur NHL5, Fa. Otterbein oder gleichwertig),
- Stärke: in Abhängigkeit vom Bestand, ggf. mehrlagig auszuführen
- Oberfläche auf ca. 2-3 mm unter Putzniveau exakt abgezogen

Oberputz/Feinputzschicht
- Mörtelgruppe PI,
- Druckfestigkeitsklasse CS I (0,4 - 2,5 N/mm²),
- Putzstärke: 2-3 mm,
- Körnung 0/0,4 mm,
- Bindemittel Sumpfkalk.

Ergänzung von Gipsstuckfehlstellen:
- Stuckgips

M1312 Profilzug vor Ort
Ziel:
Stuckprofile sind durch Schablonenzug vor Ort herzustellen bzw. zu ergänzen.

Durchführung:
Die Zugarbeiten erfolgen ausschließlich auf stabilen bzw. stabilisierten Untergründen. Gelockerte oder entfestigte Unterputzreste, die nicht mehr in situ fixiert und konserviert werden können, sind zu entfernen. Der Grobzug ist mit einer dafür anzufertigenden Vorschablone auszuführen. Bei der Herstellung der Profilschablone für den Feinzug ist auf die exakte Nachbildung des originalen Profils zu achten. Die Profile sind vor Ort am freigelegten Bestand abzunehmen. Die Umgebungssubstanz ist ausreichend zu schützen.

Bei der Ausführung ist insbesondere auf eine saubere Ausführung zu achten. Verschmutzungen und Weißschleierbildungen auf angrenzenden Bestandsflächen sind auszuschließen. Die Befestigung der Einlattung hat unter Schonung der Umgebungssubstanz zu erfolgen. Die gezogenen Profile sind tragfähig herzustellen, die Bewehrung korrosionsgeschützt auszuführen. Die Bestandsflächen dürfen durch den Schlittenzug nicht beschädigt werden. Entstandene Fehlstellen durch die Anbringung der Einlattung sind oberflächenbündig zu schließen, dabei ist die Oberflächentextur dem Bestand anzugleichen. Der Aufbau der Putzergänzung ist gemäß Bestandswerktechnik mehrschichtig auszuführen. Durch geeignete Bearbeitungstechniken ist die oberflächliche Struktur, die Glätte und Homogenität der Ergänzung dem umgebenden Bestand anzupassen.
Bei der Ausführung ist zu berücksichtigen, dass die neu herzustellenden Profilzüge innerhalb von Bestandsputz- und Stuckflächen liegen und die Zugergänzung als Teil der Maßnahme allseitig an den Bestand anzuarbeiten ist. Die Schablonen gehen nach Fertigstellung in das Eigentum des AG über und sind diesem unaufgefordert zu übergeben.

Material:
- Feinputz/ Stuck: Gipskalkmörtel, Gips

M1313 Profilzug (Tischzug)
Ziel:
Stuckprofile sind durch Schablonenzug im Tischzugverfahren herzustellen, an den Arbeitsort zu transportieren und passgenau in die Fehlstelle einzupassen und anzuarbeiten.
Durchführung:
Die Zugarbeiten erfolgen im Tischzugverfahren, vor Ort oder in der Werkstatt des AN, der Transport ist einzukalkulieren. Der Grobzug ist mit einer dafür anzufertigenden Vorschablone auszuführen. Bei der Herstellung der Profilschablone für den Feinzug ist auf die exakte Nachbildung des originalen Profils zu achten. Die Profile sind vor Ort am freigelegten Bestand abzunehmen.
Die neu hergestellten Stuckprofile sind für die Montage vor Ort entsprechend zuzuschneiden, anzuschneiden, abzufasen, auf Gehrung zu schneiden, vorzubohren etc.. Der Versatz erfolgt mithilfe von Gipskleber und Edelstahlschrauben ( Köpfe ca. 5mm unter Niveau versenken).
Abschließend sind die Fugen mit Gipsmörtel oberflächenbündig und der Bestandsform folgend zu schließen. Die unter Niveau liegenden Schraubköpfe werden mit einem Kitt, bestehend aus Ledan (oder gleichwertig) und Sand, oberflächenbündig geschlossen. Die Schablonen gehen nach Fertigstellung in das Eigentum des AG über und sind diesem unaufgefordert zu übergeben. Alle Aufwenungen für das Anarbeiten an den Bestand sind einzukalkulieren.

Material:
- Feinputz/ Stuck: Gipskalkmörtel, Gips

M1314 Anfertigung Gipsfertigteil
Ziel:
Stuckelemente sind im Abgussverfahren herzustellen. Die Vorbereitung des Originals wird separat vergütet.Es sind nachfolgend aufgeführte, wesentliche Arbeitsschritte einzuhalten und einzukalkulieren.

Durchführung:
a) Formenbau
Gussformen sind durch Abformen vorhandener Stuckelemente oder neu zu schaffender Modelle
herzustellen. Abformarbeiten sind nur an Elementen mit stabiler Oberfläche vorzunehmen. Die Auswahl des abzuformenden Elements hat in Abstimmung mit der Fachbauleitung zu erfolgen.
Mit der Abformung ist erst zu beginnen, wenn die Fachbauleitung die Abformarbeiten an den jeweiligen Elementen bzw. Segmenten freigegeben hat. Das abzuformende Element darf durch die Bearbeitung nicht geschädigt werden. Als Abformmasse ist eine geeignete, flexible, nicht das Original verändernde Abformmasse zu verwenden. Nach Fertigstellung der Negativ- und deren Stützform sind alle für die Abformarbeiten aufgebrachten Materialien vom Original rückstandsfrei zu entfernen. Ein Zerteilen der Originale für den Formenbau ist nicht zulässig.
Neu zu schaffende Modelle werden aus Ton oder vergleichbaren, modellierbaren Materialien hergestellt. Sollen vorhandene Stuckelemente vergrößert reproduziert werden, ist eine maßstäblich exakte Übertragung zu gewährleisten. Mit der Abformung ist erst zu beginnen, wenn die Fachbauleitung die Abformarbeiten freigegeben hat.

b) Herstellung des Abgusses:
Für die Abgüsse ist Stuckgips zu verwenden. Bei mehrteiligen Elementen sind diese dem Bestand entsprechend zusammenzufügen, einschließlich aller Verputz -und Nacharbeiten. Die Nachbearbeitung der Kanten beim Original sind ebenfalls einzukalkulieren. Je nach Größe und Wandungsstärke sind Gewebearmierungen einzubetten. Vor der seriellen Fertigung der Gipsabgüsse ist ein Musterabguss von der Fachbauleitung freizugeben. Die Negativformen gehen nach Fertigstellung in das Eigentum des AG über und sind diesem unaufgefordert zu übergeben.
Abgüsse zur Fremdverwendung sind grundsätzlich nicht gestattet.

M1320 Re- / Platzierung Stuckelemente
Ziel:
Abgenommene bzw. neu hergestellte Stuckelemente sind zu replatzieren bzw.
anzubringen.

Durchführung:
Vorab ist der Untergrund von Staub und losen Teilen zu reinigen, störende Putzreste, sind zu entfernen, Ausbruchstellen von Montagepunkten abgängiger Elemente sind von Putzresten zu befreien. Das Versetzen vor Ort hat dem Bestand entsprechend zu erfolgen (z.B. Verwendung von Setzgips, Verklebung mit geeignetem Kleber, Verschraubung oder Befestigung mit Haken bzw. GFK-Stiften). Alle Befestigungsmittel sind in Edelstahl auszuführen. Die Elemente sind passgenau an der vorgesehenen Position auszurichten. Soweit möglich sind vorhandene Schraubenlöcher zu verwenden oder vorsichtig neue Löcher vorzubohren.

Bei vollflächiger Verklebung sind die Rückseiten der Stuckelemente aufzurauhen. Die Stuckelemente sind durch mineralische Klebe- und Hinterfüllmörtel vollflächig an den Untergrund anzubinden. Hierfür ist eine temporäre Abdichtung der Randbereiche, die das Austreten von Hinterfüllmörtel sicherstellt, auszuführen und anschließend zurückzuarbeiten. Die Stuckelemente sind bis zum Abbinden des Versetz- und Hinterfüllmörtels lagezusichern.

M1321 Abnahme Stuckelemente
Ziel:
Demontage eines mehrteiligen Stuckornaments zur Bearbeitung von Schäden. Die einzelnen Stuckelemente sind vorgefertigt, partiell rupfenarmiert und in situ zusammengesetzt. Sie weisen Wasserschäden, vor allem jedoch kleine und große Brüche mit Schollenbildung und verlustgefährdeten abgebrochenen Elementen auf.

Durchführung:
Die Abnahme eines Stuckornaments umfasst mehrere Maßnahmen, die miteinander zu kombinieren sind. Die Abnahme erfolgt handmechanisch. Die Abnahme sollte unter Nutzung vorhandener Schadbereiche (Brüche, Risse, Fehlstellen) ausgeführt werden. Sind zur Freistellung Eingriffe in die angrenzenden Bereiche notwendig, so sind diese unter maximaler Schonung der Schnittkanten und so fein wie möglich auszuführen. Dabei sind alte Metallteile (Dübel, Anker, Stifte, Klammern, Nägel, Drähte etc.) vorsichtig zu trennen und zu entfernen.

Die Notsicherungen entsprechend M1101 sind sukzessive und materialgerecht zu lösen und zu entfernen. Hierunter fallen z.B. das Abnehmen von Japanpapieren und Vliesen, das Lösen von Sicherungsschrauben samt Unterlegscheiben. Zusätzlich sind historische/ alte Sicherungen (z.B. Drähte) abzunehmen. Diese Leistung wird separat vergütet.

Für die Abnahme der einzelnen Stuckelemente sind die Schraubenköpfe der historischen Verschraubung substanzschonend freizulegen. Die Schrauben etc. sind vorsichtig zu lösen und zu entfernen.
Für die Abnahme der einzelnen (teils ca. 1m langen) Elemente ist jeweils eine Ablage- und Tragekonstruktion mit entsprechenden Unterstützungen / Polstern für die teils mehrfach und kleinteilig gebrochenen Elemente herzustellen.
Eine vorherige Interims-Kaschierung von gefährdeten Bereichen der Oberfläche (z.B. Schollen, Abbrüche, Randabbrüche, Risse, Brüche etc.) mit Japanpapier/ Vlies und Zellleim (inkl. geringer Zusatz von Acrylat) ist mit einzukalkulieren. Die Interims-Kaschierung dient der Transportsicherung und ist vor Bearbeitung der Elemente wieder abzunehmen.
Das Freilegen der Oberfläche ist in separater Position zu kalkulieren.
Die gebrochenen Fragmente der einzelnen Elemente sind zu fixieren. Dies hat je nach Größe mit einem 2K-Klebemittel (geeignet für Stuck) und mittels einlegen von Stäben (Glasfaserstäbe oder Gewindestangen) entspr. Maßnahmenbeschreibung M1206 Vernadelung zu erfolgen. Bei zusätzlichem Bedarf ist das Fragment rückseitig mit Jutegewebe in Stuckgips zu armieren (vorab ist die verfügbare Höhe zum Deckenträger zu überprüfen).
Die abgenommenen Teilelemente sind entsprechend der nomenklatorischen Vorgabe der Fachbauleitung verwechslungsfrei zu kennzeichnen und fachgerecht bis zur Wiederverwendung zwischenzulagern.
Eine Kartierung ist anzufertigen, um die Position und Art der Fixierung kenntlich zu machen (digitale oder Foto und händisches Einzeichnen).

M1330 Retusche
Ziel:
Ergänzungen innerhalb der Materialien Putz, Stuck und Naturstein sind durch flächige, monochrome Retuschen tonal einzubinden. Die Farbe ist händisch und mit stabilen Pigmenten anzumischen und nach den Regeln der Technik streichfähig einzustellen. Der Farbton ist in mehreren Tönungsschritten mit Grundfarbe (Kalkfarbe, Silikatfarbe) mit Zwischentrocknung und Proben herzustellen. Die zu verwendenden Bindemittel richten sich nach dem jeweiligen Bestand.

Durchführung:
M1330 A: Silikat- und Kalkretuschen - Farbtöne: gebrochenes Weiss und Gelbocker
Der Farbauftrag erfolgt in 1 - 3 dünnen Lagen als lasurhafter Auftrag. Das Vorlegen eines deckenden, hellen Grundtons, der auch Unebenheiten vor allem von Kittungen, Neueinputzungen, Putzergänzungen egalisiert, ist einzukalkulieren.

M1330 B:Leimgebundene Retuschen - Farbton: gebrochenes Weiss
Die mit Leimfarbe gefassten Profilzüge und Stuckreliefs der Decke erhalten eine leimgebundene Retusche, unter Verwendung einer Mischung aus Warmleim unter Zugabe von Zellleim. Der Auftrag erfolgt in 1 - 2 Lagen. Ggf. sind die zu retuschierenden Flächen mit einem zusätzlichen Grundierungsanstrich zu unterlegen. Die Farbe ist händisch mit stabilen Pigmenten anzumischen, der Farbton ist in mehreren Tönungsschritten mit Zwischentrocknung und Proben herzustellen. Die Retusche erfolgt als deckender Auftrag.

Neben der Bearbeitung der glatten und profilierten Flächen beinhaltet die Leistung ebenfalls die Bearbeitung von Ecken und Kanten. Dies wird nicht gesondert vergütet und ist in den Einheitspreis einzukalkulieren.

M1340 Harmonisierung (Lasuranstrich auf Neu- und Altputzflächen)
Ziel:
Bestands- und Ergänzungsflächen erhalten eine abschließende Lasur. Diese dient nicht der
Homogenisierung, sondern der visuellen Beruhigung und Harmonisierung der verschiedenen Teilflächen.

Durchführung:
Die Lasur ist so einzustellen, dass sie nicht als eigenständige Farbschicht wirkt, sondern je nach Vorgabe den vorhandenen Farbton vereinheitlicht, intensiviert oder sich der Farbnuance der benachbarten Bestandsbeläge annähert. Der Auftrag der Lasur erfolgt in 1 - 2 dünnen Lagen.

M1340 A Kalkgebundene Lasur
Es sind kalk- und lichtechte Pigmente sowie ein wässriges Bindungssystem zu verwenden. Dies besteht je nach Anforderung aus einem kalkhaltigen oder silikatischen Bindemittel gemäss dem Zwischenanstrich aus M1341.

M1340 B Leimgebundene Lasur
Die leimgefassten Stuckreliefs und Medaillons erhalten eine leimgebundene Lasur (Mischung aus Warmleim und Zellleimzusatz)

M1341 Kalkanstrich / Neuaufbau Kalkfarbe (ohne Decklasur)
Ziel:
Farbliches Integrieren der Neuputzflächen und ergänzten Bereiche und großen Fehlstellen in die Umgebung.

Durchführung:
Herstellen eines deckenden, einfarbigen Kalkanstrichs ohne Deckanstrich auf Putz- und Stuckflächen, Naturstein- & Sichtmauerwerksflächen unter Verwendung vorkonfektionierter Fertigprodukte in mehreren Schichten.
Der Altbestand an Metallbauteilen ist nicht zu überstreichen und sauber auszusparen. Der Aufwand ist einzukalkulieren.

Arbeitsinhalt und Verarbeitung für gesamten Anstrichaufbau:
- ausreichendes Vornässen des Untergrundes, hierbei Reinigen des Untergrundes von aufliegenden, leichten Verschmutzungen
- Grund-, und Zwischenastrich im freigegebenen, bemusterten Farbton, mindestens 3-lagig bis ein gleichmäßig deckendes Anstrichbild erzielt wurde. Der Anstrich soll die typische, leichte Wolkigkeit eines Kalkanstrichs aufweisen. satter Farbauftrag mit Pinsel oder Malerbürste im Kreuzschlag, grobe Streichstrukturen sind zu vermeiden
- intensives Einarbeiten der Anstriche in den Untergrund insbesondere bei den Voranstrichen
- Tagwerke sind so zu wählen, dass keine sichtbaren Anschlussstellen innerhalb von zusammenhängenden Flächen entstehen, bei großen Flächen ist mit einer ausreichenden Anzahl Mitarbeiter zu arbeiten
- Eine Überbindung muss verhindert werden. Es darf keine Filmbildung bzw. keine glänzende Oberfläche entstehen
- Verschmutzungen der angrenzenden Oberflächen, insbesondere des Sichtziegelmauerwerks ist auszuschließen. Eventuelle Farbspritzer sind sofort mit sauberem Wasser und Microfaserschwämmen zu entfernen
- Die gestrichenen Flächen müssen vor zu schnellem Austrocknen durch Sonne und Saugvermögen des Untergrundes sowie vor direkter Beregnung geschützt werden. Dafür ist in der Regel eine dreitägige Nachsorge durch Feuchthalten notwendig. Ein optimales Abbinden des Anstrichs ist zu gewährleisten
- Verwendung einer vorkonfektionierten Kalkfarbe gemäß DIN 55945 auf Basis von mindestens 3 Jahre abgelagertem Sumpfkalk, extrem dampfdiffusionsfähig, sd-Wert: < 0,02, organischer Anteil < 5%
- Marmorsumpfkalk ohne organische Zusätze und Pigmentzusatz

1. Fluatieren
Fluatieren und Nachwaschen der Putz- und Stuckflächen (Alt- und Neuputze), PI, PII, gefilzte oder geriebene Oberfläche, zur Entfernung von Sinterschichten und zur Reinigung von alten mineralischen Putzen und Anstrichen.
Auftrag mit Bürste, Nachreinigung mit reichlich klarem Wasser, Auffangen des Wassers mit Schwämmen, Schutz angrenzender Flächen!
Das Produkt muss auf den unten beschriebenen Anstrich abgestimmt sein.

Einzurechnen sind:
- Verunreinigungen und lose Teile entfernen
- Sämtliche Schutzmaßnahmen an angrenzenden Bauteilen sind Teil der Leistung. Dazu gehören: Ätzflüssigkeit auffangen

Entsorgung:
Das anfallende Wasser ist nach Abstimmung mit den zuständigen Behörden aufzufangen und entsprechend den geltenden Vorschriften zu entsorgen. Einzurechnen ist der Transport zur Sammelstelle (bis zu 350m) Entsorgung übernimmt der AG.

Abrechnung erfolgt nach der abgewickelten Fläche. Sandsteinoberflächen und Architekturgliederungen aus Sandstein werden nicht übermessen. Ausführung in Einzelflächen und Kleinstflächen. Schutz angrenzender Bauteile ist Nebenleistung.

2. Vereinheitlichung Saugfähigkeit
Grundierung von Putz- und Stuckflächen (Alt- und Neuputze), PI, PII, gefilzte oder geriebene Oberfläche, zur Vereinheitlichung unterschiedlich saugender Untergründe, zur Grundierung stark saugender Untergründe und zur Festigung partiell sandender Untergründe. Verdünnungsgrad ist zu beachten um Überestigung der Oberflächen zu unterbinden.

3. Grundierung - Kalkschlämme
Grundierung mit Kalkschlämme zur Vereinheitlichung von rauen Oberflächen vor Ausführung des Zwischen- und Deckanstrichs, pigmentierte Kalkschlämme, Bindemittel Sumpfkalk Grundfarbton gebrochenes Weiss

Arbeitsinhalt
- Grundierungsanstrich mit grundpigmentierter Kalkschlämme, 1-lagig

Materialien für die Herstellung der Kalkschlämme:
wahlweise vorkonfektioniert:
Leitfabrikat Keim Romanit oder gleichwertig
- Einmischen des Schlämmzusatzes (Keim Romanit-Schlämmzusatz oder gleichwertig)
- händischens Einstellen des Farbtons in mehreren Mischschritten; zu verwenden sind alkali- und lichtbeständigen Erd- und Mineralfarbpigmente
- die Erarbeitung des gewünschten Farbtons ist in mehreren Mischschritten mit Zwischentrocknungszeiten und Farbaufstrichproben ist mit einzukalkulieren
- ggf. Modifizierung mit Leinöl-Standöl und Kasein (natürliches/ technisches)

alternativ Handanmischung:
- Sumpfkalk, mindestens 3 Jahre gereift - mineralische Füllstoffe (abgestufte Mehlkorngrößen, gewaschener Quarzsand, Marmormehle)
- alkali- und lichtbeständige Erd- und Mineralfarbpigmente zum Abtönen der Farbe. Die Pigmente sind mehrereTage vor der Verarbeitung in destilliertem Wasser einzusumpfen.
- Leinöl-Standöl
- technisches Kasein / natürliches Kasein.

Verarbeitung:
- satter Farbauftrag mit Pinsel oder Malerbürste im Kreuzschlag, grobe Streichstrukturen sind zu vermeiden, - intensives Einarbeiten der Anstrichlagen in den Untergrund

4. Zwischenanstrich als Kalktünche
Zwischenanstrich mit pigmentierter Kalktünche; Bindemittel Sumpfkalk Grundfarbton gebrochenes Weiss

Arbeitsinhalt
- Zwischenanstrich mit grundpigmentierter Kalktünche, 2-lagig

Materialien für die Herstellung der Kalktünche:
wahlweise vorkonfektioniert:
Leitfabrikat Keim Romanit oder gleichwertig
- händischens Einstellen des Farbtons in mehreren Mischschritten; zu verwenden sind alkali- und lichtbeständigen Erd- und Mineralfarbpigmente
- die Erarbeitung des gewünschten Farbtons ist in mehreren Mischschritten mit Zwischentrocknungszeiten und Farbaufstrichproben ist mit einzukalkulieren
- ggf. Modifizierung mit Leinöl-Standöl und Kasein (natürliches/ technisches)

alternativ Handanmischung:
- Sumpfkalk, mindestens 3 Jahre gereift
- alkali- und lichtbeständige Erd- und Mineralfarbpigmente zum Abtönen der Farbe. Die Pigmente sind mehrereTage vor der Verarbeitung in destilliertem Wasser einzusumpfen.
- Leinöl-Standöl
- technisches Kasein / natürliches Kasein.

Verarbeitung:
- satter Farbauftrag mit Pinsel oder Malerbürste im Kreuzschlag, grobe Streichstrukturen sind zu vermeiden
- Ausführung als 2-facher dünner Anstrich

Hinweis:
Der Deckanstrich als harmonisierende Lasur wird separat im Maßnahmenbeschrieb M1340 aufgeführt.

## 26 VE3126 - Restauratorische Putz- Stuck- Malerarbeiten OPH Inn

### Abschnitt 01 Baustelleneinrichtung

#### Titel 01.01 Baustelleneinrichtung

*Hinweis: Hinweistext: Baustelleneinrichtung*
Die allgemeine / gewerkeübergreifende Baustelleneinrichtung (wie Bauzaun, Sanitäreinrichtungen, Baustrom/-wasser, Gerüste, etc.) wird bauseits durch den AG gestellt.

Die Baustelleneinrichtungsfläche befindet sich auf der Nordseite des Mittelbaus und der Östlichen Pflanzenhalle (OPH). Die Entfernung zwischen Aufstellfläche Materialcontainer auf dem Nordparterre bis zu den Zugangstüren auf der Nordseite der OPH beträgt bis maximal 100 m. Die Anlieferung von Lasten per Fahrzeug über die Südterrasse und den Säulenhof kann nur in Ausnahmen temporär mit einer maximalen Last von 3,5t erfolgen.

Die Lagerung von Baumaterial und Werkzeug ist ausserhalb der Haupt-BE, im direkten Umfeld der Baustelle nur eingeschränkt und nach Absprache mit der Bauleitung möglich.

Die Containerstellung, Transport zum Entsorger und Entsorgungsgebühren für gefährliche und nicht gefährliche Abfälle läuft über einen gesonderten Auftrag des AGs. Die Schuttcontainer sind innerhalb der Baustelleneinrichtungsfläche aufgestellt. Der Transport der Schuttabfälle innerhalb der Baustelleneinrichtung ist grundsätzlich einzukalkulieren und wird nicht gesondert vergütet. Entfernung Säulenhof zu Sammelcontainern, aussenherum: ca 250 m.

Die Umstände werden nicht gesondert vergütet und sind in die Einzelpreise mit einzukalkulieren.

*Hinweis: Hinweistext: Material- / Aufenthaltscontainer*
Ein Materialcontainer, Werkstattcontainer und/oder Bauwagen kann innerhalb der Baustelleneinrichtungsfläche (siehe Anlage Baustelleneinrichtungsplan) aufgestellt werden.
Die maximale Entfernung zwischen Aufstellfläche Container auf der Baustelleneinrichtungsfläche Nord bis zu den Räumlichkeiten der Leistungserbringung in der OPH beträgt max. ca. 120 m beim Zugang über die Nordfassade der OPH und das Souterraingeschoss des Kellers bis in die Halle. (Stufen sind zu überwinden)
Für die ebene Anlieferung über den Säulenhof sind die Angaben aus den Vortexten 01.4 Verkehrsverhältnisse auf der Baustelle und 01.6 Transporteinrichtungen/-wege zu beachten und einzuhalten.

Es bleibt dem AN überlassen, ob und in welchem Umfang er für die Ausführung der Leistungen einen Aufenthaltscontainer, Materialcontainer, Bauwagen oder ähnliche Einrichtungen benötigt.

Die Wahl, Stellung, Räumung, Reinigung sowie die Herstellung und Unterhaltung von erforderlichen Anschlüssen (z.B. Strom, Wasser, Abwasser) sind vom AN eigenverantwortlich zu organisieren und in der Position "Baustelle einrichten räumen" zu berücksichtigen.

Die Bereitstellung eines Sanitärcontainers mit Dusche erfolgt bauseits.

Zuwegung: siehe Baustelleneinrichtungspläne

**01.01.0001 Baustelle einrichten räumen**
Baustelle für sämtliche in diesem Leistungsverzeichnis beschriebenen eigenen Leistungen einrichten und räumen, einschl. ggf. erforderlicher bauablaufbedingter Umsetzungen und Anpassungen, die Vorhaltung wird gesondert vergütet.

Diese Position beinhaltet Grund- und Nebenleistungen nach VOB/C, die in den einzelnen Leistungspositionen bei der Bildung der EPs entsprechend zu berücksichtigen (nicht einzukalkulieren) sind.

Die Aufwendungen zum Errichten, Umsetzen und Räumen der in den Vortexten unter 04.7 und dem A+S-Plan erläuterten Schwarzbereiche (Ölanstriche im Sockelbereich umlaufend) und das entsprechende Umsetzen im Rahmen der Arbeiten an bleiweisshaltigen Anstrichen sind in die Position einzukalkulieren. Die Leistungen werden nicht gesondert vergütet.

Die Vergütung erfolgt zu 50 % für die Einrichtung und 50 % für die Räumung.
Menge: 1,000 Psch

**01.01.0002 Baustelleneinrichtung vorhalten**
Vorhaltung für die vorbeschriebene Baustelleneinrichtung,
Positionsmenge = Produkt aus 1 Stück (Vorhaltemenge)
mal 11 Monate(Vorhaltedauer).
Abrechnung pro begonnene Kalenderwoche Vorhaltedauer
Menge: 50,000 Wo

**01.01.0003 Bauwagen einachsig aufstellen vorhalten räumen Tagesunterkunft L 4m B 2,45m**
Bauwagen, einachsig, festes Fahrgestell, aufstellen, vorhalten und räumen, für Tagesunterkunft, für die Dauer der Bauzeit, beheizbar, elektrisch, Länge des Bauwagens 4 m, Breite des Bauwagens 2,45 m, Standplatz auf vorh. tragfähigen ebenen Untergrund, einschl. herstellen und räumen der Ver- und Entsorgungsanschlüsse des Wagens innerhalb der Baustelleneinrichtung ,einschl. Reinigen, Warten und Betreiben mit einem Tisch, Maße L/B 0,8/1,6 m, 4 Stühle je Tisch.
Menge: 1,000 St

**01.01.0004 Industriestaubsauger Kat., H 6 kW, liefern & Vorhalten**
*** Pauschalposition
Industriestaubsauger (Staubklasse H) mit Asbestzulassung, 6 kW, in erforderlicher Anzahl inkl. erforderlicher Schlauchleitungen, Schlauchverbinder, Verlängerungsrohr, Saugaufsätze in verschiedenen Formen (Gummidüse, Saugpinsel, Fugendürse etc.) liefern, installieren und betreiben, inkl. fachgerechter Filterwechsel, Neufilter und Filterentsorgungen, nach Erfordernis umsetzen, dekontaminieren und abfahren.
Der Verrechnungssatz für das Gerät umfasst sämtliche Aufwendungen für den betriebsbereiten Zustand, Gemeinkosten, Wagnis und Gewinn.

Regelmäßiges Absaugen von Oberflächen, Arbeitsgeräten, Kleidung zwischen den Arbeitsschritten und Absaugen des
Arbeitsbereiches arbeitstäglich zum Tagesende mit o.g. Industriesauger der Staubklasse H um den Arbeitsbereich weitgehend staubfrei zu halten.

Abrechnungseinheit für Lieferung & Vorhaltung & Abfahren: Gesamte Bauzeit
Menge: 1,000 psch

**01.01.0005 Persönliche Schutzausrüstung Mitarbeiter**
*** Pauschalposition
Persönliche Schutzausrüstung für Mitarbeiter AN
liefern, vorhalten, entsorgen.

Gemäß Gefährdungsbeurteilung sowie den in diesem LV beschriebenen Schadstoffen ist bei Arbeiten mit Ölfarbe und im Raumzusammenhang mit dem Dachgeschoss und den betroffenen Schalungen und Rohrgeflecht mit PSA zu arbeiten.

Persönliche Schutzausrüstung in hygienisch einwandfreiem Zustand für die vertragliche Ausführungsfrist der Baumaßnahme bereitstellen und fachgerecht entsorgen, einschl. Austausch von Verbrauchsmaterialien.

PSA
bestehend aus Einweganzügen (Typ 5/6),
Einweghandschuhen (z.B. Nitril), Atemschutzmasken (mind. FFP2) und Füsslingen; Anzüge sind täglich zu wechseln, Masken und Handschuhe nach Bedarf, jedoch mindestens täglich zu wechseln; die Entsorgung übernimmt der AN.

Ausführung für sämtliche Maßnahmen im Zusammenhang mit schadstoffhaltigen und gefährlichen Abfällen dieser Ausschreibung.

Der Leistungsumfang ergibt sich aus den in den Vortexten dieses Leistungsverzeichnisses beschriebenen Gegebenheiten vor Ort. Abrechnung pauschal, anteilig nach Baufortschritt.
Menge: 1,000 psch

**01.01.0006 Behälter vorhalten, geschlossen, wasserdicht**
Behälter vorhalten, geschlossen, wasserdicht, Behältergröße über 0,2 bis 0,5 m3, Schadstoffabfall, sortenrein, Schadstoff Blei TRGS 505, DGUV-Regel 101-004,
Vorhaltedauer 6 Monate.
Menge: 1,000 St

**01.01.0007 Feinterminplan erstellen, fortschreiben**
*** Pauschalposition
Vom AN ist ein Feinterminplan für sämtliche Leistungen LV Titel
zu erstellen und fortzuschreiben. Ziel ist die Strukturierung der Arbeiten über die Bauabschnitte hinweg unter Berücksichtigung aller Gebäudebereiche und der Fertigstellungstermine.

Im Terminplan zu berücksichtigen sind Gewerke-Schnittstellen
- Natursteinarbeiten
- Tischlerarbeiten
- Ziegelsanierung Boden
- Metallrestaurierung
- HLS & ELT - Gewerke

Übergabe in Stufen:
- Stufe 1, Nullablaufplan, Vorabzug. Die Erstfassung ist dem AG 3 Kalenderwochen nach Auftragserteilung zu übergeben.
- Stufe 2 Feinterminpläne für die jeweiligen Baubereiche, nach Abstimmung mit der OÜ

Einzurechnen sind:
- Fortschreibung Nullablaufplan und Feinterminpläne bis zum Abschluss der Arbeiten des AN
Menge: 1,000 psch

#### Titel 01.02 Schutzmaßnahmen

**01.02.0001 Schutzbekl./-belag Staubschutz, Kunststofffolie 0,4mm herstellen, vorhalten, räumen**
*** Bezugsbeschreibung
Schutzvorrichtung als Bekleidung/Belag als Staubschutz an gefährdeten Bauteilen, aus Kunststofffolie, Foliendicke mind. 0,4 mm, herstellen, vorhalten und räumen, Verbringung in bauseits vorhandenen Container, Abrechnung nach bekleideter/belegter Fläche, explizit an Flächen, die nicht über den Schutz direkt angrenzender Bauteile über die Nebenleistungen abgedeckt sind.

Die Verwendung von Klebebändern ist vorab mit der OÜ/ dem AG abzusprechen. generell dürfen nur rückstandsfrei zu entfernende, mit einem Washiträger ausgerüstete Produkte verwendet werden. (Goldband)
Einbau auch in kleinen Einzelflächen von 1,00 bis 10,00 m2
waagerecht und senkrecht und allseitig, nach Erfordernis und Vorgabe der Objektüberwachung.

Ausführungsort z.B.:
- Treppen, Geländer, Handläufe
- Wasserbecken
- waagerechte Sockel- und Solbänke
- Leitungen der Rippenheizung
Menge: 400,000 m2

**01.02.0002 Schutzbekl. Metallbauteile, Kunststofffolie 0,3mm allseitig anbringen, vorhalten, entfernen**
*** wie Position 01.02.0001
Folienschutz 0,3 mm an einzelnen, schmutzempfindlichen und gefährdeten Metallbauteilen liefern, allseitig einbauen, vorhalten und unterhalten und nach Abschluss der Arbeiten abbauen und fachgerecht entsorgen.

Ausführungsort z.B.:
- Öffnungsmechanismen der Fenster
- Umlenkrollen
- Ketten
- Leitungen
- Elektroeinbauten, Leuchten etc.

Hinweis zur Abrechnung:
Einbau auch in kleinen Einzelflächen von 1,00 bis 10,00 m2
allseitig, nach Erfordernis und Vorgabe der Objektüberwachung.
Menge: 30,000 m²

**01.02.0003 Folienschutz Boden funktionaler Schwarzbereich, herstellen, vorhalten, räumen**
Schützendes Auslegen der Bodenfläche mit Folie im funktionalen Schwarzbereich für Abbeizarbeiten, Foliendicke mind. 0,4 mm, an Elementen mit bleibelasteten Pigmenten. Die Leistung umfasst das Liefern, Herstellen, Vorhalten und fachgerechte Verbringen der mit belastetem Material verunreinigten Folie bis in die vom AG bereit gestellten Container.

Die Aufwendungen zum Anpassen dicht bis zum Bauteil an Nischen und Vorsprünge, ebenso an schwer zugänglichen Bereichen wie unter und hinter Heizleitungen und das Sichern gegen Verrutschen sind einzukalkulieren.

Ausführungsort:
- umlaufende Sockelzone H=8-10 cm in Halle und auf der Galerieebene
- Sockelblöcke der Jochtrennungen bis H < 35 cm, vertikale und horizontale Flächen
- unter und hinter Rippenheizleitungen und zwischen der Auflager

Die Fläche bezieht sich auf 1 Joch (Halle und Galerie). Das Versetzen der Folie je Joch wird separat abgerechnet.
Menge: 80,000 m²

**01.02.0004 Folienschutz Boden funktionaler Schwarzbereich umsetzen**
Reinigen und Umsetzen des vorbeschriebenen Bodenschutzes im Arbeitsablauf während Abbeizarbeiten.

Abrechnungseinheit: 1 Stück = 1 x Umsetzen je m² Folie
Menge: 640,000 St

**01.02.0005 Folienabdeckung, selbsthaftend**
Selbsthaftende Folien auf Anweisung der Objektüberwachung
liefern, vorhalten und unterhalten. Rückbau als eigene Position.
Folien auf Fenstern und Türen sind in Randbereichen scharf definiert zu beschneiden und aufzubringen.

Einbau auch in kleinen Einzelflächen von 1,00 bis 10,00 m2
waagerecht und senkrecht, nach Erfordernis und Vorgabe der
Objektüberwachung.

Einzurechnen sind:
- Untergrund nach Erfordernis sorgfältig unter Schutz der Substanz vorreinigen
- Es dürfen ausschließlich Folien eingesetzt werden, die von OÜ und AN Fensterbau freigegeben wurden.

Einbaubereich:
- neu sanierte Fenster - Museumskasse, Galerie, Mittelbau
- Bestandsfenster Südfassade
- Türen
- Metallbauteile unterschiedlicher Grösse an Decken und Wänden
- Sonstige Flächen, Bereiche und Objekte nach Vorgabe der Objektüberwachung
Menge: 555,000 m2

**01.02.0006 Folienabdeckung, ausbauen**
Folienabdeckung und Klebebandbefestigungen der Vorposition vollständig und ohne Beschädigung des Bestandes einschließlich Schutt und Staub aufnehmen, einschlagen, und sach- & fachgerecht in die vom AG bereitgestellten Container verbringen.
Menge: 555,000 m2

### Abschnitt 02 Reinigungs- & Entfernungsarbeiten

**02.0001 M1101 Entfernung Notsicherung - Kaschierung Japanpapier**
Ausführung gem. Maßnahmenkatalog, Ausführungsbeschreibung M1101 - Entfernung Notsicherung- Kaschierung aus Japanpapier und flächig verklebtem dünnen Vlies. Ausführung auf allen Decken-, Gesims- und Wandoberflächen inkl. Profile, Stuckornamente Medaillons, etc.

Ausführung jeweils an Teilflächen in Einzelgrössen von
ca. 8 x 10cm bis 20 x 30cm
Menge: 75,000 m²

**02.0002 M1101 Entfernung Notsicherung - Vogelschutz, Decke**
Ausführung gem. Maßnahmenkatalog, Ausführungsbeschreibung M1101 - Entfernung Notsicherung- Vogelschutz inklusive Befestigungen (Haken, Schrauben, Dübel etc.), an der Decke und im Bereich zwischen Decke und Gesims.

Ausführung an Teilflächen in Einzelgrössen von
ca. 5 x 20cm bis 20 x 50cm
Menge: 124,000 m²

**02.0003 M1101 Entfernung Notsicherung - Abdeckungen Glasfaservlies**
Ausführung gem. Maßnahmenkatalog, Ausführungsbeschreibung M1101 - Entfernung Notsicherung- Abdeckungen aus Glasfaservlies inklusive Befestigungen (Schrauben, Dübel, Unterteller, etc.), auf gefassten Putz- und Stuckoberflächen.

Ausführung an Teilflächen in Einzelgrössen
bis ca. 30 x 50cm
Menge: 105,000 St

**02.0004 M1101 Entfernung Notsicherung - Verschraubungen, Decke**
Ausführung gem. Maßnahmenkatalog, Ausführungsbeschreibung M1101 - Entfernung Notsicherung aus Verschraubungen, Ausführung an allen Deckenbereichen und in den Gesimszonen.
Sach- & fachgerechte Verbringung in die vom AG bereitgestellten Container, die Entsorgung übernimmt der AG.
Menge: 450,000 St

**02.0005 M1101 Entfernung Notsicherung - Vernadelungen**
Ausführung gem. Maßnahmenkatalog, Ausführungsbeschreibung M1101 - Entfernung Notsicherung Vernadelungen aus Glasfaserstäbchen oder V4A-Gewindestäben, sofern sie lose, nicht mehr funktional oder falsch platziert sind; Ausführung ohne Beschädigung des Bestandsputzes; Ausführung an Gesimsprofilen, Wandflächen und Decken.
Sach- & fachgerechte Verbringung in die vom AG bereitgestellten Container, die Entsorgung übernimmt der AG.

Ausführung als Stück.
Menge: 40,000 St

**02.0006 M1102 Entfernung Putz, Wand, GK a, <50 cm²**
*** Bezugsbeschreibung
Ausführung gem. Maßnahmenkatalog, Ausführungsbeschreibung M1102 Entfernung von Bestands-, Ergänzungsputzen, an Wändflächen und im Gesimsbereich.
GK a, <50 cm²

zu entfernende Materialien:
- Abnahme von entfestigten und wassergeschädigten Putzflächen im Gesimsbereich
- Entfernung von losen, instabilen, geschädigten und nicht mehr konservierbaren Profilen und Kantenbereichen
- Abnahme loser Randbereiche
- Abnahme loser Putze entlang der Eisenfenster ohne Verletzung der Fensterbeschichtung

Ausführung nach Freigabe durch den AG.

Ausführung in Teilbereichen unterschiedlicher Grösse, in Einzelflächen von:
- GK a1, >4 cm
- GK a2, 4-25 cm²
- GK a3, 25 cm² - 50 cm²
Menge: 224,000 St

**02.0007 M1102 Entfernung Putz, Wand, GK b, >50 cm², <150cm²**
Ausführung gem. Maßnahmenkatalog, Ausführungsbeschreibung M1102 Entfernung Putz, an Wänden, glatt & profiliert
GK b, >50 cm², <150 cm²

Ausführung in Teilbereichen.
Menge: 191,000 St

**02.0008 M1102 Entfernung Putz, Wand, GK c, >150 cm², <250cm²**
Ausführung gem. Maßnahmenkatalog, Ausführungsbeschreibung M1102 Entfernung Putz, an Wänden, glatt & profiliert
GK c, >150 cm², <250 cm²

Ausführung in Teilbereichen.
Menge: 125,000 St

**02.0009 M1102 Entfernung Putz, Wand, GK d, >250 cm², <500cm²**
Ausführung gem. Maßnahmenkatalog, Ausführungsbeschreibung M1102 Entfernung Putz, an Wänden, glatt & profiliert
GK d, >250 cm², <500 cm²

Ausführung in Teilbereichen.
Menge: 45,000 St

**02.0010 M1102 Entfernung Putz, Wand, Kleinflächen <0,25m²**
*** wie Position 02.0006
an Wänden, glatt & profiliert
Kleinflächen < 0,25 m²

Ausführung in Teilbereichen.
Menge: 15,000 m²

**02.0011 M1102 Entfernung Putz, Wand, Flächen 0,25 - 1,50m²**
*** wie Position 02.0006
an Wänden, glatt & profiliert
Kleinflächen 0,25 - 1,50 m²

Ausführung in Teilbereichen.
Menge: 15,000 m²

**02.0012 M1102 Entfernung Putz, Wand, Flächen >1,50m²**
*** wie Position 02.0006
an Wänden, glatt & profiliert
Flächen > 1,50 m²

Ausführung in Teilbereichen.
Menge: 17,000 m²

**02.0013 M1102 Entfernung Putz, Wand, profiliert, Zahnfries, m²**
Ausführung gem. Maßnahmenkatalog, Ausführungsbeschreibung M1102 Entfernung Putz, Entfernung loser Putzschollen, Freiräumen der Montagelöcher abgängiger Stuckzapfen, an profilierten Wänden, Zahnfries

Ausführungsort:
- Zahnfries, Joch 1 (Hinweis: eingeschränkter Bearbeitungsraum im Zwischenraum durch noch platzierte Stuckzapfen)
- inkl. Profil oberhalb und unterhalb des Zahnfrieses
- angrenzende Bauteile: Putz- & Stuckflächen, Gesimse, Holzfensterfassade zum Säulenhof

Zahnfries:
- Anzahl: 52 Stück
- Oberfläche Zahnfries: 2,42 m²
- Profil oberhalb Zahn H=5 cm
- Profil unterhalb Zahn H=12 cm

Ausführung in Teilflächen, in Einzelgrössen von:
- GK a2, < 25 cm²
- GK a3, 25 cm² - 50 cm²
- GK b, >50 cm² - 150 cm²

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Menge: 4,500 m²

**02.0014 M1102 Entfernung Putz, Decke, GK b, >50 cm², <150cm²**
*** Bezugsbeschreibung
Ausführung gem. Maßnahmenkatalog, Ausführungsbeschreibung M1102 Entfernung Putz/Stuck, an Decken, glatt & profiliert
GK b, >50 cm², <150 cm²

zu entfernende Materialien:
- Abnahme von entfestigten und wassergeschädigten Putzflächen
- Entfernung von losen, instabilen, geschädigten und nicht mehr konservierbaren Profilen und Randereiche
- Abnahme loser Kantenbereiche
- Nägel und Drähte der Stuckprofile

Ausführung nach Freigabe durch den AG.

Ausführung in Teilbereichen.
Menge: 100,000 St

**02.0015 M1102 Entfernung Putz, Decke, GK c, >150 cm², <250cm²**
*** wie Position 02.0014
an Decken, glatt & profiliert
GK c, >150 cm², <250 cm²

Ausführung in Teilbereichen.
Menge: 65,000 St

**02.0016 M1102 Entfernung Putz, Decke, GK d, >250 cm², <500cm²**
*** wie Position 02.0014
an Decken, glatt & profiliert
GK c, >150 cm², <250 cm²

Ausführung in Teilbereichen.
Menge: 50,000 St

**02.0017 M1102 Entfernung Putz, Decke, Kleinflächen 0,05-0,25 m²**
*** wie Position 02.0014
an Decken, glatt & profiliert
Kleinflächen bis 0,25 m²

Ausführung in Teilbereichen.
Menge: 15,000 m²

**02.0018 M1102 Entfernung Putz, Decke, Flächen 0,25-1,00m²**
*** wie Position 02.0014
an Decken, glatt & profiliert
Kleinflächen 0,25 - 1,00 m²

Ausführung in Teilbereichen.
Menge: 15,000 m²

**02.0019 M1102 Entfernung Putz, Decke, Flächen >1,00m²**
*** wie Position 02.0014
an Decken, glatt & profiliert
Flächen > 1,00 m²

Ausführung in Teilbereichen.
Menge: 11,000 m²

**02.0020 M1102 Entfernung von Bestandsmaterial, Anböschungen + Fugenmörtel**
Ausführung gem. Maßnahmenkatalog, Ausführungsbeschreibung M1102 Entfernung von Bestands-, Ergänzungsputzen und Fugenmörtel.

zu entfernende Materialien:
- Randanböschungen zur Kantensicherungen an Decken und Wänden
- Fugenmörtel in Sichtmauerwerk an Wänden zur Vorbereitung für Neuverfugung. Die Entfernung kann sowohl kleinteilige Schalen, an den Fugenflanken, Lockermaterial, oder kleinteilige Fugenabschnitte betreffen, Fugenbreite 1-2 cm, Kreuzverband

Ausführung in Teilbereichen unterschiedlicher Länge, in Einzellängen von 0,30 - 1,50 m
Menge: 25,000 m

**02.0021 M1103 Entfernung Kleinteile - Dübel & Nägel, Wand & Decke**
*** Bezugsbeschreibung
Ausführung gem. Maßnahmenkatalog, Ausführungsbeschreibung M1103 - Entfernung von Kleinteilen ohne bauhistorischen Wert (z.B. Gips, Holz, Zement, etc.), an Wänden und Decke

Ausführung als Stück in unterschiedlicher Grösse
bis 10 x 10 cm und mit unterschiedlicher Materialzusammensetzung.
Menge: 3500,000 St

**02.0022 M1103 Entfernung Kleinteile - Dübel & Nägel, Decke, Stuckrelief**
*** wie Position 02.0021
an 7 Deckenreliefs, Joch 2-9

Ausführungsort:
- 7 ganze Stuckreliefs Gips mit Zapfen, jeweils zwischen den Jochen, ca. 90 x 478 cm in je 5 Teilelementen
Menge: 74,000 St

**02.0023 M1103 Entfernung Kleinteile - Dübel & Nägel, Stuckrelief**
*** wie Position 02.0021
an bereits abgenommenen und noch abzunehmenden Teilelementen des Deckenreliefs aus Vorposition zwischen Joch 1 und 2.

Ausführungsort:
- 1 Stuckrelief Gips mit Zapfen, ca. 55 x 485 cm in 5 Teilelementen
Menge: 10,000 St

**02.0024 M1103 Entfernung Kleinteile - Vernadelungen kürzen, Wand & Decke**
Ausführung gem. Maßnahmenkatalog, Ausführungsbeschreibung M1103 - Entfernung Kleinteile - Kürzen bestehender Vernadelungen, bis ca. 0,5 cm, wenn sie über das Oberflächenniveau herausragen, Ausführung ohne
Beschädigung des Bestandsputzes; Ausführung an
Gesimsprofilen, Wand- und Deckenflächen.
Sach- & fachgerechte Verbringung in die vom AG
bereitgestellten Container, die Entsorgung übernimmt der AG.

Das Kürzen neu zu montierender Vernadelungen ist im Maßnahmenbeschrieb M1206 enthalten.
Menge: 100,000 St

**02.0025 M1106 Entfernung biogener Befall, Wand, glatt + profiliert**
*** Bezugsbeschreibung
Ausführung gem. Maßnahmenkatalog, Ausführungsbeschreibung M1106 - handmechanische Entfernung von biogenem Befall, Verkrustungen und Verschmutzungen, Ausführung im Anschluss an die Fassungsfestigung, an Wänden

Ausführungsort:
- glatte und profilierte Flächen unterschiedlicher Grösse, auf Putzflächen und Stuckprofilen
- gefasstes Sichtziegelmauerwerk
- Zementputz auf Ziegelmauerwerk

Abrechnung der profilierten Bereiche erfolgt nach der Abwicklung.
Ausführung in Teilbereichen unterschiedlicher Größe, in Einzelgrössen von:
- GK a2, < 25 cm²
- GK a3, 25 - 50 cm²
- GK b, >50 - 150 cm²
- GK c, >150 - 250 cm²
- GK d, >250 - 500 cm²
- 0,05 - 0,25 m²
- 0,25 - 1,00 m²
Menge: 148,000 m²

**02.0026 M1106 Entfernung biogener Befall, Wand, > 1,00m², glatt + profiliert**
Ausführung gem. Maßnahmenkatalog, Ausführungsbeschreibung M1106 - handmechanische Entfernung von biogenem Befall, Verkrustungen und Verschmutzungen, Ausführung im Anschluss an die Fassungsfestigung, an Wänden

Ausführungsort:
- glatte und profilierte Flächen unterschiedlicher Grösse, auf Putzflächen und Stuckprofilen
- gefasstes Sichtziegelmauerwerk
- Zementputz auf Ziegelmauerwerk

Abrechnung der profilierten Bereiche erfolgt nach der Abwicklung.

Ausführung in Teilbereichen unterschiedlicher Größe,
in Einzelgrössen >1,00 m²
Menge: 74,000 m²

**02.0027 M1106 Entfernung biogener Befall, Wasserbecken**
*** wie Position 02.0025
Verkrustungen, Verschmutzungen von Ablagerungen durch getrocknetem Schlamm, Ausführung an sämtlichen Innen- und Außenflächen des Wasserbeckens, auf glatten und profilierten Oberflächen aus Zementputz auf Ziegelmauerwerk und auf unbeschichtetem Zementguss (Wand-, Boden-, Versatz- und Auflageflächen sowie alle im Becken befindlichen Heizungsrohre und Rohrelemente).

Ausführungsort:
- Zementguss der Wasserbecken, keine Farbfassung
- Heizungsrohre im Wasserbecken

Abmessungen:
- Aussenmaße: 1,85 m x 1,23 m
- Innenmaße: 0,95 m x 1,60
- Brüstungshöhe: 0,75 m
- Brüstungstiefe: ca. 0,14 cm
- Oberfläche gesamt ca. 5,90 m²
Menge: 4,000 St

**02.0028 M1105 Entfernung Überfassung (Kalkfarbe), Schollen abstoßen, Wände, GK a2+a3**
*** Bezugsbeschreibung
Ausführung gem. Maßnahmenkatalog, Ausführungsbeschreibung M1105 - Entfernung von Überfassungen (leim-, kasein-, dispersionshaltige Anstriche), Abstoßen von Schollen, an Wänden und Gesimsen

Ausführungsort:
- glatte und profilierte Putzflächen unterschiedlicher Grösse (Gipskalkputz)
- geschlämmtes Sichtziegelmauerwerk

Abrechnung der profilierten Bereiche erfolgt nach der Abwicklung.

Ausführung an Teilflächen unterschiedlicher Größe, in Einzelgrössen von:
- GK a2, < 25 cm²
- GK a3, 25 - 50 cm²
Menge: 30,000 m²

**02.0029 M1105 Entfernung Überfassung (Kalkfarbe), Schollen abstoßen, Wände, GK b - 1,00m²**
*** wie Position 02.0028
Ausführung an Teilflächen unterschiedlicher Größe, in Einzelgrössen von:
- GK b, >50  - 150 cm²
- GK c, >150 - 250 cm²
- GK d, >250 - 500 cm²
- 0,05 - 0,25 m²
- 0,25 - 1,00 m²
Menge: 45,000 m²

**02.0030 M1105 Entfernung Überfassung (Kalkfarbe), Schollen abstoßen, Wände, >1,00m²**
*** wie Position 02.0028
Ausführung an Teilflächen unterschiedlicher Größe, in Einzelgrössen > 1,00 m²
Menge: 25,000 m²

**02.0031 M1105 Entfernung Überfassung (Leimfarbe), Schollen abstoßen, Decke, GK a2+a3**
*** wie Position 02.0028
Abstoßen von Schollen, an Decken

Ausführungsort:
- glatten und profilierten Putzflächen (Kalkputz)
- Stuckprofile unterschiedlicher Grösse (Gipskalkputz)

Abrechnung der profilierten Bereiche erfolgt nach der Abwicklung.

Ausführung in Joch 1 in grossflächigen Teilbereichen, in den Jochen 2-8 nur punktuell in Teilbereichen unterschiedlicher Grösse, in Einzelgrössen von:
- GK a2, < 25 cm²
- GK a3, 25 - 50 cm²
Menge: 50,000 m²

**02.0032 M1105 Entfernung Überfassung (Leimfarbe), Schollen abstoßen, Decke, GK b - 1,00m²**
*** wie Position 02.0028
Abstoßen von Schollen, an Decken

Ausführungsort:
- glatten und profilierten Putzflächen (Kalkputz)
- Stuckprofile unterschiedlicher Grösse (Gipskalkputz)

Abrechnung der profilierten Bereiche erfolgt nach der Abwicklung.

Ausführung in Joch 1 in grossflächigen Teilbereichen, in den Jochen 2-8 nur punktuell in Teilbereichen unterschiedlicher Grösse, in Einzelgrössen, wie:
- GK b, >50 - 150 cm²
- GK c, >150 - 250 cm²
- GK d, >250 - 500 cm²
- 0,05 - 0,25 m²
- 0,25 - 1,00 m²
Menge: 100,000 m²

**02.0033 M1105 Entfernung Überfassung (Leimfarbe), Schollen abstoßen, Decke, >1,00m²**
*** wie Position 02.0028
Abstoßen von Schollen, an Decken

Ausführungsort:
- glatten und profilierten Putzflächen (Kalkputz)
- Stuckprofile unterschiedlicher Grösse (Gipskalkputz)

Abrechnung der profilierten Bereiche erfolgt nach der Abwicklung.

Ausführung in Joch 1 in grossflächigen Teilbereichen, in den Jochen 2-8 nur punktuell in Teilbereichen unterschiedlicher Grösse, in Einzelgrössen > 1,00 m²
Menge: 60,000 m²

**02.0034 M1105 Entfernung Überfassung + M1107 D Reinigung feucht Wasserdampf (Leimfarbe), Decke, Medaillon**
*** Bezugsbeschreibung
Ausführung gem. Maßnahmenkatalog, Ausführungsbeschreibung als Kombinationsleistung folgender Maßnahmen:
- M1105 Entfernung von Überfassungen durch Abwaschen
- M1107 D Reinigung feucht Wasserdampf (leim-, kasein- und dispersionshaltiger Anstrich)
an Medaillons mit figürlicher Darstellung, inkl. Rahmen, Decke

Ausführungsort:
- 4 Medaillons, Gipsfertigteil, rund, Durchmesser inkl. Profilrahmen: ca. 111 cm (1,00 m²)
Menge: 4,000 St

**02.0035 M1105 Entfernung Überfassung + M1107 D Reinigung feucht Wasserdampf (Leimfarbe), Decke, Stuckrelief**
*** wie Position 02.0034
an Stuckrelief/Stuckelement als Halbrelief mit floraler Darstellung und Mittelrosette mit Zapfen ausgebildet, inkl. Rahmen, Decke, die Maßnahme ist auf sämtlichen Oberflächen inkl. Seitenflächen und Hinterschneidungen auszuführen.

Ausführungsort:
- Stuckrelief Gips mit Zapfen, zwischen den Jochen 1 + 2, ca. 55 x 485 cm in je 5 Teilelementen (ca. 2,70 m²)
Menge: 1,000 St

**02.0036 M1105 Entfernung Überfassung + M1107 D Reinigung feucht Wasserdampf (Leimfarbe), Wand, Medaillon**
*** wie Position 02.0034
an Medaillon mit figürlicher Darstellung, inkl. Rahmen, (siehe Fotodokumentation), Wand

Ausführungsort:
- 1 Medaillon, Gipsfertigteil, rund
- Durchmesser inkl. Profilrahmen: ca. 178 cm (2,50 m²)
Menge: 1,000 St

**02.0037 M1105 Entfernung Überfassung + M1107 D Reinigung feucht Wasserdampf (Leimfarbe) glatt & profiliert, Decke**
*** wie Position 02.0034
an Deckenflächen mit  dispersionsvergütetem Leimfarbanstrich, glatt & profiliert.

Ausführungsort:
- gesamtes Deckenfeld Joch 1, exklusive der Deckenmedaillons
Menge: 114,000 m²

**02.0038 M1105 Entfernung Überfassung + M1107 D Reinigung feucht Wasserdampf (Leimfarbe) glatt & profiliert, Wand**
*** wie Position 02.0034
an Wandflächen mit  dispersionsvergütetem Leimfarbanstrich, glatt & profiliert.

Ausführungsort:
- gesamtes Wandflächen oberhalb Hauptgesims, Joch 1
- glatte und profilierte Putz- & Stuckflächen

Ausführung nur nach Freigabe durch den AG.
Menge: 76,000 m²

**02.0039 M1105 Entfernung Überfassung + M1107 D Reinigung feucht Wasserdampf (Leimfarbe), Wand, Bauschmuck, Stuckzapfen**
*** wie Position 02.0034
an Stuckzapfen im Zahnfries, Joch 1, Bearbeitung in situ

Abmessungen:
Breite ca. 6,5 cm x Höhe ca. 9,5 cm

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Menge: 19,000 St

**02.0040 M1105 Entfernung Überfassung + M1107 D Reinigung feucht Wasserdampf (Leimfarbe) Wand, Zahnfries**
*** wie Position 02.0034
Entfernen von Fassungen aus dispersionsvergüteter Leimfarbe, Abstoßen von Schollen und Abwaschen der Farbfassungen, an Wänden, Zahnfries Joch 1

Ausführungsort:
- Zahnfries, Joch 1 (Hinweis: eingeschränkter Bearbeitungsraum im Zwischenraum durch noch platzierte Stuckzapfen)
- inkl. Profil oberhalb und unterhalb des Zahnfrieses
- angrenzende Bauteile: Putz- & Stuckflächen, Gesimse, Holzfensterfassade zum Säulenhof

Zahnfries:
- Anzahl: 52 Stück
- Oberfläche Zahnfries: 2,42 m²
- Profil oberhalb Zahn H=5 cm
- Profil unterhalb Zahn H=12 cm

Ausführung in Teilflächen, in Einzelgrössen von:
- GK a2, < 25 cm²
- GK a3, 25 - 50 cm²
Menge: 4,500 m²

**02.0041 M1107 A Reinigung Sichtziegelmauerwerk OPH**
Ausführung gem. Maßnahmenkatalog, Ausführungsbeschreibung M1107 A - Reinigung trocken.
Die Mauerwerksoberflächen der getünchten Sichtziegelbereiche an Pilastern und Wandpfeilern der Südfassade sind von aufliegendem Schmutz unter Substanzerhalt wie folgt zu reinigen:

- Vorreinigung der Flächen durch Abfegen / Absaugen mit geeigneten Pinseln,

Ausführungsort:
- getünchtes Ziegelmauerwerk an Pilasterflächen und Pfeilern, entlang der Fensterfront der Südfassade

Ausführung auf allen Flächen der 36 Pfeiler und Teilpfeiler.
Menge: 190,000 m2

**02.0042 M1107 A Reinigung trocken (alle Materialien) Wand, vertikale Flächen 0,25 - 1,00m², glatt & profiliert**
*** Bezugsbeschreibung
Ausführung gem. Maßnahmenkatalog, Ausführungsbeschreibung M1107 A - Reinigung trocken, handmechanisch, auf mineralischen Bauteilen, an Wänden, auf glatten und profilierten Flächen Gesimsen, Säulen, Pfeilern etc.,
Ausführungsort:
- glatte Flächen, Putz- / Stuck
- profilierte Flächen, Putz- / Stuck

Abwicklungen und Hinterschneidungen (Zahnschnitt, Zapfen, etc.) werden übermessen.

Anstrichsystem: Kalkanstriche, Dispersionsanstriche, modifizierte Leimanstriche

Ausführung an Teilbereichen unterschiedlicher Größe und teils hinter und unter Objekten (z.B. Heizkörperelementen, Säulen, Treppe, etc.) Die Erschwernisse sind in den Einzelpreis einzukalkulieren.

Ausführung in Teilbereichen unterschiedlicher Größe, in Einzelgrössen von 0,25 - 1,00 m²
Menge: 1523,000 m²

**02.0043 M1107 A Reinigung trocken (alle Materialien) Wand, vertikale Flächen >1,00m², glatt & profiliert**
*** wie Position 02.0042
Ausführung in Teilbereichen unterschiedlicher Größe,
in Einzelgrössen >1,00 m²
Menge: 762,000 m²

**02.0044 M1107 A Reinigung trocken (alle Materialien) Wand, horizontale Flächen 0,25 - 1,00m²**
*** wie Position 02.0042
auf mineralischen Bauteilen, an Wänden auf horizontalen Flächen

Ausführungsort:
- Solbänke, Fensterbänke, Säulensockel inkl. Zwischenräume), Stufen etc.

Ausführung an Teilbereichen unterschiedlicher Größe, in Einzelgrössen von 0,25 - 1,00 m²
Menge: 508,000 m²

**02.0045 M1107 A Reinigung trocken (alle Materialien) Wand >1,00m², horizontale Flächen**
*** wie Position 02.0042
auf mineralischen Bauteilen, an Wänden auf horizontalen Flächen

Ausführungsort:
Solbänke, Fensterbänke, Säulensockel inkl. Zwischenräume), Stufen etc.

Ausführung in Teilbereichen unterschiedlicher Größe, in Einzelgrössen >1,00 m²
Menge: 254,000 m²

**02.0046 M1107 A Reinigung trocken - Taubenkot, bis 20% der Fläche**
*** Bezugsbeschreibung
Ausführung gem. Maßnahmenkatalog, Ausführungsbeschreibung M1107 A - Reinigung trocken, handmechanisch, auf mineralischen Bauteilen, auf Wänden, Gesimsen, Säulen, Pfeilern, Profilen, Solbänken, etc.

Reinigen des Untergrundes aus beschichtetem Altputz,von grober Verschmutzung durch Vogelkot, zu bearbeiten sind bis zu 20 % der Gesamtfläche, abgerechnet wird die Gesamtfläche, aufgenommene Stoffe zur Entsorgung sortieren, sammeln, im Behälter des AN lagern und fachgerecht zum bauseits gestellten Container verbringen, Behältergröße über 0,2 bis 0,5 m3, auf Baustelle bereitstellen, Abfall ist nicht gefährlich, schadstoffbelastet, Schadstoff Taubenkot DGUV Information 201-031, Ausführung der Arbeiten in Vollschutz mit PSA ist einzukalkulieren.

Ausführungsort:
- glatte und profilierte Putz- & Stuckflächen aus weichem Kalkmörtel mit pudernden Kalkfassungen
- dünn geschlämmtes Sichtziegelmauerwerk
- Beton (Wasserbecken).

Ausführung an Einzelflächen unterschiedlicher Größe
von 0,50 - 1,50 m²
Menge: 10,000 m²

**02.0047 M1107 A Reinigung trocken - Taubenkot, bis 50% der Fläche**
*** wie Position 02.0046
auf 50% der Fläche

Ausführung an Einzelflächen unterschiedlicher Größe
von 0,50 - 1,50 m²
Menge: 10,000 m²

**02.0048 M1107 A Reinigung trocken - Taubenkot, lineare Bauteile**
*** wie Position 02.0046
auf linearen Metallbauteilen wie Ketten von Fenstermachansimen, Stangen etc.

Ausführung an Einzelflächen unterschiedlicher Größe
von 0,50 - 1,00 m
Menge: 15,000 m

**02.0049 M1107 A Reinigung trocken (Leim- & Kalkfassungen), Decke, 0,25 - 1,00m², glatt + profiliert**
Ausführung gem. Maßnahmenkatalog, Ausführungsbeschreibung M1107 A - Reinigung trocken, handmechanisch (Leim- & Kalkfassungen), auf mineralischen Bauteilen, Decke

Ausführungsort:
- glatte und profilierte Flächen, Putz- & Stuck

Abwicklungen und Hinterschneidungen werden übermessen.

Ausführung an Teilflächen unterschiedlicher Größe, in Einzelgrössen von 0,25 - 1,00m²
Menge: 1082,000 m²

**02.0050 M1107 A Reinigung trocken (Leim- & Kalkfassungen), Decke, >1,00m², glatt + profiliert**
Ausführung gem. Maßnahmenkatalog, Ausführungsbeschreibung M1107 A - Reinigung trocken, handmechanisch (Leim- & Kalkfassungen), auf mineralischen Bauteilen, Decke

Ausführungsort:
- glatte und profilierte Flächen, Putz- & Stuck

Abwicklungen und Hinterschneidungen werden übermessen.

Ausführung an Teilflächen unterschiedlicher Größe, in Einzelgrössen > 1,00 m²
Menge: 541,000 m²

**02.0051 M1107 B Reinigung trocken (modifizierte Leimfarbe), Wand, Bauschmuck**
Ausführung gem. Maßnahmenkatalog, Ausführungsbeschreibung M1107 B - Reinigung trocken, handmechanisch (modifizierte Leimfarbe), Wand, Bauschmuck

Ausführungsort:
- Medaillon mit figürlicher Darstellung, rund, Durchmesser ca. 178 cm inkl. Profilrahmen (ca. 2,50 m²)
Menge: 1,000 St

**02.0052 M1107 B Reinigung trocken (Leimfassungen), Decke, Stuckrelief**
*** Bezugsbeschreibung
Ausführung gem. Maßnahmenkatalog, Ausführungsbeschreibung M1107 B - Reinigung trocken, handmechanisch und vorsichtig mit angepasstem Werkzeug (Leimfassungen), Decke, Stuckrelief inkl. profiliertem Rahmen, stark reliefierte Ornamentik, zentralem Zapfen, mit Hinterschneidungen, Leimfassung

Ausführungsort:
- Stuckreliefs, Gipsstuckrelief mit Zapfen und floralem Rahmen, jeweils zwischen den Jochen 2 - 9

Abmessung:
- ca. 90 x 478 cm in je 5 Teilelementen
Menge: 7,000 St

**02.0053 M1107 B Reinigung trocken (Leimfassungen), Decke, abgenommenes Stuckrelief**
*** wie Position 02.0052
an bereits abgenommenem Stuckrelief in 5 Teilelementen inkl. profiliertem Rahmen, stark reliefierte Ornamentik, zentralem Zapfen, mit Hinterschneidungen, Leimfassung

Ausführungsort:
- an abgenommenen Teilelementen des Deckenreliefs aus Joch 1 und 2

Abmessung:
- ca. 55 x 485 cm
Menge: 1,000 St

**02.0054 M1107 C Reduzieren von Bleistiftanzeichnungen + M1330 A Retusche - Wände bis 150cm²**
*** Bezugsbeschreibung
Ausführung gem. Maßnahmenkatalog, Ausführungsbeschreibung M1107 C - Reduzieren von Bleistiftzeichnungen und M1330 A Retusche, auf sämtlichen Wandoberflächen (inkl. Gesimse, Verdachungen, Profile etc.)

Ausführung an Einzelflächen unterschiedlicher Größe
von ca. 27 - 150 cm²

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Menge: 60,000 St

**02.0055 M1107 C Reduzieren von Bleistiftanzeichnungen + M1330 A Retusche - Wände bis 250cm²**
*** wie Position 02.0054
Ausführung an Einzelflächen unterschiedlicher Größe
von ca. 151 - 250 cm²
Menge: 40,000 St

**02.0056 M1107 C Reduzieren von Bleistiftanzeichnungen + M1330 A Retusche - Decke bis 150 cm²**
*** wie Position 02.0054
auf sämtlichen Elementen der Deckenflächen (inkl. Profile etc.)

Ausführung an Einzelflächen unterschiedlicher Größe
von ca. 27 - 150 cm²
Menge: 60,000 St

**02.0057 M1107 C Reduzieren von Bleistiftanzeichnungen + M1330 A Retusche - Decke bis 250 cm²**
*** wie Position 02.0054
auf sämtlichen Elementen der Deckenflächen (inkl. Profile etc.)

Ausführung an Einzelflächen unterschiedlicher Größe
von ca. 151 - 250 cm²
Menge: 20,000 St

**02.0058 M1107 E Abbeizen Altanstriche, Wand, glatt, Sockelblöcke**
*** Bezugsbeschreibung
Ausführung gem. Maßnahmenkatalog, Ausführungsbeschreibung M1107 E - Abbeizen Altanstriche, an Wandflächen und horizontalen Flächen der Sockelaufsicht (Ölfarbe), Glattputz

Ausführungsort:
- Säulenblöcke Höhe 0,335 m, Breite 1,12 m, Länge 2,76 m

Angrenzende Bauteile
- Plinthen der Säulen
- Pilasterbasen
Menge: 76,000 m²

**02.0059 M1107 E Abbeizen Altanstriche, Wand, glatt, umlaufender Sockel**
*** wie Position 02.0058
Ausführungsort:
- umlaufender Sockel, Halle und Galerie, H= ca. 8-10 cm
Menge: 342,000 m

**02.0060 M1107 E Abbeizen Altanstriche, Decke, glatt**
Ausführung gem. Maßnahmenkatalog, Ausführungsbeschreibung M1107 E - Abbeizen Altanstriche, an Deckenflächen, Glattputz

Ausführung in Teilbereichen unterschiedlicher Grösse, in Einzelflächen von
- < 0,50 m²
- 0,50 - 2,00 m²
Menge: 15,000 m²

**02.0061 M1107 E Abbeizen Altanstriche, Decke, profiliert**
Ausführung gem. Maßnahmenkatalog, Ausführungsbeschreibung M1107 E - Abbeizen Altanstriche, an Deckenflächen, profilierte Putz- & Stuckflächen

Ausführung in Teilbereichen unterschiedlicher Grösse, in Einzelflächen von:
- < 0,04 m²
- 0,04 - 0,25 m²
Menge: 7,000 m²

**02.0062 M1108 A Reinigung feucht (Ölfassung), glatt & profiliert**
Ausführung gem. Maßnahmenkatalog, Ausführungsbeschreibung M1108 A - Reinigung feucht, handmechanisch, an schwer zugänglichen Bereichen hinter Leitungen der Rippenheizkörper.

Ausführungsort:
- ca. 8-10 cm hoher umlaufender Streifen auf den Wandflächen der Galerie
- ca. 33,5 cm hoher Anstrich auf den Sockelblöcken und Wandflächen der Halle

Ausführung in Teillängen < 1,00 m

Ausführung nur nach Freigabe durch den AG.
Menge: 75,000 m²

**02.0063 M1108 B Entfernen von geschädigten Putzen mit Ölfassungen, Wände, glatt**
Ausführung gem. Maßnahmenkatalog, Ausführungsbeschreibung M1108 B - Entfernen von geschädigten Putzen mit Ölfassungen, an glatten Wänden, Putz- & Stuckflächen auf Ziegelmauerwerk

Ausführungsort:
- umlaufender Sockel, Halle und Galerie, H= ca. 8-10 cm

Ausführung in Teilbereichen unterschiedlicher Grösse, in Einzelflächen von:
GK c, >150 - 250 cm²
GK d, >250 - 500 cm²

Die Vorgaben aus den Vortexten 04.7 und dem A+S Plan für Arbeiten an bleiweisshaltigen Anstrichen sind umzusetzen.
Menge: 5,000 m²

### Abschnitt 03 Sicherungs- & Festigungsarbeiten

**03.0001 M1201 Strukturfestigung Kieselsol, Glattputz**
*** Bezugsbeschreibung
Ausführung gem. Maßnahmenkatalog, Ausführungsbeschreibung M1201- Strukturfestigung mit Kieselsol an unterschiedlich stark entfestigten Bereichen, Glattputz (Ober- & Unterputze) an Decken und Wänden

Ausführung in Klein- und Kleinstflächen (bis 25 cm²) bzw. in langen, schmalen Randbereichen von Putzabbrüchen und Fehlstellen.

Vorgeschlagen:
Ludox PX 30 oder gleichwertig
Angebotenes Produkt:

'.........'

(Bietereintrag)
Menge: 3,000 m2

**03.0002 M1201 Strukturfestigung Kieselsol, Profile**
*** wie Position 03.0001
an profilierten Flächen
Menge: 2,000 m2

**03.0003 M1201 Strukturfestigung Kieselsol, Bauschmuck**
*** wie Position 03.0001
an Bauschmuck, wie Stuckreliefs und Medaillons
Menge: 0,500 m2

**03.0004 M1201 Strukturfestigung Kieselsol, Sichtmauerwerk, Pilaster u. Pfeiler**
*** wie Position 03.0001
jedoch mehrere Kalkfassungen auf Sichtziegelmauerwerk,
an mineralisch-gebundene Mauerwerksfugen, an allen Flächen der Pfeiler und Pilaster der Südfassade, die Bearbeitung der Kanten ist einzukalkulieren.

Ausführungsort:
- 18 Pfeiler (B 0,67 m x T 0,32 m x H 5,15 m)
- 18 Pilaster (B 0,25 m x T 0,32 m x H 5,15 m)
- angrenzende Bauteile: Holzfensterfassade, Solbänke, Pfeilerkapitelle und -basen
Menge: 174,000 m2

**03.0005 M1202 Hinterfüllung Hohlstellen, Wand, glatt & profiliert, GK a2+a3**
*** Bezugsbeschreibung
Ausführung gem. Maßnahmenkatalog, Ausführungsbeschreibung M1202 - Hinterfüllung Hohlstellen innerhalb der Putzschichten und zum Putzgrund (Mauerwerk), an Wänden, glatt & profiliert

Ausführungsort:
- mineralische Kalkputz- & Stuckprofilflächen

Ausführung an Teilflächen unterschiedlicher Größe, in Einzelgrössen, wie:
- GK a2, < 25 cm²
- GK a3, 25 - 50 cm²

Vorgeschlagen:
Ledan D1 oder gleichwertig
Angebotenes Produkt:

'.........'

(Bietereintrag)
Menge: 30,000 m²

**03.0006 M1202 Hinterfüllung Hohlstellen, Wand, glatt & profiliert GK b - 1,00m²**
*** wie Position 03.0005
Ausführung an Teilflächen unterschiedlicher Größe, in Einzelgrössen von:
- GK b, >50 - 150 cm²
- GK c, >150 - 250 cm²
- GK d, >250 - 500 cm²
- 0,05 - 0,25 m²
- 0,25 - 1,00 m²
Menge: 24,000 m²

**03.0007 M1202 Hinterfüllung Hohlstellen, Wand, glatt & profiliert, >1,00m²**
*** wie Position 03.0005
Ausführung an Teilflächen unterschiedlicher Größe, in Einzelgrössen > 1,00 m²
Menge: 20,000 m²

**03.0008 M1202 Hinterfüllung Hohlstellen, Decke, glatt & profiliert, GK a2+a3**
*** wie Position 03.0005
innerhalb der Putzschichten und zum Putzgrund (Mauerwerk), an Decken, glatt & profiliert

Ausführung an Teilflächen unterschiedlicher Größe, in Einzelgrössen von:
- GK a2, < 25 cm²
- GK a3, 25 - 50 cm²
Menge: 10,000 m²

**03.0009 M1202 Hinterfüllung Hohlstellen, Decke, glatt & profiliert, GK b - 1,00m²**
*** wie Position 03.0005
innerhalb der Putzschichten und zum Putzgrund (Mauerwerk), an Decken

Ausführung an Teilflächen unterschiedlicher Größe, in Einzelgrössen von:
- GK b, >50 - 150 cm²
- GK c, >150 - 250 cm²
- GK d, >250 - 500 cm²
- 0,05 - 0,25 m²
- 0,25 - 1,00 m²
Menge: 20,000 m²

**03.0010 M1202 Hinterfüllung Hohlstellen, Decke, glatt & profiliert, >1,00m²**
*** wie Position 03.0005
innerhalb der Putzschichten und zum Putzgrund (Mauerwerk), an Decken

Ausführung an Teilflächen unterschiedlicher Größe, in Einzelgrössen > 1,00 m²
Menge: 6,000 m²

**03.0011 M1203 Schliessung Einzelriss, Wand, glatt & profiliert**
*** Bezugsbeschreibung
Ausführung gem. Maßnahmenkatalog, Ausführungsbeschreibung M1203 - Schliessung von Einzelrissen, Breite 1 - 5 mm, an Wänden

Ausführungsort:
- mineralische Kalkputz- & Stuckflächen (Ober- & Unterputze) mit glatter und profilierter Oberfläche

Ausführung an unterschiedlich grossen Teillängen, Einzellängen von 2 - 45cm

Vorgeschlagen:
Ledan D1 oder gleichwertig
Angebotenes Produkt:

'.........'

(Bietereintrag)
Menge: 225,000 m

**03.0012 M1203 Schliessung Einzelriss, Wand, Bauschmuck**
*** wie Position 03.0011
an Wänden, innerhalb stark reliefierter Bereiche, Bauschmuck

Ausführungsort:
- Wandedaillon mit figürlicher Darstellung, rund, Durchmesser ca. 178 cm inkl. Profilrahmen, Kernornament als 1 Teil

Ausführung an unterschiedlich grossen Teillängen, Einzellängen von ca. 2 - 30 cm
Menge: 3,500 m

**03.0013 M1203 Schliessung Einzelriss, Decke, glatt & profiliert**
*** wie Position 03.0011
an Decken, mit glatter und profilierter Oberfläche

Ausführung an unterschiedlich grossen Teillängen, Einzellängen von 2 - 3,50 m
Menge: 540,000 m

**03.0014 M1203 Schliessung Einzelriss, Decke, Bauschmuck**
*** wie Position 03.0011
an Decken, innerhalb stark reliefierter Bereiche, Bauschmuck

Ausführungsort:
- 7 Stuckreliefs, Gips mit Zapfen, zwischen den Jochen 2-9, ca. 90 cm x ca. 478 cm in je 5 Teilelementen
- 4 Medaillons mit figürlicher Darstellung, rund, Durchmesser ca. 111 cm inkl. Profilrahmen, Kernornament als 1 Teil

Ausführung an unterschiedlich grossen Teillängen, Einzellängen von ca. 2 - 30 cm
Menge: 110,000 m

**03.0015 M1203 Schliessung Einzelriss, Decke, Fuge Teilelement Bauschmuck**
*** wie Position 03.0011
Ausführungsbeschreibung M1203 - Schliessung der optisch auffälligsten und störenden Fugen zwischen den einzelnen Gipselementen der Vorposition mit Gips und mit Armierung, modifiziertem Gips (z.B. Zugabe von Fasern / Einlegen von Hanfsträngen etc.)

Fugenbreite 1 - 5  mm, an Decken, Bauschmuck

Ausführung an unterschiedlich grossen Teillängen, Einzellängen von:
- 2 - 20 cm
- 20 - 1,50 m

Ausführung erst nach Festlegung und Freigabe durch die OÜ.
Menge: 15,000 m

**03.0016 M1204 Schliessung Haarrisse, Decke, Bauschmuck**
*** Bezugsbeschreibung
Ausführungsbeschreibung M1204 - Schliessung von Haarrissen innerhalb stark reliefierter Bereiche, an Decken, Bauschmuck

Ausführung an unterschiedlich grossen Teillängen, Einzellängen von:
- 0,05 - 0,25 m²

Ausführung erst nach Festlegung und Freigabe durch die OÜ.

Vorgeschlagenes Produkt:
Marmormehl + Ludox PX 30 oder gleichwertig
Angebotenes Produkt:

'.........'

(Bietereintrag)
Menge: 1,000 m²

**03.0017 M1204 Schliessung Haarrisse, Decke, glatt & profiliert, <1,00 m²**
*** wie Position 03.0016
an Deckenflächen, glatt & profiliert

Ausführung an Teilflächen, Einzelflächen < 1,00 m²
Menge: 2,000 m²

**03.0018 M1204 Schliessung Haarrisse, Wand, glatt & profiliert, <1,00 m²**
*** wie Position 03.0016
an Wandflächen, glatt & profiliert

Ausführung an Teilflächen, Einzelflächen < 1,00 m²
Menge: 2,000 m²

**03.0019 M1205 B Fassungsfestigung Kieselsol, Decke, glatt & profiliert, <1,00m²**
*** Bezugsbeschreibung
Ausführung gem. Maßnahmenkatalog, Ausführungsbeschreibung M1205 B - Festigung von Fassungen mit Kieselsol, an Decken, auf Profilen und glatten Deckenflächen zwischen Profilen

Ausführungsort Joche 2-9, Halle:
- Deckenflächen
- Deckenflächen zwischen Stuckprofilen
- Stuckprofile

Ausführung Deckenfeld pro Joch, Stuckprofilabwicklungen werden nicht gesondert ausgewiesen, sondern sind einzukalkulieren.

Ausführung an Teilflächen unterschiedlicher Größe, in Einzelgrössen < 1,00 m²

Vorgeschlagen:
Ludox PX 30 oder gleichwertig
Angebotenes Produkt:

'.........'

(Bietereintrag)
Menge: 50,000 m²

**03.0020 M1205 B Fassungsfestigung Kieselsol, Decke, glatt & profiliert, >1,00 m²**
*** wie Position 03.0019
Ausführung an Teilflächen unterschiedlicher Größe, in Einzelgrössen > 1,00 m²
Menge: 764,000 m²

**03.0021 M1205 B Fassungsfestigung Kieselsol (Leimfarbe), Decke, Stuckrelief**
*** wie Position 03.0019
an Decken, auf Stuckreliefs

Ausführungsort:
- 7 Stuckreliefs inkl. floralem Stuckrahmen und doppeltem Profilrahmen, zwischen den Säulen (Gipsfertigteil, aus mehreren Teilelementen, vor Ort eingeputzt, Stuckrahmen vor Ort gezogen), ca. 90 cm x ca. 478 cm inkl. Profilrahmen
Menge: 7,000 St

**03.0022 M1205 B Fassungsfestigung Kieselsol (Kalkfarbe), Wand, glatt & profiliert, <1,00m²**
*** wie Position 03.0019
an Wänden, auf glatten & profilierten Bauteilen, Ausführung vollflächig

Ausführungsort:
- Kalkputz und Gipskalkputz
- Stuckprofile unterschiedlicher Abwicklung
- ziegelsichtige Wandpfeiler, Südfassade

Stuckprofilabwicklungen werden nicht gesondert ausgewiesen, sondern sind einzukalkulieren.

Ausführung an Teilflächen unterschiedlicher Größe, in Einzelgrössen < 1,00 m²
Menge: 959,000 m²

**03.0023 M1205 B Fassungsfestigung Kieselsol (Kalkfarbe), Wand, glatt & profiliert, >1,00m²**
*** wie Position 03.0019
Ausführung an Teilflächen unterschiedlicher Größe, in Einzelgrössen > 1,00 m²
Menge: 1919,000 m²

**03.0024 M1206 Vernadelung, Wand, glatt & profiliert**
Ausführung gem. Maßnahmenkatalog, Ausführungsbeschreibung M1206 - Vernadelung, an Wänden und Gesimsen

Ausführungsort:
- mineralische Kalkputz- & Stuckflächen
Menge: 185,000 St

**03.0025 M1206 Vernadelung, Decke, glatt & profliert**
Ausführung gem. Maßnahmenkatalog, Ausführungsbeschreibung M1206 - Vernadelung, an Decken, glatt & profiliert

Ausführungsort:
- mineralische Kalkputz- & Stuckprofile auf Rohrgeflecht und Deckenschalung
Menge: 210,000 St

**03.0026 M1206 Vernadelung, Decke, Bauschmuck**
Ausführung gem. Maßnahmenkatalog, Ausführungsbeschreibung M1206 Vernadelung zur Fixierung des Stuckreliefs, an Deckenflächen

Ausführungsort:
- 7 Stuckreliefs inkl. floralem Stuckrahmen und doppeltem Profilrahmen, zwischen den Säulen (Gipsfertigteil, aus mehreren Teilelementen, vor Ort eingeputzt, Stuckrahmen vor Ort gezogen), ca. 90 cm x ca. 478cm inkl. Profilrahmen
- 4 Medaillons, Durchmesser 111 cm inkl. Profilrahmen
Menge: 115,000 St

**03.0027 M1208 Randsicherung, Decke, <0,30m**
*** Bezugsbeschreibung
Ausführung gem. Maßnahmenkatalog, Ausführungsbeschreibung M1208 - Randsicherung freiliegender Putz- & Stuckränder in Vorbereitung für die Hinterfüllung, an Decken

Ausführung an Teilflächen unterschiedlicher Größe, in Einzellängen < 30 cm
Menge: 100,000 m

**03.0028 M1208 Randsicherung, Decke, 0,30 - 1,00m**
*** wie Position 03.0027
Ausführung an Teilflächen unterschiedlicher Größe, in Einzellängen von 0,30 - 1,00 m
Menge: 75,000 m

**03.0029 M1208 Randsicherung, Decke, >1,00m**
*** wie Position 03.0027
Ausführung an Teilflächen unterschiedlicher Größe, in Einzellängen > 1,00 m
Menge: 50,000 m

**03.0030 Putzabsperrung feuchtegeschädigter Bereiche, an Decken, glatt + profiliert, <1,00m²**
*** Bezugsbeschreibung
Putzabsperrung ehemals feuchtegeschädigter Bereiche als Grundbeschichtung innen, , zum Schutz vor durchschlagender Fleckenbildung, an Decken, glatt + profiliert, Ausführung mittels acrylatvergütetem Anstrich

Ausführung an Teilflächen unterschiedlicher Größe, in Einzelgrössen < 1,00 m²

Putzabsperrung:
Angebotenes Produkt:

'.........'

(Bietereintrag)

Acrylatvergüteter Anstrich:
Angebotenes Produkt:

'.........'

(Bietereintrag)
Menge: 20,000 m²

**03.0031 Putzabsperrung feuchtegeschädigter Bereiche, an Decken, glatt + profiliert, >1,00m²**
*** wie Position 03.0030
Ausführung an Teilflächen unterschiedlicher Größe, in Einzelgrössen > 1,00 m²
Menge: 15,000 m²

**03.0032 Putzabsperrung feuchtegeschädigter Bereiche, Wand, glatt + profiliert, <1,00m²**
*** wie Position 03.0030
an Wänden, glatt + profiliert

Ausführung an Teilflächen unterschiedlicher Größe, in Einzelgrössen < 1,00 m²
Menge: 10,000 m²

**03.0033 Putzabsperrung feuchtegeschädigter Bereiche, Wand, glatt + profiliert, >1,00m²**
*** wie Position 03.0030
an Wänden, glatt + profiliert

Ausführung an Teilflächen unterschiedlicher Größe, in Einzelgrössen > 1,00 m²
Menge: 14,000 m²

### Abschnitt 04 Ergänzungsarbeiten

#### Titel 04.01 Putz- / Stuckarbeiten

**04.01.0001 M1310 Ergänzung Putz/Stuck, Wand, GK a, <50 cm², glatt**
*** Bezugsbeschreibung
Ausführung gem. Maßnahmenkatalog, Ausführungsbeschreibung M1310 - Ergänzung Putz/Stuck, an glatten Wandflächen,
GK a, <50 cm²

Untergrund: Ziegelmauerwerk, Kalkputz
Menge: 4135,000 St

**04.01.0002 M1310 Ergänzung Putz/Stuck, Wand, GK a, <50 cm², profiliert**
*** wie Position 04.01.0001
an profilierten Wandflächen,
GK a, <50 cm²

Untergrund: Ziegelmauerwerk, Kalk- & Kalkgipsputz
Menge: 2068,000 St

**04.01.0003 M1310 Ergänzung Putz/Stuck, Wand, GK b, >50 cm², <150cm², glatt**
*** wie Position 04.01.0001
an glatten Wandflächen,
GK b, >50 cm², <150cm²

Untergrund: Ziegelmauerwerk, Kalkputz
Menge: 1532,000 St

**04.01.0004 M1310 Ergänzung Putz/Stuck, Wand, GK b, >50 cm², <150cm², profiliert**
*** wie Position 04.01.0001
an profilierten Wandflächen,
GK b, >50 cm², <150cm²

Untergrund: Ziegelmauerwerk, Kalk- & Kalkgipsputz
Menge: 766,000 St

**04.01.0005 M1310 Ergänzung Putz/Stuck, Wand, GK c, >150 cm², <250cm², glatt**
*** wie Position 04.01.0001
an glatten Wandflächen,
GK c, >150 cm², <250cm²

Untergrund: Ziegelmauerwerk, Kalkputz
Menge: 466,000 St

**04.01.0006 M1310 Ergänzung Putz/Stuck, Wand, GK c, >150 cm², <250cm², profiliert**
*** wie Position 04.01.0001
an profilierten Wandflächen,
GK c, >150 cm², <250cm²

Untergrund: Ziegelmauerwerk, Kalk- & Kalkgipsputz
Menge: 234,000 St

**04.01.0007 M1310 ErgänzungPutz/Stuck, Wand, GK d, >250 cm², <500cm², glatt**
*** wie Position 04.01.0001
an glatten Wandflächen,
GK d, >250 cm², <500cm²

Untergrund: Ziegelmauerwerk, Kalkputz
Menge: 292,000 St

**04.01.0008 M1310 ErgänzungPutz/Stuck, Wand, GK d, >250 cm², <500cm², profiliert**
*** wie Position 04.01.0001
an profilierten Wandflächen,
GK d, >250 cm², <500cm²

Untergrund: Ziegelmauerwerk, Kalk- & Kalkgipsputz
Menge: 146,000 St

**04.01.0009 M1310 Ergänzung Putz/Stuck, Wand, 0,05-0,25m², glatt**
*** wie Position 04.01.0001
an glatten Wandflächen,

Untergrund: Ziegelmauerwerk, Kalkputz
Menge: 74,000 m²

**04.01.0010 M1310 Ergänzung Putz/Stuck, Wand, 0,05-0,25m², profiliert**
*** wie Position 04.01.0001
an profilierten Wandflächen

Untergrund: Ziegelmauerwerk, Kalk- & Kalkgipsputz
Menge: 38,000 m²

**04.01.0011 M1310 Ergänzung Putz/Stuck, Wand, 0,25-1,50m², glatt**
*** wie Position 04.01.0001
an glatten Wandflächen

Untergrund: Ziegelmauerwerk, Kalkputz
Menge: 2,000 m²

**04.01.0012 M1310 Ergänzung Putz/Stuck, Wand, 0,25-1,50m², profiliert**
*** wie Position 04.01.0001
an profilierten Wandflächen

Untergrund: Ziegelmauerwerk, Kalk & Kalkgipsputz
Menge: 1,000 m²

**04.01.0013 M1310 Ergänzung Putz/Stuck, Wand, >1,50m², glatt**
*** wie Position 04.01.0001
an glatten Wandflächen

Untergrund: Ziegelmauerwerk, Kalkputz
Menge: 1,500 m²

**04.01.0014 M1310 Ergänzung Putz/Stuck, Wand, >1,50m², profiliert**
*** wie Position 04.01.0001
an profilierten Wandflächen

Untergrund: Ziegelmauerwerk, Kalk- & Kalkgipsputz
Menge: 1,500 m²

**04.01.0015 M1310 Ergänzung Putz/Stuck, Wand, Zahnfries, GK a2+a3**
*** wie Position 04.01.0001
an Wänden, Zahnfries
Die Ausbildung von Kanten ist die Position einzukalkulieren

Ausführungsort:
- Zahnfries, Joch 1 (Hinweis: eingeschränkter Bearbeitungsraum im Zwischenraum durch noch platzierte Stuckzapfen)
- inkl. Profil oberhalb und unterhalb des Zahnfrieses
- angrenzende Bauteile: Putz- & Stuckflächen, Gesimse, Holzfensterfassade zum Säulenhof
- 2 Zahnelemente jeweils angrenzend an die Holzfassade zum Säulenhof abgängig

Zahnfries:
- Anzahl: 52 Stück
- Oberfläche Zahnfries: 2,42m²
- Profil oberhalb Zahn H=5 cm
- Profil unterhalb Zahn H=12 cm

Ausführung in Teilflächen, in Einzelgrössen von:
- GK a2, < 25 cm²
- GK a3, 25 - 50 cm²
Menge: 4,500 m²

**04.01.0016 M1310 Ergänzung Putz/Stuck, Decke, Kleinstfehlstellen GK, a1 < 4cm², glatt**
*** Bezugsbeschreibung
Ausführung gem. Maßnahmenkatalog, Ausführungsbeschreibung M1310 - Ergänzung Putz/Stuck, an glatten Deckenflächen,
Kleinstfehlstellen bis 4 cm²

Untergrund: Kalkputz & Kalkgipsputz
Menge: 333,000 St

**04.01.0017 M1310 Ergänzung Putz/Stuck, Decke, Kleinstfehlstellen GK, a1 < 4cm², profiliert**
*** wie Position 04.01.0016
an profilierten Deckenflächen,
Kleinstfehlstellen bis 4 cm²

Untergrund: Kalkputz- & Kalkgips- & Gipsputz
Menge: 133,000 St

**04.01.0018 M1310 Ergänzung Putz/Stuck, Decke, Kleinstfehlstellen GK a2, 4-25cm², glatt**
*** wie Position 04.01.0016
an glatten Deckenflächen,
Fehlstellen 4 - 25 cm²

Untergrund: Kalkputz & Kalkgipsputz
Menge: 333,000 St

**04.01.0019 M1310 Ergänzung Putz/Stuck, Decke, Kleinstfehlstellen GK a2, 4-25cm², profiliert**
*** wie Position 04.01.0016
an profilierten Deckenflächen,
Kleinstfehlstellen 4 - 25 cm²

Untergrund: Kalkputz- & Kalkgips- & Gipsputz
Menge: 133,000 St

**04.01.0020 M1310 Ergänzung Putz/Stuck, Decke, Fehlstellen GK a3, 25-50cm², glatt**
*** wie Position 04.01.0016
an glatten Deckenflächen,
Fehlstellen 25 - 50 cm²

Untergrund: Kalkputz & Kalkgipsputz
Menge: 333,000 St

**04.01.0021 M1310 Ergänzung Putz/Stuck, Decke, Fehlstellen GK a3, 25-50cm², profiliert**
*** wie Position 04.01.0016
an profilierten Deckenflächen,
Fehlstellen 25 - 50 cm²

Untergrund: Kalkputz- & Kalkgips- & Gipsputz
Menge: 233,000 St

**04.01.0022 M1310 Ergänzung Putz/Stuck, Decke, GK b, >50cm², <150cm², glatt**
*** wie Position 04.01.0016
an glatten Deckenflächen,
GK b, >50 cm², <150 cm²

Untergrund: Kalkputz & Kalkgipsputz
Menge: 56,000 St

**04.01.0023 M1310 Ergänzung Putz/Stuck, Decke, GK b, >50cm², <150cm², profiliert**
*** wie Position 04.01.0016
an profilierten Deckenflächen,
GK b, >50 cm², <150 cm²

Untergrund: Kalkputz- & Kalkgips- & Gipsputz
Menge: 29,000 St

**04.01.0024 M1310 Ergänzung Putz/Stuck, Decke, GK c, >150cm², <250cm², glatt**
*** wie Position 04.01.0016
an glatten Deckenflächen,
GK c, >150 cm², <250 cm²

Untergrund: Kalkputz & Kalkgipsputz
Menge: 23,000 St

**04.01.0025 M1310 Ergänzung Putz/Stuck, Decke, GK c, >150cm², <250cm², profiliert**
*** wie Position 04.01.0016
an profilierten Deckenflächen,
GK c, >150 cm², <250 cm²

Untergrund: Kalkputz- & Kalkgips- & Gipsputz
Menge: 12,000 St

**04.01.0026 M1310 Ergänzung Putz/Stuck, Decke, GK d, >250cm², <500cm², glatt**
*** wie Position 04.01.0016
an glatten Deckenflächen,
GK d, >250 cm², <500 cm²

Untergrund: Kalkputz & Kalkgipsputz
Menge: 138,000 St

**04.01.0027 M1310 Ergänzung Putz/Stuck, Decke, GK d, >250cm², <500cm², profiliert**
*** wie Position 04.01.0016
an profilierten Deckenflächen,
GK d, >250 cm², <500 cm²

Untergrund: Kalkputz- & Kalkgips- & Gipsputz
Menge: 69,000 St

**04.01.0028 M1310 Ergänzung Putz/Stuck, Decke, 0,05-0,25m², glatt**
*** wie Position 04.01.0016
an glatten Deckenflächen,

Untergrund: Kalkputz & Kalkgipsputz
Menge: 76,000 m²

**04.01.0029 M1310 Ergänzung Putz/Stuck, Decke, 0,05-0,25m², profiliert**
*** wie Position 04.01.0016
an profilierten Deckenflächen,

Untergrund: Kalkputz- & Kalkgips- & Gipsputz
Menge: 38,000 m²

**04.01.0030 M1310 Ergänzung Putz/Stuck, Decke, 0,25-1,50m², glatt**
*** wie Position 04.01.0016
an glatten Deckenflächen,

Untergrund: Kalkputz & Kalkgipsputz
Menge: 5,000 m²

**04.01.0031 M1310 Ergänzung Putz/Stuck, Decke, 0,25-1,50m², profiliert**
*** wie Position 04.01.0016
an profilierten Deckenflächen,

Untergrund: Kalkputz- & Kalkgips- & Gipsputz
Menge: 4,000 m²

**04.01.0032 M1310 Ergänzung Putz/Stuck, Decke, >1,50m², glatt**
*** wie Position 04.01.0016
an glatten Deckenflächen,

Untergrund: Kalkputz & Kalkgipsputz
Menge: 3,000 m²

**04.01.0033 M1310 Ergänzung Putz/Stuck, Decke, >1,50m², profiliert**
*** wie Position 04.01.0016
an profilierten Deckenflächen,

Untergrund: Kalkputz- & Kalkgips- & Gipsputz
Menge: 38,000 m²

**04.01.0034 M1310 Ergänzung Putz/Stuck, Decke, <4-25cm², glatt auf Bestandsputzen**
*** wie Position 04.01.0016
an glatten Deckenflächen auf Bestandsputzen,
Kleinstfehlstellen bis > 4 - 25cm²

Untergrund: Kalkputz & Kalkgipsputz
Menge: 10,000 St

**04.01.0035 M1310 Ergänzung Putz/Stuck, Decke, >25-100cm², glatt auf Bestandsputzen**
*** wie Position 04.01.0016
an glatten Deckenflächen auf Bestandsputzen,
Fehlstellen von > 25 - 100 cm²

Untergrund: Kalkputz & Kalkgipsputz
Menge: 12,000 St

**04.01.0036 M1310 Ergänzung Putz/Stuck, Decke, >100-500cm², glatt auf Bestandsputzen**
*** wie Position 04.01.0016
an glatten Deckenflächen auf Bestandsputzen,
Fehlstellen von > 100 - 500 cm²

Untergrund: Kalkputz & Kalkgipsputz
Menge: 18,000 St

**04.01.0037 M1310 Ergänzung Putz/Stuck, Decke, >500-1500cm², glatt auf Bestandputzen**
*** wie Position 04.01.0016
an glatten Deckenflächen auf Bestandsputzen,
Fehlstellen von > 500 - 1500 cm²

Untergrund: Kalkputz & Kalkgipsputz
Menge: 14,000 St

**04.01.0038 Zulage M1310 Ergänzung Putz/Stuck, Wand - Erschwernis für Arbeiten hinter Einbauten, glatt & profiliert**
Zulage gem. M1310 Ergänzung Putz / stuck für erhöhten Ausfwand durch erschwerte Zugänglichkeit hinter Einbauten, wie z.B. hinter / unter Heizleitungen, unter Treppen etc., glatt & profiliert

Untergrund: Kalkputz & Kalkgipsputz

Ausführung in unterschiedlichen Teillängen der Grössenklassen:
- GK a2, 25 cm²
- GK a3, 25 - 50 cm²
- GK b, >50 - 150 cm²
- GK c, >150 - 250 cm²
- GK d, >250 - 500 cm²
- 0,05 - 0,25 m²
- 0,25 - 1,00 m²
- > 1,00 m²
Menge: 30,000 m²

**04.01.0039 M1310 Ergänzung Putz/Stuck, Wand - Putzanschlüsse, Anarbeiten an bestehende Bauteile, glatt**
*** wie Position 04.01.0016
Putzanschlüsse an bestehende Bauteile herstellen, an glatten Wandflächen,

Untergrund: Ziegelmauerwerk, Kalkputz

Ausführungsort:
- Türen
- Fenster
- Treppen
- Balustradensockel & -Abdeckung
- Gesimse
- Sichtziegelmauerwerk
- Wasserbecken
- Metallbauteile
- Elektrobauteile, Leuchten, RAS-System etc.

Ausführung in Teilflächen, Einzellängen
von 0,30 - 1,50 m
Menge: 190,000 m

**04.01.0040 M1310 Ergänzung Putz/Stuck, Wand - Bauteilfuge Stahlkonstruktion herstellen**
*** wie Position 04.01.0016
Herstellen von horizontalen Bauteilfugen entlang bauseits zu ergänzender Stahlkonstruktionen, an glatten Wandflächen.

Abmessungen: bis 10 x 20 cm

Ausführung gem. Angabe und Freigabe AG
Menge: 6,000 m

**04.01.0041 M1310 Ergänzung Putz/Stuck, Wand, Putzstreifen B < 6,00cm, glatt**
*** Bezugsbeschreibung
Ausführung gem. Maßnahmenkatalog, Ausführungsbeschreibung M1310 Ergänzung von streifenförmigen Fehlstellen an glatten Wandflächen

Begrenzende Flächen: Bestandsputz, Stuckprofile, Naturstein

Untergrund: Ziegelmauerwerk, Bestandsputz Kalkputz

Ausführungsort:
- Installationsschlitze im Sturzbereich

Breite < 6 cm

Ausführung in Teilbereichen mit Einzellängen
von 0,30 - 1,00 m
Menge: 18,000 m

**04.01.0042 M1310 Ergänzung Putz/Stuck, Wand, Putzstreifen B < 6,00cm, profiliert**
*** wie Position 04.01.0041
an profilierten Wandflächen

Begrenzende Flächen: Bestandsputz, Stuckprofile, Naturstein

Ausführungsort:
- Installationsschlitze im profilierten Gesimsbereich

Breite < 6 cm

Ausführung in Teilbereichen mit Einzellängen
von 0,30 - 1,00 m
Menge: 30,000 m

**04.01.0043 M1310 Ergänzung Putz/Stuck, Decke, Putzstreifen B < 6,00cm, profiliert**
*** wie Position 04.01.0041
an profilierten Deckenflächen

Begrenzende Flächen: Bestandsputz, Stuckprofile, Naturstein

Untergrund: Kalkputz- & Kalkgips- & Gipsputz

Ausführungsort:
- Fehlstellen im Deckenfeld, Randbereiche etc.

Breite < 6 cm

Ausführung in Teilbereichen mit Einzellängen
von 0,30 - 1,00 m
Menge: 5,000 m

**04.01.0044 M1310 Ergänzung Putz, Glattputz - Laibungen Breite < 15 cm**
*** Bezugsbeschreibung
Ausführung gemäß Maßnahmenkatalog
Ausführungsbeschreibung M1310 Ergänzung Putz, an glatten Wandflächen - für das Neuverputzen von Laibungsflächen, Pilaster- und Pfeilerseitenflächen

Breite < 15 cm

Untergrund: Ziegelmauerwerk, Kalkputz

Ausführung in unterschiedlichen Teillängen,
Einzellängen < 50 cm
Menge: 5,000 m

**04.01.0045 M1310 Ergänzung Putz, Glattputz - Laibungen Breite < 30 cm**
*** wie Position 04.01.0044
Breite < 30 cm

Ausführung in unterschiedlichen Teillängen,
Einzellängen < 50 cm
Menge: 3,000 m

**04.01.0046 M1310 Ergänzung Putz, Glattputz - Laibungen Breite < 50 cm**
*** wie Position 04.01.0044
Breite < 50 cm

Ausführung in unterschiedlichen Teillängen,
Einzellängen < 50 cm
Menge: 4,000 m

**04.01.0047 M1310 Ergänzung Putz, Glattputz - Sturz Breite < 15 cm**
*** Bezugsbeschreibung
Ausführung gemäß Maßnahmenkatalog
Ausführungsbeschreibung M1310 Ergänzung Putz, an glatten Flächen - für das Neuverputzen von Sturz- und Architravuntersichten, Unterzügen
Kantenausbildung wird separat abgerechnet.

Breite < 15 cm

Untergrund: Ziegelmauerwerk, Kalkputz

Ausführung in unterschiedlichen Teillängen,
Einzellängen < 35 cm
Menge: 4,000 m

**04.01.0048 M1310 Ergänzung Putz, Glattputz - Sturz Breite < 30 cm**
*** wie Position 04.01.0047
Breite < 30 cm

Ausführung in unterschiedlichen Teillängen,
Einzellängen < 35 cm
Menge: 7,000 m

**04.01.0049 M1310 Ergänzung Putz, Glattputz - Sturz Breite < 50 cm**
*** wie Position 04.01.0047
Breite < 50 cm

Ausführung in unterschiedlichen Teillängen,
Einzellängen < 35 cm
Menge: 2,000 m

**04.01.0050 Zulage M1310 Ergänzung Putz, Glattputz - Mehrputzstärken, Wand**
*** Bezugsbeschreibung
Zulage zu den Putzarbeiten gemäß Ausführungsbeschreibung M1310 Ergänzung Putz, Glattputz für die Ausführung von Mehrputzstärken je 5 mm Mehrputzstärke

Putzstärke: je 5 mm

Untergrund: Ziegelmauerwerk, Kalkputz

Die Ausführung der Mehrputzstärken darf nur nach
vorheriger Freigabe durch die Bauleitung erfolgen.

Ausführung Teilflächen unterschiedlicher Grössenklassen:
- GK a2, 25 cm²
- GK a3, 25 - 50 cm²
- GK b, >50 - 150 cm²
- GK c, >150 - 250 cm²
- GK d, >250 - 500 cm²
- 0,05 - 0,25 m²
- 0,25 - 1,00 m²
- > 1,00 m²
Menge: 7,000 m2

**04.01.0051 Zulage M1310 Ergänzung Putz, Glattputz - Mehrputzstärken, Decke**
*** wie Position 04.01.0050
an Deckenflächen, sowie Unterzügen und Stürzen.

Putzstärke: je 5 mm

Untergrund: Ziegelmauerwerk, Kalk- & Kalkgipsputz

Die Ausführung der Mehrputzstärken darf nur nach
vorheriger Freigabe durch die Bauleitung erfolgen.

Ausführung gem. der Grössenklassen aus der Vorposition.
Menge: 15,000 m2

**04.01.0052 Zulage M1310 Ergänzung Putz, Glattputz - Trennschicht einlegen**
Zulage zu den Putzergänzungsarbeiten gemäß M1310 für die Herstellung einer Fuge zwischen Neuputz und einem Bauteil aus Stein oder Holz (Fensterrahmen) durch Einlegen einer Zwischenschicht zur Verhinderung einer direkten Anbindung zwischen Bauteil und Putzergänzung.

Einlegen eines nicht haftenden stabilen Material (z.B.
Schablonit, Pappe, Folie o.ä.) Herstellen einer Putzergänzung bzw. eines Rissverschlusses. Entfernen des eingelegten Materials nach Ansteifen aber vor Abbinden des Ergänzungsmörtels.Die Putzkante muss dabei scharfkantig und ohne Ausbrüche verbleiben.

Die Ausführung darf nur nach vorheriger Bemusterung und Freigabe durch die Bauleitung erfolgen.

Ausführung in Teillängen von 10 - 30 cm
Menge: 244,000 m

**04.01.0053 M1310 Ergänzung Putz, Glattputz - Herstellen von Kanten**
Ausführung gemäß Maßnahmenkatalog
Ausführungsbeschreibung M1310 Ergänzung Putz, an glatten Flächen - für das Herstellen von Innen- und Aussenkanten (90°-Winkel) im Putzsystem (ohne Einsatz von Eckprofilen) durch Anschlagen von Putzlatten gemäß bauzeitlicher Werktechnik, inkl. anschließendem Verschließen der Löcher entsprechend Werktechnik, oder Freihandausführung.

Ausführung in unterschiedlichen Teillängen von 4 cm - 2,00 m
Menge: 370,000 m

**04.01.0054 M1310 Ergänzung Putz, Glattputz - Herstellen Kellenschnitt, Breite 2-3 mm**
Ausführung gemäß Maßnahmenkatalog
Ausführungsbeschreibung M1310 Ergänzung Putz, an glatten Flächen - für das Herstellen einer gleichmässig breiten Fuge (Breite 1mm) zum angrenzenden Bauteil mittels Kellenschnitt

Ein großer Ausführungsbereich betrifft u.a. den Anschlussbereich Deckenfläche - oberer Gesimsabschluss in den Jochen und auf der Galerie.

Ausführung in unterschiedlichen Teillängen von 4 cm - 1,00 m
Menge: 300,000 m

**04.01.0055 M1310 Ergänzung Putz / Stuck - Einzellöcher schliessen, Wand, glatt**
*** Bezugsbeschreibung
Ausführung gem. Maßnahmenkatalog, Ausführungsbeschreibung M1310 - Ergänzung Putz/Stuck an glatten Wandflächen, Schliessung von Löchern von Kleinteilen wie Dübeln bis ca. 2cm Durchmesser, Nägeln, etc.entsprechend Werktechnik des Bestandes, im Sichtziegelmauerwerk mit Stabfuge

Untergrund: Ziegelmauerwerk, Kalkputz

Ausführungsort:
- glatten Putzflächen
- Sichtziegelmauerwerk
Menge: 20,000 St

**04.01.0056 M1310 Ergänzung Putz / Stuck - Einzellöcher schliessen, Wand, profiliert**
*** wie Position 04.01.0055
an profilierten Wandflächen

Untergrund: Ziegelmauerwerk, Kalk- & Kalkgipsputz

Ausführungsort:
- Stuckprofilen
- Gesimsen
- Kanten / Ecken
Menge: 15,000 St

**04.01.0057 M1310 Ergänzung Putz / Stuck - Einzellöcher schliessen, Decke, glatt**
*** wie Position 04.01.0055
an glatten Deckenflächen

Untergrund: Kalk- & Kalkgipsputz
Menge: 30,000 St

**04.01.0058 M1310 Ergänzung Putz / Stuck - Einzellöcher schliessen, Decke, profiliert**
*** wie Position 04.01.0055
an profilierten Deckenflächen

Untergrund: Kalkputz- & Kalkgips- & Gipsputz
Menge: 15,000 St

**04.01.0059 M1310 Ergänzung Putz / Stuck - Lochansammlungen schliessen, Decke**
*** wie Position 04.01.0055
an Deckenflächen, Lochansammlungen durch statische Deckensicherung, glatt & profiliert

Ausführung an Flächen von ca. 0,30 x 1,00 m
- Anzahl Löcher: 30 - 40 Stck.
Menge: 14,000 St

**04.01.0060 M1207 Ertüchtigung Putzträger, Decke**
*** Bezugsbeschreibung
Ausführung gem. Maßnahmenkatalog, Ausführungsbeschreibung M1207 - Ertüchtigung Putzträger, an Decken, glatt

Ausführung in Teilbereichen, Einzelgrössen
von 0,25 - 1,50 m²
Menge: 90,000 m²

**04.01.0061 M1207 Neuaufbau Putzträger Rohrgeflecht, Decke, 0,25-1,50m²**
*** wie Position 04.01.0060
Neuaufbau Putzträger an Deckenflächen.

Ausführung in Teilbereichen, Einzelflächen
von 0,25 - 1,50 m²
Menge: 50,000 m²

**04.01.0062 M1207 Neuaufbau Putzträger Rohrgeflecht, Decke, 1,50-10,00m²**
*** wie Position 04.01.0060
Neuaufbau Putzträger an Deckenflächen.

Ausführung in Teilbereichen, Einzelflächen
von 1,50 - 10,00 m²
Menge: 60,000 m²

**04.01.0063 Zulage M1207 Putzträger doppelte Lage, kreuzweise, Decke**
*** wie Position 04.01.0060
Lage doppelt kreuzweise auf bestehende Lage aufbringen.

Ausführung in Teilbereichen, Einzelflächen
von 1,50 - 10 m²
Menge: 20,000 m²

#### Titel 04.02 Stuckarbeiten, Reliefplatten / Medaillons

**04.02.0001 M1321 Demontage Stuckelement, Bauschmuck - Deckenmedaillon**
Ausführung gem. Maßnahmenkatalog, Ausführungsbeschreibung M1321 Abnahme Stuckornament.

- Deckenmedaillon rund, Durchmesser ca. 111cm (figürliche Darstellung inkl. Profilrahmen als 1 Element, Blattornament aus 4 Elementen)

Ausführungsort:
- Deckenfeld, 1. Joch

Der Transport der gesicherten, insgesamt 5 Teilelemente in die Werkstatt und nach Bearbeitung zurück zum Montageort ist in den Einheitspreis einzukalkulieren. Ein bereits demontiertes Teilornament  lagert bereits auf der Baustelle

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Menge: 1,000 St

**04.02.0002 M1320 Replatzierung Stuckelement, Bauschmuck - Deckenmedaillon**
*** Bezugsbeschreibung
Ausführung gem. Maßnahmenkatalog, Ausführungsbeschreibung M1320 - Replatzierung des vorbeschriebenen Elementes

- Deckenmedaillon rund, Durchmesser ca. 111cm (figürliche Darstellung inkl. Profilrahmen als 1 Element, Blattornament aus 4 Elementen)

Ausführungsort:
- Deckenfeld, 1. Joch
Menge: 1,000 St

**04.02.0003 M1321 Demontage Stuckelement Bauschmuck - Stuckrelief**
Ausführung gem. Maßnahmenkatalog, Ausführungsbeschreibung M1321 Demontage verbliebener 4 Stuckelemente des Stuckrelief mit Zapfen zwischen Joch 1 + 2.
Abmessung:
- 4 verbliebene Versatzstuckelemente (Versatzstückelemente 3 Stck (je ca. 108 cm, 1 Rosette mit Zapfen) zzgl. separater  Rahmenprofile
- gesamt 55 cm x ca. 350 cm, angeschraubt an Deckenschalung

Durchführung:
- Versatzstücke weisen Risse, Brüche, Verluste und teils Verwerfungen
- Herauslösen historischer Schrauben (Schlitzschrauben stark verrostet jedoch lösbar), Köpfe teils freiliegend, teils noch freizulegen, Aufbewahrung zur Wiederverwendung
- Entfernung aller Notsicherungen über separate Position

Ausführungsort:
- Deckenfeld zwischen den Jochen 1 + 2

Der Transport der gesicherten, insgesamt 5 Teilelemente in die Werkstatt und nach Bearbeitung zurück zum Montageort ist in den Einheitspreis einzukalkulieren. Ein bereits demontiertes Teilornament  lagert bereits auf der Baustelle
Menge: 1,000 St

**04.02.0004 M1320 Replatzierung Stuckelement Bauschmuck - Stuckrelief**
*** wie Position 04.02.0002
aller Teilelemente des Stuckreliefs aus Vorposition zzgl. des bereits bauseits demontierten und bearbeiteten Teilelementes.

Abmessungen:
- gesamt 5 Teilelemente: 4 Flachreliefs mit floraler Darstellung und einer zentralen, runden Rosette mit Zapfen)
- gesamt ca. 55 x 485 cm

Die materialtechnischen und konstruktiven Zusammenhänge des Untergrundes und die dadurch entstandenen Schäden am Stuckrelief sind vom AN vor Ort zu ermitteln. Hierauf basierend und unter Einbeziehung der u.g. Vorgehensweise ist die Konstruktion einer Entkopplungsebene zu entwerfen. Die Ergebnisse sind dem AG und der BÜ vorzustellen. Weitere Erkenntnisse sind mit einzuarbeiten und entsprechend vorzustellen. Die Ausführung erfolgt erst nach Freigabe durch den AN.

Herstellen einer mehrteiligen Unterkonstruktion aus verzugsstabilem, feuchteresistentem Material (dünne Aluwabenplatte oder vergleichbar). Die Plattenkonstruktion dient als Entkopplung der verschiedenartigen Untergründe, da die eine Längshälfte des Sturzes gemauert (Hartbrandziegel mit Zementputz) ist und die andere mit Deckenschalung (darüber Deckenbalken) hergestellt ist. Die Entkopplungsplatten sind so an den unterschiedlichen Untergründen mit inerten Materialien (Edelstahlschrauben /-dübeln) zu fixieren bzw. mit Stiften (Edelstahl / Glasfaser in 2k-Kleber) zu versetzen, dass eine verzugsfreie Ebene entsteht.

Die Stuckelemente sind auf der Plattenkonstruktion punktuell mit Schrauben (inkl. Kontermuttern) oder Stiften (Edelstahl / Glasfaser in 2k-Kleber) zu fixieren. Eine teilflächige Fixierung der einzelnen Elemente und ihrer Bruchteile mit modifiziertem Klebegips ist zusätzlich vorzusehen und mit einzukalkulieren.
Menge: 1,000 St

**04.02.0005 M1310 Ergänzung Stuckgips - Einzellöcher schliessen, Decke, Bauschmuck**
*** Bezugsbeschreibung
Ausführung gem. Maßnahmenkatalog, Ausführungsbeschreibung M1310 - Ergänzung Putz/Stuck an stark reliefierten Ornamenten, Schliessung von Löchern von Kleinteilen wie Dübeln, Nägeln, etc.entsprechend Werktechnik und Formverlauf des umgebenden Bestandes.

- Stuckgips

Ausführungsort:
- 4 Deckenmedaillons inkl. Rahmenprofile, Durchmesser 111 cm, in situ
- 7 Stuckreliefs Decke, Gipsfertigteil aus Teilelementen inkl. Rahmenprofile, gesamt ca. 90 x 478 cm, in situ
- 1 Stuckrelief in 5 Teilelementen, ca. 55 x 485 cm, in der Werkstatt
Menge: 20,000 St

**04.02.0006 M1310 Ergänzung Stuckgips - Einzellöcher schliessen, Wand, Bauschmuck**
*** wie Position 04.02.0005
an Wänden, an stark ornamentierten Flächen, Bauschmuck

Ausführungsort:
- Wandmedaillon, Durchmesser ca. 178 cm inkl. Profilrahmen
Menge: 5,000 St

**04.02.0007 M1311 Partielle Ergänzung an Stuckornamentik, Decke, Stuckgips, <4 cm²**
*** Bezugsbeschreibung
Ausführung entsprechend Maßnahmenkatalog
Ausführungsbeschreibung M1311 Partielle Ergänzung an Stuckornamentik, Stuckgips, Decke
Ergänzen von Fehlstellen an reich ornamentierten Reliefplatten aus gegossenem Stuckgips, Bearbeitung in situ
Ausführung als Antragsstuck und händisches An- und Nachmodellieren der jeweiligen Form entsprechend Bestandselement.
Optisch nicht relevante Fehlstellen werden belassen.

Ausführungsort
- 7 Stuckreliefs Decke, Gipsfertigteil aus Teilelementen inkl. Rahmenprofile, gesamt 90 x 478 cm, in situ
- 1 Stuckreliefs Decke, Gipsfertigteil aus Teilelementen inkl. Rahmenprofile, gesamt 55 x 482 cm
- 4 Deckenmedaillons inkl. Rahmenprofile, Durchmesser 111 cm

Ausführung in Teilflächen, Einzelgrössen Fehlstellengrösse
bis 4 cm²
Menge: 45,000 St

**04.02.0008 M1311 Partielle Ergänzung an Stuckornamentik, Decke, Stuckgips, 4-25 cm²**
*** wie Position 04.02.0007
Ausführung in Teilflächen, Einzelgrössen Fehlstellengrösse
von 4 - 25 cm²
Menge: 45,000 St

**04.02.0009 M1311 Partielle Ergänzung an Stuckornamentik, Decke, Stuckgips, 25-100cm²**
*** wie Position 04.02.0007
Ausführung in Teilflächen, Einzelgrössen Fehlstellengrösse
von 25 - 100 cm²
Menge: 7,000 St

**04.02.0010 M1311 Partielle Ergänzung an Stuckornamentik, Wand, Stuckgips, <4 cm²**
*** Bezugsbeschreibung
Ausführung gem. Maßnahmenkatalog, Ausführungsbeschreibung M1311 - Partielle Stuckergänzung an Stuckornamentik, Stuckgips, Bearbeitung in situ
Ausführung als Antragsstuck und händisches An- und Nachmodellieren der jeweiligen Form entsprechend Bestandselement.

Ausführungsort
- Wandmedaillon, Durchmesser ca. 178 cm inkl. Profilrahmen

Ausführung in Teilflächen, Einzelgrössen Fehlstellengrösse
bis 4 cm²
Menge: 7,000 St

**04.02.0011 M1311 Partielle Ergänzung an Stuckornamentik, Wand, Stuckgips, 4-25 cm²**
*** wie Position 04.02.0010
Ausführung in Teilflächen, Einzelgrössen Fehlstellengrösse
von 4 - 25 cm²
Menge: 3,000 St

#### Titel 04.03 Gipsfertigteile

**04.03.0001 Demontage und Freilegung Gipsfertigteil für Formenbau, Stuckzapfen**
Ziel:
Demontage und Freilegung des Gipsfertigteils von groben Anstrich-, Gips- und Mörtelresten, durch eine Kombination aus mechanischer und chemischer Freilegung mit Hilfe von Abbeizern sowie Freilegung durch Heißdampfverfahren. Ziel ist die Vorbereitung des Bauteils zur Fertigung eines Abdrucks für den Formenbau.

Durchführung:
Der vom AG zu bestimmende Stuckzapfen ist vorsichtig zu demontieren. Dazu wird mit geeignetem Werkzeug (Meißel, oszillierender Fugenschneider etc.) schonend um die Setzstelle herum eingeschnitten und der Stuckzapfen samt Befestigungsanker erschütterungsarm entfernt. Beim Ausbau darf der Zapfen und auch der Zahnfries nicht beschädigt werden. Die Setzplombe wird rückstandslos bis auf den Ziegel entfernt.

Ausführung Abbeizen gem. Ausführungsbeschreibung
M1107 E - Abbeizen mit nachträglicher Feuchtreinigung durch Heissdampf und nachträglichem Schärfen der Kanten sind einzukalkulieren.

Ausführungsort:
- Stuckzapfen im Zanfries, Joch 1,
- Abmessungen: Breite ca. 6,5 x Höhe ca. 9,5 cm
- Montage: im Bestand auf in den Putz eingearbeitete Setzplombe aufgesetzt

Empfohlenes Produkt:
Scheidel Asur, Scheidel SG95

Vorgeschlagenes Produkt:

'.........'

Bieterangabe
Menge: 1,000 Stüc

**04.03.0002 M1314 Formenbau und Abguss Gipsfertigteil, Stuckzapfen**
Ausführung gem. Maßnahmenkatalog Ausführungsbeschreibung M1314 - Formenbau und Abguss Gipsfertigteil

- Stuckzapfen, Breite ca. 6,5 cm x Höhe ca. 9,5 cm

Ausführungsort:
- im Zwischenraum des Zahnfrieses, 1. Joch, oberhalb der Fensterfront zum Säulenhof

Die Leistung umfasst:
- Abformung
- Anfertigung eines Modells
- Anfertigung eines Musters
- Abstimmung zur Freigabe jeweils des Modells und des Musters
- Montage gem. Maßnahme Vernadelung M1206
Menge: 1,000 Stüc

**04.03.0003 M1314 Abguss Gipsfertigteil, Stuckzapfen**
Ausführung gem. Maßnahmenkatalog Ausführungsbeschreibung M1314 - serieller Abguss des Stuckzapfens der Vorposition
Menge: 32,000 Stüc

**04.03.0004 M1320 Platzierung Gipsfertigteil, Stuckzapfen**
Ausführung gem. Maßnahmenkatalog, Ausführungsbeschreibung M1320 - Replatzierung der neu gefertigten Stuckzapfen aus der Vorposition in den Zwischenräumen des Zahnfrieses.

Es sind zusätzliche Verankerungen mit GFK-Nadeln vorzusehen, die rückseitig einzubauen sind, ohne die Stuckoberfläche zu durchstossen.
Menge: 32,000 Stüc

#### Titel 04.04 Profilzugarbeiten Decke

*Hinweis: Hinweis*
Die Profile sind innerhalb der Deckenflächen wiederkehrend. und ordnen sich in 7 Grundprofile, sowohl linear, als auch gebogen.

Alle radialen Profile werden vor Ort gezogen, alle geradlinigen Profile als Tischzug hergestellt.
Eine Ausnahme stellen die linearen Profile der Stuckreliefs dar, sie werden ebenfalls als vor-Ort-Zug ausgeführt.

Bei den Szuckprofilen an der Decke bezieht sich die Abwicklung nur auf die frontal sichtbare Struktur zzgl.

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Deckenspiegel Joch 3

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Beispielhafte Ecke eines Deckenfeldes, Joch 3

**04.04.0001 M1313 Schablone Tischzug, Profil D1, linear, Abw. bis 18cm**
*** Bezugsbeschreibung
Ausführung gemäß Maßnahmenkatalog
Ausführungsbeschreibung M1313 Herstellung der Grobzug- und einer Feinzugschablone für
die Zugarbeiten als Tischzug, horizontal, linear

Profil: D1, äusserer Rahmen Deckenfeld
Profilabwicklung: bis 18 cm
Profilhöhe bis UK Decke: bis 3,5 cm
Profilbreite: bis 11,0 cm
Menge: 1,000 St

**04.04.0002 M1313 Schablone Tischzug, Profil D2, linear, Abw. bis 9cm**
*** wie Position 04.04.0001
Profil: D2
Profilabwicklung: bis ca. 9 cm
Profilhöhe bis UK Decke: bis 2 cm
Profilbreite: bis 6 cm
Menge: 1,000 St

**04.04.0003 M1313 Schablone Tischzug, Profil D3+4, linear, Abw. bis 10cm**
*** wie Position 04.04.0001
Profil: D3 + D4
Profilabwicklung: bis 10 cm
Profilhöhe bis UK Decke: bis 2 cm
Profilbreite: bis 5 cm
Menge: 2,000 St

**04.04.0004 M1312 Zulage Schablonenumbau Zug vor Ort, Profil D3+4, gebogenes Profil, Abw. bis 10cm**
Zulage für Umbau der Grobzug- und einer Feinzugschablone aus der Vorposition für die Zugarbeiten vor Ort, gebogen, gemäß Ausführungsbeschreibung M1312, Decke

Profil: D3 + D4
Profilabwicklung: bis 10 cm
Profilhöhe bis UK Decke: bis 2 cm
Profilbreite: bis 5 cm
Menge: 2,000 St

**04.04.0005 M1313 Schablone Tischzug, Profil D5, linear, Abw. bis 5cm**
*** wie Position 04.04.0001
Profil: D5
Profilabwicklung: bis 5 cm
Profilhöhe bis UK Decke: bis 2 cm
Profilbreite: bis 3 cm
Menge: 1,000 St

**04.04.0006 M1312 Zulage Schablonenumbau Zug vor Ort, Profil D5, gebogenes Profil, Abw. bis 5cm**
Zulage für Umbau der Grobzug- und einer Feinzugschablone aus der Vorposition für die Zugarbeiten vor Ort, gebogen, gemäß Ausführungsbeschreibung M1312, Decke

Profil: D5
Profilabwicklung: bis 5 cm
Profilhöhe bis UK Decke: bis 2 cm
Profilbreite: bis 3 cm
Menge: 1,000 St

**04.04.0007 M1313 Schablone Tischzug, Profil D6, linear, Abw. bis 23cm**
*** wie Position 04.04.0001
Profil: D6
Profilabwicklung: bis 23 cm
Profilhöhe bis UK Decke: bis 5 cm
Profilbreite: bis 16 cm
Menge: 1,000 St

**04.04.0008 M1312 Zulage Schablonenumbau Zug vor Ort, Profil D6, gebogenes Profil, Abw. bis 23cm**
Zulage für Umbau der Grobzug- und einer Feinzugschablone aus der Vorposition für die Zugarbeiten vor Ort, gebogen, gemäß Ausführungsbeschreibung M1312, Decke

Profil: D6
Profilabwicklung: bis 23 cm
Profilhöhe bis UK Decke: bis 5 cm
Profilbreite: bis 16 cm
Menge: 1,000 St

**04.04.0009 M1313 Schablone Tischzug, Profil D7, linear, Abw. bis 15cm**
*** wie Position 04.04.0001
Profil: D7
Profilabwicklung: bis 15 cm
Profilhöhe bis UK Decke: bis 4 cm
Profilbreite: bis 9 cm
Menge: 1,000 St

**04.04.0010 M1312 Zulage Schablone Zug vor Ort, Profiil D7, gebogenes Profil, Abw. bis 15cm**
Zulage für Umbau der Grobzug- und einer Feinzugschablone aus der Vorposition für die Zugarbeiten vor Ort, gebogen, gemäß Ausführungsbeschreibung M1312, Decke

Profil: D7
Profilabwicklung: bis 15 cm
Profilhöhe bis UK Decke: bis 4 cm
Profilbreite: bis 9 cm
Menge: 1,000 St

**04.04.0011 M1312 Schablone Zug vor Ort, Profil D8, Rahmenprofil Stuckrelief, linear, Abw. bis 16cm**
*** wie Position 04.04.0001
Profil: D8 Rahmenprofil des Stuckreliefs. Übergang Joch 1 u.2
Profilabwicklung: bis 16 cm
Profilhöhe bis UK Decke: bis 3 cm
Profilbreite: bis 9 cm
Menge: 1,000 St

**04.04.0012 M1313 Profilzugarbeiten, Tischzug, linear, Abw. bis 12cm (schmal)**
*** Bezugsbeschreibung
Ausführung gemäß Maßnahmenkatalog
Ausführungsbeschreibung M1313 Profilzug, Stuckprofile sind im Tischzugverfahren herzustellen und zu montieren, linear,
Bei der Ausführung ist zu berücksichtigen, dass neu herzustellende Profilzüge überwiegend innerhalb von Bestandsputz- und Stuckflächen liegen und die Zugergänzung als Teil der Maßnahme allseitig an den Bestand anzuarbeiten ist.

Abwicklung bis 12 cm

Profile D2, D3, D4, D5

Durchführung:
- Transport
- Zuschnitt (gerade, schräg, krumm)
- Vorbereitung Bestandskante (Zuschnitt + Reinigung)
- Fixierung mit Edelstahlschrauben (vorab vorbohren)
- Verschließen Löcher bestandsgerecht
- bestandsgerechtes Schließen Ansätze innerhalb Leisten und zu Bestand (Leiste und bei unebenem Untergrund auch entlang Leiste)

Lange Profile sind im Hinblick auf die Transportfähigkeit und Montage in praktikablen Längen / Teilstücken herzustellen.

Ausführung in Teillängen von 0,10 - 1,50m
Menge: 180,000 m

**04.04.0013 M1313 Profilzugarbeiten, Tischzug, linear, Abw. bis 25cm (breit)**
*** wie Position 04.04.0012
Abwicklung bis 25 cm (breit)

Profile D1, D6, D7

Ausführung in Teillängen von 0,10 - 1,50 m
Menge: 20,000 m

**04.04.0014 Zulage zu M1313 Ecken ausbilden, Abw. bis 12cm (schmal)**
Zulage zu 04.04.0012 für das Anlegen von Innen- und Außenecken für Stuckprofile durch Tischzug.
Die Ecken sind gem. Bestand in unterschiedlichen Winkeln auszubilden. Das händische Ausformen der Ecken ist einzukalkulkieren.

Abwicklung bis 12 cm (schmal)

Profile D2, D3, D4, D5

- Zuschnitt auf Gehrung,
- bestandsgerechtes, oberflächenplanes Schließen der Anschlussfugen
Menge: 90,000 St

**04.04.0015 Zulage zu M1313 Ecken ausbilden, überspitz <90°, Abw. bis 12cm (schmal)**
Zulage zu 04.04.0012 für das Anlegen von Innen- und Außenecken für Stuckprofile durch Tischzug, < 90°
Die Ecken sind gem. Bestand in unterschiedlichen Winkeln auszubilden. Das händische Ausformen der überspitzen Ecken ist einzukalkulkieren.

Abwicklung bis 12 cm (schmal)

Profile D2, D3, D4, D5

- Zuschnitt auf Gehrung,
- bestandsgerechtes, oberflächenplanes Schließen der Anschlussfugen
Menge: 10,000 St

**04.04.0016 Zulage zu M1313 Ecken ausbilden, Abw. bis 25cm (breit)**
Zulage zu 04.04.0012 für das Anlegen von Innen- und Außenecken für Stuckprofile durch Tischzug.
Die Ecken sind gem. Bestand in unterschiedlichen Winkeln auszubilden. Das händische Ausformen der Ecken ist einzukalkulkieren.

Abwicklung bis 25 cm (breit)

Profile D2, D3, D4, D5

- Zuschnitt auf Gehrung,
- bestandsgerechtes, oberflächenplanes Schließen der Anschlussfugen
Menge: 6,000 St

**04.04.0017 M1312 Profilzugarbeiten vor Ort, gebogen Profile, Abw. bis 12cm (schmal), 0,05-0,25m**
*** Bezugsbeschreibung
Ausführung gemäß Maßnahmenkatalog
Ausführungsbeschreibung M1313 Profilzug, Stuckprofile sind im Zugverfahren vor Ort herzustellen und zu montieren, gebogen,
Bei der Ausführung ist zu berücksichtigen, dass neu herzustellende Profilzüge überwiegend innerhalb von Bestandsputz- und Stuckflächen liegen und die Zugergänzung als Teil der Maßnahme allseitig an den Bestand anzuarbeiten ist.

Abwicklung bis 12 cm

Profile D2, D3, D4, D5

Ausführung in Teillängen von 0,05 - 0,25 m
Menge: 45,000 m

**04.04.0018 M1312 Profilzugarbeiten vor Ort, gebogen Profile, Abw. bis 12cm (schmal), 0,25-1,00m**
*** wie Position 04.04.0017
Abwicklung bis 12 cm

Profile D2, D3, D4, D5

Ausführung in Teillängen von 0,25 - 1,00 m
Menge: 40,000 m

**04.04.0019 M1312 Profilzugarbeiten vor Ort, gebogene Profile, Abw. bis 25cm (breit), 0,05-0,25m**
*** wie Position 04.04.0017
Abwicklung bis 25 cm

Profile D1, D6, D7

Ausführung in Teillängen von 0,05 - 0,25 m
Menge: 5,000 m

**04.04.0020 M1312 Profilzugarbeiten vor Ort, gebogene Profile, Abw. bis 25cm (breit), 0,25-1,00m**
*** wie Position 04.04.0017
Abwicklung bis 25 cm

Profile D1, D6, D7

Ausführung in Teillängen von 0,25 - 1,00 m
Menge: 8,000 m

**04.04.0021 M1312 Profilzugarbeiten vor Ort, kreisförmig, Abw. bis 12cm (schmal)**
*** wie Position 04.04.0017
geschlossen kreisförmig

Abwicklung bis 12 cm
Durchmesser Kreis: bis 1,20 m
Kreisumfang: bis 3,80 m

Profile D2, D3, D4, D5
Menge: 1,000 St

**04.04.0022 M1312 Profilzugarbeiten vor Ort, kreisförmig, Abw. bis 25cm (breit)**
*** wie Position 04.04.0017
geschlossen kreisförmig

Abwicklung bis 25 cm
Durchmesser Kreis: bis 1,60 m
Kreisumfang: bis 5,00 m

Profile D2, D3, D4, D5
Menge: 1,000 St

**04.04.0023 Zulage zu M1312 Ecken ausbilden, Abw. bis 12cm (schmal)**
Zulage zu 04.04.0017 für das Anlegen von Innen- und Außenecken an Stuckprofilen durch Profilzug vor Ort.
Die Ecken sind gem. Bestand in unterschiedlichen Winkeln auszubilden. Das händische Ausformen der Ecken ist einzukalkulkieren.

Abwicklung bis 12 cm (schmal)

Profile D2, D3, D4, D5

- Zuschnitt auf Gehrung
- bestandsgerechtes, oberflächenplanes Schließen der Anschlussfugen
Menge: 35,000 St

**04.04.0024 Zulage zu M1312 Ecken ausbilden, überspitz <90°, Abw. bis 12cm (schmal)**
Zulage zu 04.04.0017 für das Anlegen von Innen- und Außenecken an Stuckprofilen durch Profilzug vor Ort.
Die Ecken sind gem. Bestand in unterschiedlichen Winkeln auszubilden. Das händische Ausformen der überspitzen Ecken ist einzukalkulkieren.

Abwicklung bis 12 cm (schmal)

Profile D2, D3, D4, D5

- Zuschnitt auf Gehrung
- bestandsgerechtes, oberflächenplanes Schließen der Anschlussfugen
Menge: 15,000 St

**04.04.0025 Zulage zu M1312 Ecken ausbilden, Abw. bis 25cm (breit)**
Zulage zu 04.04.0019 für das Anlegen von Innen- und Außenecken an Stuckprofilen durch Profilzug vor Ort.
Die Ecken sind gem. Bestand in unterschiedlichen Winkeln auszubilden. Das händische Ausformen der Ecken ist einzukalkulkieren.

Abwicklung bis 25 cm (breit)

Profile D2, D3, D4, D5

- Zuschnitt auf Gehrung
- bestandsgerechtes, oberflächenplanes Schließen der Anschlussfugen
Menge: 8,000 St

**04.04.0026 Zulage M1320 Unterkonstruktion Stuckelemente, Decke**
Zulage zu Vorposition für zusätzliche, über die reine Montage hinausgehenden Unterkonstruktionen auf nicht tragfähigem Untergrund, wie beispielsweise ergänzende

- Verschraubungen bzw. Vernagelung des Untergrundes
- Setzhaken etc.

Das tragfähige Herstellen der Züge und die Montage sind bereits Bestandteil der Maßnahmenbeschreibungen M1312 und M1320 und nicht Bestandteil dieser Position.
Menge: 30,000 St

**04.04.0027 Muster M1313 Profilzugarbeiten Tischzug, linearer Profilverlauf**
*** Bezugsbeschreibung
Muster zu Profilzugarbeiten im Tischzug, musterhafte Durchführung der Maßnahmen entsprechend Technologiebeschreibung M1313, Kalkulation inkl. Vor-Ort-Termine und Abstimmungen, Freigabe durch den AG.

- Profile Abw. <12 cm, schmal: D2, D3, D4, D5
- Profile Abw. <25 cm, breit: D1, D6, D7

Einzellänge Musterprofil: 1,00 m
Menge: 7,000 St

**04.04.0028 Muster M1312 Profilzugarbeiten vor Ort, gebogener Profilverlauf**
*** wie Position 04.04.0027
gebogene Profilverläufe:
Kreis, Innenecke, spitze Aussenecke

- Profile Abw. <12 cm, schmal: D2, D3, D4, D5
- Profile Abw. <25 cm, breit: D1, D6, D7

Einzellänge Musterprofil: 1,00 m
Menge: 21,000 St

#### Titel 04.05 Profilzugarbeiten Wand

*Hinweis: Hinweis*
Die Profile sind innerhalb der Wandflächen wiederkehrend.
Das Architravgesims der Joche 2-9 entspricht dem Profil des Hauptgesimses in dem überhöhten Joch 1.
Innerhalb des 1. Joches unterscheiden sich die Profilquerschnitte und Abmessungen abermals, sind jedoch als Ergänzungsmaßnahmen von Fehlstellen händisch zu schliessen und benötigen keine gesonderten Zugarbeiten. Ebenso sind die Sockel- und Kapitellprofile der Pilaster oberhalb des Hauptgesimses und alle Spiegelfelder mit Ausnahme um das Wandmedaillon intakt.

Alle Profilzüge an den Wänden sind als Vor-Ort-Züge auszuführen.

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Joch 1, Querschnitt Halle

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Joch 2 - 9, Querschnitt Halle
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Joch 2 - 9, Brüstungsebene zur Galerie

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links: Joch 1, Hauptgesims und Säulenkapitell
rechts: Joch 2-9, Architravgesims und Pilasterkapitell

**04.05.0001 M1312 Schablonen Zug vor Ort, Profile W1-4, linear, Architravgesims mit Faszien, Abw. frontal bis 107cm**
*** Bezugsbeschreibung
Ausführung gemäß Maßnahmenkatalog
Ausführungsbeschreibung M1312 Herstellung aller notwendigen Grobzug- und Feinzugschablonen für Zugarbeiten vor Ort, Wandzug, linear.

Ausführungsort:
- Architravgesims, Joch 2-9
- Hauptgesims Joch 1

Profile W1 - 4:
Gesamt Profilababwicklung, frontal: ca. 107cm
Profilhöhe: bis 93 cm
Profiltiefe: ca. 27 cm

Die finale Aufteilung der Gesimsprofilierung in Schablonensegmente obliegt dem AN, in der Folge für die Kalkulation nur beispielhaft:

Profil: W1 (mit "Tropfnase")
Profilhöhe: bis 23 cm

Profil: W2
Profilhöhe: bis 26 cm (Überschneidung mit W1 um 3 cm)

Profil W3
Profilhöhe: bis 10 cm

Profil W4 (Faszien)
Profilhöhe: bis 37 cm

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Menge: 1,000 St

**04.05.0002 M1312 Schablonen Zug vor Ort, Profile W5+6, linear, Pilasterkapitell, Abw. frontal bis 36cm**
*** wie Position 04.05.0001
Profile: W5 + 6, Wandzug linear
- Pfeiler- & Pilasterkapitelle, Joch 1-9

Gesamt Profilababwicklung, frontal: ca. 36 cm
Profilhöhe: bis 28 cm
Profiltiefe: ca. 17 cm
Vorsprung Sims oben: von 11,5 - 15 cm

oberes Profil W5
Profilhöhe: ca. 14 cm

Profil W6
Profilhöhe: bis 14 cm
Menge: 1,000 St

**04.05.0003 M1312 Schablone Zug vor Ort, Profil W7, linear, Pilasterkapitell, Abw. bis 9cm**
*** wie Position 04.05.0001
Profil: W7, Wandzug linear
- Pfeiler- & Pilasterkapitell, Joch 1-9

Abwicklung: 9 cm
Profilhöhe: bis 4 cm
Profiltiefe: bis 3 cm
Menge: 1,000 St

**04.05.0004 M1312 Schablone Zug vor Ort, Profil W8, linear, Pilaster- & Pfeilerbasis, Abw. bis 39cm**
*** wie Position 04.05.0001
Profil W8, Wandzug linear
- Pilaster- & Pfeilerbasis, Joch 1-9

Profil W8
Abwicklung: bis 39 cm
Profilhöhe: bis 34 cm
Profiltiefe: bis 9 cm
Menge: 1,000 St

**04.05.0005 M1312 Schablone Zug vor Ort, Profil W9, linear, Pilaster- & Pfeilerbasis, Abw. bis 45cm**
*** wie Position 04.05.0001
Profil W9, Wandzug linear
- Pilaster- & Pfeilerbasis, Südfassade, Joch 1-9

Profil W9
Abwicklung: bis 45 cm
Profilhöhe: bis 34 cm
Profiltiefe: bis 12 cm
Menge: 1,000 St

**04.05.0006 M1312 Schablone Zug vor Ort, Profil W10, linear, Pfeiler- & Pilasterrahmung, Abw. frontal bis 9 cm**
*** wie Position 04.05.0001
Profil 10, Wandzug, linear
- Pfeiler und Pilasterrahmung an Kanten und in der Fläche, EG, Joch 1-9

Profil W10
Profilababwicklung frontal: ca. 9 cm
Profilbreite: ca. 8 cm
Profiltiefe: ca. 1 cm
Menge: 1,000 St

**04.05.0007 M1312 Schablone Zug vor Ort, Profil W12, Pfeiler- & Pilastermedaillon kreisrund, Durchm. 71cm**
*** wie Position 04.05.0001
Profil W12, Wandzug,
Medaillon kreisrund mit konkaver Schale, eingebettet in Profilzüge W10,
- Pfeiler und Pilasterfeld, EG, Joch 1-9

Profilababwicklung Medaillonrahmen analog W10, frontal: bis 9 cm
Durchmesser Medaillon inkl. Rahmenprofil: ca. 71 cm
Profiltiefe der Schale: ca. 8 cm
Menge: 1,000 St

**04.05.0008 M1312 Schablone Zug vor Ort, Profil W11, linear, Brüstungsgesims unterhalb Balustraden, Abw. frontal bis 32cm**
*** wie Position 04.05.0001
Profil W11,Wandzug linear
- Brüstungsgesims unterhalb Balustraden, Joch 2-9

Profil W11
Profilababwicklung: 32 cm
Profilhöhe: bis 25 cm
Profiltiefe: bis 10 cm
Vorsprung Sims oben: ca. 24 cm
Menge: 1,000 St

**04.05.0009 M1312 Schablone Zug vor Ort, Profil W13, gebogen, Spiegelrahmung Wandmedaillon, Abw. frontal bis 9cm**
*** wie Position 04.05.0001
Profil W13, Wandzug, gebogen
- Spiegelrahmung Wandmedaillon OG, Joch 1

Profil W13 (gebogen)
Profilababwicklung frontal: bis 9 cm
Profilbreite: bis 7 cm
Profiltiefe: bis 2 cm
Menge: 1,000 St

**04.05.0010 M1312 Schablone Zug vor Ort, Profil W15, linear, Zwickelfeld Jochbogen, Abw. frontal 15cm**
*** wie Position 04.05.0001
Profil W15, Wandzug, linear
- Zwickelfeld Jochbogen OG, Joch 1

Profil W15
Profilababwicklung frontal: ca.15 cm
Profilbreite: bis 13 cm
Profiltiefe: bis 2 cm
Menge: 1,000 St

**04.05.0011 M1312 Zulage Schablonenumbau Zug vor Ort, Profil W15, gebogenes Profil, Abw. frontal bis 15cm**
Zulage für Umbau der Grobzug- und einer Feinzugschablone aus der Vorposition für die Zugarbeiten vor Ort, gebogenes Profil gemäß Ausführungsbeschreibung M1312, Decke

Profil W15, gebogen
Profilababwicklung frontal: ca.15 cm
Profilbreite: bis 13 cm
Profiltiefe: bis 2 cm
Menge: 1,000 St

**04.05.0012 M1312 Schablone Zug vor Ort, Profil W16, linear, Abblattungen, Abw. bis 9cm**
*** wie Position 04.05.0001
Profil W16, Wandprofil linear
- Abblattungen an Wandflächen unterhalb der Balustradenbrüstungsfelder, Halle, Joch 2-9

Profilababwicklung: bis 9 cm
Profilbreite: bis 8 cm
Profiltiefe: ca. 1,5 cm
Menge: 1,000 St

**04.05.0013 M1312 Schablone Zug vor Ort, Profil W14, linear, Abschlussgesims zur Decke OG, Abw. frontal bis 28cm**
*** wie Position 04.05.0001
W14, Wandzug linear, mit "Tropfkante"
- Abschlussgesims zur Decke OG, Joch 1

Profilababwicklung: ca. 48 cm
Profilhöhe: bis 28 cm
Profiltiefe: ca. 29 cm
Menge: 1,000 St

**04.05.0014 M1312 Profilzugarbeiten vor Ort, Profil W1, linear, Architravgesims, Abw. bis 25cm**
*** Bezugsbeschreibung
Ausführung gemäß Maßnahmenkatalog
Ausführungsbeschreibung M1312 Stuckprofile sind im Zugverfahren vor Ort herzustellen, linear,

Bei der Ausführung ist zu berücksichtigen, dass neu herzustellende Profilzüge überwiegend innerhalb von Bestandsputz- und Stuckflächen liegen und die Zugergänzung als Teil der Maßnahme allseitig an den Bestand anzuarbeiten ist.

Profil W1, Wandzug linear, mit "Tropfnase", Teilprofil
- Architravgesims

Profilabwicklung frontal: 25 cm
Profilhöhe: bis 23 cm
Profiltiefe: ca. 11 cm

Untergrund: Ziegelmauerwerk
begrenzende Flächen: oben - verputzte Deckenfläche, unten und seitlich Gesimsprofile

Ausführungsort:
- Teilprofil Architravgesims, Joch 2-9
- Hauptgesims, Joch 1

Ausführung in Teilbereichen mit Einzellängen
von 0,30 - 1,50m
Menge: 262,000 m

**04.05.0015 M1312 Profilzugarbeiten vor Ort, Profil W2, linear, Architravgesims, Abw. bis 26cm**
*** wie Position 04.05.0014
Profil: W2, Wandzug linear,Teilprofil
- Architravgesims, Joch 2-9
- Hauptgesims Joch 1

Profilabwicklung frontal: 26 cm
Profilhöhe: bis 26 cm
Profiltiefe: ca. 16 cm
Untergrund: Ziegelmauerwerk
begrenzende Flächen: Gesimsprofile

Ausführung in Teilbereichen mit Einzellängen
von 0,30 - 10,40 m
Menge: 94,000 m

**04.05.0016 M1312 Profilzugarbeiten vor Ort, Profil W3, linear, Architravgesims, Abw. bis 15cm**
*** wie Position 04.05.0014
Profil: W2, Wandzug linear, Teilprofil
- Architravgesims, Joch 2-9
- Hauptgesims Joch 1

Profilabwicklung frontal: 15 cm
Profilhöhe: bis 10 cm
Profiltiefe: bis 5 cm
Untergrund: Ziegelmauerwerk
begrenzende Flächen: Gesimsprofile

Ausführung in Teilbereichen mit Einzellängen
von 0,30 - 10,40 m
Menge: 39,000 m

**04.05.0017 M1312 Profilzugarbeiten vor Ort, Profil W4, linear, Architravgesims (Faszien), Abw. bis 38cm**
*** wie Position 04.05.0014
Profil: W4, Wandzug linear, Teilprofil (Faszien)
- Architravgesims, Joch 2-9
- Hauptgesims Joch 1

Profilabwicklung frontal: ca. 38 cm
Profilhöhe: bis 37 cm
Profiltiefe: bis 1 cm
Untergrund: Ziegelmauerwerk
begrenzende Flächen: Gesimsprofile

Ausführung in Teilbereichen mit Einzellängen
von 0,30 - 10,40 m
Menge: 37,000 m

**04.05.0018 M1312 Profilzugarbeiten vor Ort, Profil W5, linear, Pilasterkapitell, Abw. frontal bis 17cm**
*** wie Position 04.05.0014
Profil: W5, Wandzug linear, Teilprofil
- Pilasterkapitell, Joch 2-9

Profilabwicklung frontal: ca. 17 cm
Profilhöhe: ca. 14 cm
Profiltiefe: bis 8 cm
Vorsprung Sims oben: von 11,5 - 15 cm

Ausführung in Teilbereichen mit Einzellängen
von 0,20 - 0,50 m
Menge: 6,000 m

**04.05.0019 M1312 Profilzugarbeiten vor Ort, Profil W6, linear, Pilasterkapitell, Abw. bis 21cm**
*** wie Position 04.05.0014
Profil: W6, Wandzug linear, Teilprofil
- Pilasterkapitell, Joch 1-9
- Hauptgesims Joch 1

Profilabwicklung frontal: ca. 21 cm
Profilhöhe: bis 18 cm
Profiltiefe: bis 8 cm

Ausführung in Teilbereichen mit Einzellängen
von 0,20 - 0,50 m
Menge: 2,000 m

**04.05.0020 M1312 Profilzugarbeiten vor Ort, Profil W7, linear, Pilasterkapitell, Abw. bis 9cm**
*** wie Position 04.05.0014
Profil: W7,  Wandzug linear, Teilprofil
- Pfeiler- & Pilasterkapitell, Joch 1-9
- Hauptgesims Joch 1

Abwicklung frontal: 9 cm
Profilhöhe: bis 4 cm
Profiltiefe: bis 4 cm

Ausführung in Teilbereichen mit Einzellängen
von 0,20 - 0,50 m
Menge: 2,500 m

**04.05.0021 M1312 Profilzugarbeiten vor Ort, Profil W8, linear, Pilaster- & Pfeilerbasis, Abw. bis 39cm**
*** wie Position 04.05.0014
Profil: W8, Wandzug linear
- Pilaster- & Pfeilerbasis, Joch 1-9

Abwicklung: bis 39 cm
Profilhöhe: bis 34 cm
Profiltiefe: bis 9 cm

Ausführung in Teilbereichen mit Einzellängen
von 0,10 - 0,50 m
Menge: 1,500 m

**04.05.0022 M1312 Profilzugarbeiten vor Ort, Profil W9, linear, Pilaster- & Pfeilerbasis, Abw. bis 45cm**
*** wie Position 04.05.0014
Profil: W9, Wandzug linear
- Pilaster- & Pfeilerbasis, Südfassade, Joche 1-9

Abwicklung: bis 45 cm
Profilhöhe: bis 34cm
Profiltiefe: bis 12 cm

Ausführung in Teilbereichen mit Einzellängen
von 0,10 - 0,50 m
Menge: 1,200 m

**04.05.0023 M1312 Profilzugarbeiten vor Ort, Profil W10, linear, Pfeiler- & Pilasterrahmung, Abw. frontal bis 9cm**
*** wie Position 04.05.0014
Profil W10, Wandzug linear (horizontal und vertikal)
- Pfeiler und Pilasterrahmung an Kanten und in der Fläche, EG, Joch 1-9

Profilababwicklung frontal: ca. 9 cm
Profilbreite: ca. 8 cm
Profiltiefe: ca. 1 cm

Ausführung in Teilbereichen mit Einzellängen
von 0,20 - 1,50 m
Menge: 20,000 m

**04.05.0024 M1312 Profilzugarbeiten vor Ort, Profil W12, kreisrund, Pfeiler- & Pilastermedaillon, Abw. bis 9cm**
*** wie Position 04.05.0014
Profil W12, Wandzug,
Medaillon kreisrund mit konkaver Schale, eingebettet in Profilzüge W10,
- Pfeiler und Pilasterfeld, EG, Joch 1-9
Das händische Anarbeiten an die Bestands-/Neuprofile W10 inkl. Herstellen der spitzen Ecken ist mit einzukalkulieren.

Abwicklung Medaillonrahmen analog W10, frontal: bis 9 cm
Durchmesser Medaillon inkl. Rahmenprofil: ca. 71 cm
Profiltiefe der Schale: ca. 8 cm

Die Leitung umfasst alle beschrieben Teilmaßnahmen als ein Stück:
- konkave Schale inkl. Profil W12
- Anschluss an begleitendes Profil W10
- Herstellen 4 überspitzer Ecken
- Anarbeitungsmaßnahmen
Menge: 2,000 St

**04.05.0025 M1312 Profilzugarbeiten vor Ort, Profil W11, Brüstungsgesims unterhalb Balustraden, Abw. bis 32cm**
*** wie Position 04.05.0014
Profil W11,Wandzug linear
- Brüstungsgesims unterhalb Balustraden, Joch 2-9

Profilababwicklung: 32 cm
Profilhöhe: bis 25 cm
Profiltiefe: bis 10 cm
Vorsprung Sims oben: ca. 24 cm

Ausführung in Teilbereichen mit Einzellängen
von 0,20 - 1,50 m
Menge: 6,000 m

**04.05.0026 M1312 Profilzugarbeiten vor Ort, Profil W13, gebogen, Spiegelrahmung Wandmedaillon, Abw. bis 9cm**
*** wie Position 04.05.0014
Profil W13, Wandzug, gebogen
- Spiegelrahmung Wandmedaillon OG, Joch 1

Profilababwicklung frontal: bis 9 cm
Profilbreite: bis 7 cm
Profiltiefe: bis 2 cm

Ausführung in Teilbereichen mit Einzellängen
von 0,20 - 1,50 m
Menge: 4,000 m

**04.05.0027 M1312 Profilzugarbeiten vor Ort, Profil W14, linear, Abschlussgesims zur Decke OG, Abw. bis 48cm**
*** wie Position 04.05.0014
W14, Wandzug linear, mit "Tropfkante"
- Abschlussgesims zur Decke OG, Joch 1

Profilababwicklung: ca. 48 cm
Profilhöhe: bis 28 cm
Profiltiefe: ca. 29 cm

Ausführung in Teilbereichen mit Einzellängen
von 0,20 - 1,50m
Menge: 17,000 m

**04.05.0028 M1312 Profilzugarbeiten vor Ort, Profil W15, linear, Zwickelfeld Jochbogen, Abw. bis 15cm**
*** wie Position 04.05.0014
Profil W15, Wandzug, linear
- Zwickelfeld Jochbogen OG, Joch 1, gesamt abgängig

Profilababwicklung frontal: ca.15 cm
Profilbreite: bis 13 cm
Profiltiefe: bis 2 cm

Ausführung in Teilbereichen mit Einzellängen bis 1,00 m
Menge: 2,000 m

**04.05.0029 M1312 Profilzugarbeiten vor Ort, Profil W15, gebogen, Zwickelfeld Jochbogen, Abw. bis 15cm**
*** wie Position 04.05.0014
Profil W15, Wandzug, gebogen
- Zwickelfeld Jochbogen OG, Joch 1, gesamt abgängig

Profilababwicklung frontal: ca.15 cm
Profilbreite: bis 13 cm
Profiltiefe: bis 2 cm

Ausführung in Teilbereichen mit Einzellängen
von 1,40 m
Menge: 1,400 m

**04.05.0030 M1312 Profilzugarbeiten vor Ort, Profil W16, linear, Abblattungen, Abw. bis 9cm**
*** wie Position 04.05.0014
Profil W16, Wandprofil linear
- Abblattungen an Wandflächen unterhalb der Balustradenbrüstungsfelder, Halle, Joch 2-9

Profilababwicklung: bis 9 cm
Profilbreite: bis 8 cm
Profiltiefe: ca. 1,5 cm

Ausführung in Teilbereichen mit Einzellängen
von 0,20 - 0,85 m
Menge: 19,000 m

**04.05.0031 Zulage zu M1312 Aussenecken ausbilden, Abw. <15cm**
*** Bezugsbeschreibung
Zulage zu [04.05.0016] gem. M1312 für das Anlegen von Außenecken an Stuckprofilen.
Die Ecken sind gem. Bestand in unterschiedlichen Winkeln auszubilden. Das händische Ausformen der Ecken ist einzukalkulkieren.

- Zuschnitt auf Gehrung,
bestandsgerechtes, oberflächenplanes Schließen der Anschlussfugen

Abwicklung < 15 cm

Ausführungsort:
- Profil W3: Abwicklung bis 15 cm
- Profil W7: Abwicklung bis 9 cm
- Profil W10: Abwicklung bis 9 cm
- Profil W16: Abwicklung bis 9 cm
Menge: 48,000 St

**04.05.0032 Zulage zu M1312 Aussenecken ausbilden, überspitz <90°, Abw. <15cm**
*** wie Position 04.05.0031
für das Anlegen von überspitzen Außenecken an Stuckprofilen.
Das händische Ausformen der überspitzen Ecken ist einzukalkulkieren.

Abwicklung < 15 cm

Ausführungsort:
- Profil W13: Abwicklung bis 9 cm
Menge: 3,000 St

**04.05.0033 Zulage zu M1312 Aussenecken ausbilden, Abw. 15-30cm**
*** wie Position 04.05.0031
Abwicklung 15 - 30 cm

Ausführungsort:
- Profil W1: Abwicklung bis 25 cm
- Profil W2: Abwicklung bis 26 cm
- Profil W5: Abwicklung bis 17 cm
- Profil W6: Abwicklung bis 21 cm
Menge: 124,000 St

**04.05.0034 Zulage zu M1312 Aussenecken ausbilden, Abw. 30-50cm**
*** wie Position 04.05.0031
Abwicklung 30 -50 cm

Ausführungsort:
- Profil W4: Abwicklung bis 38 cm
- Profil W8: Abwicklung bis 39 cm
- Profil W9: Abwicklung bis 45 cm
- Profil W11: Abwicklung bis 32 cm
- Profil W14: Abwicklung bis 48 cm
Menge: 20,000 St

**04.05.0035 Zulage zu M1312 Innenecken ausbilden, Abw. <15cm**
*** Bezugsbeschreibung
Zulage zu 04.05.0016 gem. M1312 für das Anlegen von Innenecken an Stuckprofilen.
Die Ecken sind gem. Bestand in unterschiedlichen Winkeln auszubilden. Das händische Ausformen der Ecken ist einzukalkulkieren.

- Zuschnitt auf Gehrung,
bestandsgerechtes, oberflächenplanes Schließen der Anschlussfugen

Abwicklung < 15 cm

Ausführungsort:
- Profil W3: Abwicklung bis 15 cm
- Profil W7: Abwicklung bis 9 cm
- Profil W10: Abwicklung bis 9 cm
- Profil W12: Abwicklung bis 9 cm
- Profil W13: Abwicklung bis 9 cm
- Profil W15: Abwicklung bis 15 cm
- Profil W16: Abwicklung bis 9 cm
Menge: 25,000 St

**04.05.0036 Zulage zu M1312 Innenecken ausbilden, Abw. 15-30cm**
*** wie Position 04.05.0035
Abwicklung 15 - 30 cm

Ausführungsort:
- Profil W1: Abwicklung bis 25 cm
- Profil W2: Abwicklung bis 26 cm
- Profil W5: Abwicklung bis 17 cm
- Profil W6: Abwicklung bis 21 cm
Menge: 63,000 St

**04.05.0037 Zulage zu M1312 Innenecken ausbilden, Abw. 30-50cm**
*** wie Position 04.05.0035
Abwicklung 30 -50 cm

Ausführungsort:
- Profil W4: Abwicklung bis 38 cm
- Profil W8: Abwicklung bis 39 cm
- Profil W9: Abwicklung bis 45 cm
- Profil W11: Abwicklung bis 32 cm
- Profil W14: Abwicklung bis 48 cm
Menge: 15,000 St

**04.05.0038 Zulage zu M1312 Endungen ausbilden, Abw. <15cm**
*** Bezugsbeschreibung
Zulage gem. Maßnahmenbeschreibung M1312 für das Ausbilden von Endungen für Stuckprofile durch Profilzug vor Ort

Abwicklung < 15 cm

Ausführungsort:
- Profil W3: Abwicklung bis 15 cm
- Profil W7: Abwicklung bis 9 cm
- Profil W10: Abwicklung bis 9 cm
- Profil W12: Abwicklung bis 9 cm
- Profil W13: Abwicklung bis 9 cm
- Profil W15: Abwicklung bis 15 cm
- Profil W16: Abwicklung bis 9 cm
Menge: 10,000 St

**04.05.0039 Zulage zu M1312 Endungen ausbilden, Abw. 15-30cm**
*** wie Position 04.05.0038
Abwicklung 15 - 30 cm

Ausführungsort:
- Profil W1: Abwicklung bis 25 cm
- Profil W2: Abwicklung bis 26 cm
- Profil W5: Abwicklung bis 17 cm
- Profil W6: Abwicklung bis 21 cm
Menge: 15,000 St

**04.05.0040 Zulage zu M1312 Endungen ausbilden, Abw. 30-50cm**
*** wie Position 04.05.0038
Abwicklung 30 -50 cm

Ausführungsort:
- Profil W4: Abwicklung bis 38 cm
- Profil W8: Abwicklung bis 39 cm
- Profil W9: Abwicklung bis 45 cm
- Profil W11: Abwicklung bis 32 cm
- Profil W14: Abwicklung bis 48 cm
Menge: 5,000 St

**04.05.0041 Zulage M1320 Unterkonstruktion Stuckelemente, Wand**
Zulage zu Vorposition für zusätzliche, über die reine Montage hinausgehenden Unterkonstruktionen auf nicht tragfähigem Untergrund, wie beispielsweise ergänzende

- Verschraubungen bzw. Vernagelung  des Untergrundes
- Setzhaken etc.

Das tragfähige Herstellen der Züge und die Montage sind bereits Bestandteil der Maßnahmenbeschreibungen M1312 und M1320 und nicht Bestandteil dieser Position.
Menge: 20,000 St

**04.05.0042 Muster M1312 Profilzugarbeiten vor Ort, linear, Abw. < 15cm**
Muster zu Profilzugarbeiten vor Ort, musterhafte Durchführung der Maßnahmen entsprechend Technologiebeschreibung M1312, Kalkulation inkl. Vor-Ort-Termine und Abstimmungen, Freigabe durch den AG.

- Profil W3, W7, W10, W12, W13, W15, W16

Einzellänge Musterprofil: 1,00 m

Ausführung erst auf Anweisung des AG.
Menge: 7,000 St

**04.05.0043 Muster M1312 Profilzugarbeiten vor Ort, gebogen, Abw. 15-30 cm**
Muster zu Profilzugarbeiten vor Ort, musterhafte Durchführung der Maßnahmen entsprechend Technologiebeschreibung M1312, Kalkulation inkl. Vor-Ort-Termine und Abstimmungen, Freigabe durch den AG.

- Profil W1, W2, W5, W6

Einzellänge Musterprofil: 1,00 m

Ausführung erst auf Anweisung des AG.
Menge: 4,000 St

**04.05.0044 Muster M1312 Profilzugarbeiten vor Ort, linear, Abw. 30-50 cm**
Muster zu Profilzugarbeiten vor Ort, musterhafte Durchführung der Maßnahmen entsprechend Technologiebeschreibung M1312, Kalkulation inkl. Vor-Ort-Termine und Abstimmungen, Freigabe durch den AG.

- Profil W4, W8, W9, W11, W14

Einzellänge Musterprofil: 1,00 m

Ausführung erst auf Anweisung des AG.
Menge: 5,000 St

**04.05.0045 Muster M1312 Profilzugarbeiten vor Ort, Aussenecke, Abw. < 15cm**
Muster einer Aussenecke Profilzugarbeiten vor Ort, musterhafte Durchführung der Maßnahmen entsprechend Technologiebeschreibung M1312, Kalkulation inkl. Vor-Ort-Termine und Abstimmungen, Freigabe durch den AG.

- Profil W3, W7, W10, W12, W13, W15, W16

Einzellänge Musterprofil: 1,00 m

Ausführung erst auf Anweisung des AG.
Menge: 2,000 St

#### Titel 04.06 Ziegelergänzung

**04.06.0001 M1301 B Ziegelergänzung / Ziegelaustausch als Einzelstein**
*** Bezugsbeschreibung
Ausführung gem. Maßnahmenkatalog, Ausführungsbeschreibung M1301 B - Ziegelergänzung als Vorbereitung des Untergrundes vor Putz- und Stuckergänzung an Wänden und Gesimsen, Wasserstrichziegel, Grundfarbigkeit gelb

Steine als Einzelstein austauschen im Mauerwerk der Fassade, Läufer- / Binderstein, als Einzelstein, RF (250/1120/65), Mauermörtel MG II DIN 18580 oder DIN 20000-412 in Verbindung mit DIN EN 998-2.
Stoß- und Setzfuge vorab entsprechend tief ausräumen (ca. <20mm).

Ausführungsort:
- an Wänden und Gesimsen
- im Übergang von Stuckgesims zu Decke

Bemusterung der Ziegel, Bestellung erst nach Freigabe durch AG.

Leitfabrikat:
Rauders Tegl RT215 Classica, gelb geflammt, oder gleichwertig)
Angebotenes Produkt:

'.........'

(Bietereintrag)
Menge: 30,000 St

**04.06.0002 M1301 B Ziegelergänzung / Ziegelaustausch Kleinflächen, 1-3 Steine**
*** wie Position 04.06.0001
hier: Kleinflächen, 1-3 Steine
Menge: 50,000 St

**04.06.0003 M1301 B Ziegelergänzung / Ziegelaustausch Kleinflächen, über 0,25 bis 0,5 m2**
*** wie Position 04.06.0001
hier: Kleinflächen, über 0,25 - 0,5 m²
Menge: 30,000 St

**04.06.0004 M1301 B Ziegelergänzung / Ziegelaustausch Kleinflächen, über 0,5 bis 0,75 m2**
*** wie Position 04.06.0001
hier: Kleinflächen, über 0,5 - 0,75 m²
Menge: 30,000 St

**04.06.0005 M1301 B Ziegelergänzung / Ziegelaustausch Kleinflächen, über 0,75 bis 1 m2**
*** wie Position 04.06.0001
hier: Kleinflächen, über 0,75 - 1 m²
Menge: 20,000 St

**04.06.0006 M1301 C Ziegelergänzung mit Ersatzmasse, GK a, < 50cm²**
*** Bezugsbeschreibung
Ziel:
Kleinteilige Fehlstellen an Ziegelflächen sind mit Ersatzmasse zu ergänzen und oberflächenbündig zu schließen.

Durchführung:
Vorbereitend ist der Untergrund im Bereich der zu ergänzenden Putz- und Stuckflächen von Staub und losen Teilen zu reinigen und vorzunässen.
Die Ergänzungen sind dem visuellen Erscheinungsbild des umgebenden Ziegels anzupassen, dabei ist
eine größtmögliche Übereinstimmung anzustreben. Die Oberflächenstruktur des umgebenden Ziegels ist
nachzuahmen. Für die Einfärbung des Ergänzungsmörtels sind licht- und alkalibeständige Pigmente zu verwenden.
Für die Ergänzung ist eine mineralische Masse zu verwenden,

GK a, Einzelgrössen <50 cm²,
Ausführung an Teilflächen von 5 x 5 cm - 5 x 10 cm

Vorgeschlagen:
Minerolith, Fa. Krusemark oder gleichwertig
Angebotenes Produkt:

'.........'

(Bietereintrag)
Menge: 120,000 St

**04.06.0007 M1301 C Ziegelergänzung mit Ersatzmasse, GK b, >50cm², <150cm²**
*** wie Position 04.06.0006
GK b, Einzelgrössen >50 cm², <150 cm²

Ausführung an Teilflächen.
Menge: 80,000 St

**04.06.0008 M1301 C Ziegelergänzung mit Ersatzmasse, GK c, >150cm², <250cm²**
*** wie Position 04.06.0006
GK c, Einzelgrössen >150 cm², <250 cm²

Ausführung an Teilflächen
Menge: 50,000 St

**04.06.0009 M1301 C Ziegelergänzung mit Ersatzmasse, GK d, >250cm², <500cm²**
*** wie Position 04.06.0006
GK d, >250 cm², <500 cm²

Ausführung an Teilflächen.
Menge: 20,000 St

**04.06.0010 Kante reprofilieren an Mauerziegel 2,5x2,5cm**
*** Bezugsbeschreibung
Kante reprofilieren, an Mauerziegel, Bauteil Fenstergewand, mit mineralischem Restaurierungsmörtel, zementfrei, Bindemittelbasis hydraulischer Kalk (NHL) und Kalkhydrat gemäß EN 459
Druckfestigkeit: ca. 1,4 N/mm² - 3,0 N/mm²
Biegezugfestigkeit DIN EN 196-1): ca. 0,4 N/mm² - ca. 1,2 N/mm²,
Schenkellänge Ausbruch bis 2,5 x 2,5 cm
Menge: 54,000 St

**04.06.0011 Kante reprofilieren an Mauerziegel 5x5cm**
*** wie Position 04.06.0010
Schenkellänge Ausbruch bis 5 x 5 cm
Menge: 20,000 St

**04.06.0012 M1302 Verfugung mineralisch (Sichtmauerwerk mit Stabverfugung)**
Ausführung gem. Maßnahmenkatalog, Ausführungsbeschreibung M1302 - Verfugung mineralisch, an Wänden mit Sichtmauerwerk, Fugenbreite: ca.1-2 cm, Kreuzverband, Anfertigung eines Werkzeugs mit Form und Radius entsprechend Bestandsfuge, - Ausführung als horizontale und vertikale Stabfuge

Ausführungsort:
- Pfeiler und Pilaster an Fensterfront

Die Verfugung ist nur partiell an schadhaften Fugen auszuführen. Die zu bearbeitenden Bereiche sind durch den AN nach Begutachtung des Zustands in Abstimmung mit dem AG festzulegen.

Ausführung an Teillängen bis 7,5 cm
Menge: 7,000 m

### Abschnitt 05 Beschichtungsarbeiten

*Hinweis: Hinweis*
Beschichtungsleistungen im Überblick:

Wandflächen
Ergänzungsleistungen aus Titel 04.01, Wand, glatt & profiliert,  Joch 1-9:
- Retuschen, kalkgebunden
- Harmonisierung, Kalklasur

Neu gefertigte Gesimsprofile aus Titel 04.05, Wand, profiliert,  Joch 1-9:
- Anstrichaufbau Neu, Kalkfassung (Fluatieren, Vereinheitlichung Saugfähigkeit, Grundierung Kalkschlämme, Zwischenanstrich Kalktünche)
- Harmonisierung, Kalklasur

Neu gefertigte Stuckprofile aus Titel 04.05, Wand, Joch 1-9:
- Kalk-Kasein-Grundierung
- 2 x Zwischenanstrich Kalktünche (ohne Fluatieren, ohne Vereinheitlichung Saugfähigkeit, ohne Grundierung Kalkschlämme)
- Harmonisierung, Kalklasur

Medaillon, Wand, Bauschmuck, Joch 1:
- Anstrichaufbau Neu Leimfarbe (Kasein-Grundierung, 2 x Leimfarbanstrich)
- Harmonisierung, Leimlasur

Sockelanstrich, Wand, glatt:
- Anstrichaufbau Neu, Silikatfarbe

Deckenflächen
Ergänzungsleistungen aus Titel 04.01, Decke Joch 2-9, glatt
- Retuschen, kalkgebunden
- Harmonisierung, Kalklasur

Ergänzungsleistungen aus Titel 04.01, Decke Joch 2-9, profiliert
- Retuschen, leimgebunden
- Kalk-Kasein-Grundierung
- Harmonisierung, Kalklasur

Bestandsflächen mit Leimfassung, Decke Joch 2-9, glatt & profiliert:
- Kalk-Kasein-Grundierung
- Harmonisierung, Kalklasur

Ergänzungsleistungen, Decke Joch 1, Bauschmuck (4 Medaillons, 1. Stuckrelief):
- Anstrichaufbau neu, Leimfarbe (Kasein-Grundierung, 2 x Leimfarbanstrich)
- keine Harmonisierung

Ergänzungsleistungen, Decke Joch 2-9, Bauschmuck (Stuckreliefs):
- Kasein-Grundierung
- Retuschen, leimgebunden
- Harmonisierung, Leimlasur

unbeschichtete Bestandsfläche, Decke Joch 1, glatt & profiliert
- glatt: Neuaufbau Anstrich (Fluatieren, Vereinheitlichung Saugfähigkeit, Grundierung Kalkschlämme, Zwischenanstrich Kalktünche)
- profiliert: Kalk-Kasein-Grundierung, 2 x Zwischenanstrich Tünche
- Harmonisierung, Kalklasur

Neu gefertigte Stuckprofile aus Titel 04.04, Decke, profiliert:
- Kalk-Kasein-Grundierung
- 2 x Zwischenanstrich (ohne Fluatieren, ohne Vereinheitlichung Saugfähigkeit, ohne Schlämme)
- Harmonisierung, Kalklasur

#### Titel 05.01 Retusche, Putz / Stuck / Naturstein

**05.01.0001 M1330 A Retusche, Wand, Kleinstfehlstellen GK a2, 4-25cm², glatt & profiliert**
*** Bezugsbeschreibung
Ausführung gem. Maßnahmenkatalog, Ausführungsbeschreibung M1330 A Kalkretuschen, inkl. Ecken und Kanten, an Wandflächen, glatt & profiliert

Ausführung in Einzelgrössen,
GK a2, 4 - 25 cm²
Menge: 1203,000 St

**05.01.0002 M1330 A Retusche, Wand, Fehlstellen GK a3, 25-50cm², glatt & profiliert**
*** wie Position 05.01.0001
an Wandflächen, glatt & profiliert

Ausführung in Einzelgrössen,
GK a3, 25 - 50 cm²

- A: Silikat- und Kalkretuschen
Menge: 4872,000 St

**05.01.0003 M1330 A Retusche, Wand, GK b, >50 cm², <150cm², glatt & profiliert**
*** wie Position 05.01.0001
an Wänden, glatt & profiliert

Ausführung in Einzelgrössen,
GK b, >50 cm², <150 cm²
Menge: 2127,000 St

**05.01.0004 M1330 A Retusche, Wand, GK c, >150 cm², <250cm², glatt & profiliert**
*** wie Position 05.01.0001
an Wänden, glatt & profiliert

Ausführung in Einzelgrössen,
GK c, >150 cm², <250 cm²
Menge: 700,000 St

**05.01.0005 M1330 A Retusche, Wand, GK d, >250 cm², <500cm², glatt & profiliert**
*** wie Position 05.01.0001
an Wänden, glatt & profiliert

Ausführung in Einzelgrössen,
GK d, >250 cm², <500 cm²
Menge: 438,000 St

**05.01.0006 M1330 A Retusche, Wand, 0,05-0,25m², glatt & profiliert**
*** wie Position 05.01.0001
an Wänden, glatt & profiliert

Ausführung in Einzelgrössen von 0,05 - 0,25 m²
Menge: 30,000 m²

**05.01.0007 M1330 A Retusche, Wand, 0,25-1,00m², glatt & profiliert**
*** wie Position 05.01.0001
an Wänden, glatt & profiliert

Ausführung in Einzelgrössen von 0,25 - 1,00 m²
Menge: 50,000 m²

**05.01.0008 M1330 A Retusche, Wand, >1,00m², glatt & profiliert**
*** wie Position 05.01.0001
an Wänden, glatt & profiliert

Ausführung in Einzelgrössen > 1,00 m²
Menge: 32,000 m²

**05.01.0009 M1330 A Retusche, Wand, Bauschmuck**
Ausführung gem. Maßnahmenkatalog, Ausführungsbeschreibung M1330 Retusche, Wand, Bauschmuck

- Kalkretuschen

Aussführungsort:

- Wandmedaillon, Durchmesser 111 cm inkl. Rahmenprofil

Ausführung in Einzelgrössen innerhalb des Wandmedaillons
- < 6,25 cm²
- 6,25 - 25 cm²
Menge: 0,500 m²

**05.01.0010 M1330 A Retusche, Wand - Putzstreifen B < 6,00cm**
*** wie Position 05.01.0001
Retusche auf streifenförmigen Fehlstellen, glatt & profiliert Ausführung in Teillängen.
Begrenzende Flächen: Bestandsputz, Stuckprofile, Naturstein
Untergrund: Ziegelmauerwerk

Ausführungsort:
- Installationsschlitze durch Gesimse und Wandflächen
- Anschuss an Deckenfond (Begrenzung zu anderem Farbton)
- quer zu Gesimsprofilen
- auf flachen Wandflächen
- Unterseite Sturzflächen (Bereich Xel)
- Anschluss zu und auf Sandsteinkapitell

Breite < 6 cm

Ausführung in Teilbereichen mit Einzellängen von 0,30 - 1,00 m
Menge: 20,000 m

**05.01.0011 M1330 A Retusche, Wand, GK a, < 50cm², profiliert, Naturstein**
*** Bezugsbeschreibung
Ausführung gem. Maßnahmenkatalog, Ausführungsbeschreibung M1330 A - Retusche, an Wänden,  auf neuen Elementen, an profilierten Natursteinvierungen

- Kalkfassung

Ausführungsort:
- Pilasterkapitelle
- Säulenkapitelle
- Abdeckplatten

Begrenzende Bauteile:
- Putzflächen mit Bestandsanstrichen, Wand & Decke
- getünchtes Sichtziegelmauerwerk
- Fenster & Türen

Ausführung in Teilbereichen, in Einzelflächen
- GK a, < 50 cm²
- GK b, > 50 - 150 cm²
- GK c, >150 - 250 cm²
Menge: 114,000 St

**05.01.0012 M1330 A Retusche, Wand, GK b, >50-150 cm², profiliert, Naturstein**
*** wie Position 05.01.0011
Ausführung in Teilbereichen, in Einzelflächen
GK b, >50 - 150 cm²
Menge: 64,000 St

**05.01.0013 M1330 A Retusche, Wand, GK c, >150-250cm², profiliert, Naturstein**
*** wie Position 05.01.0011
Ausführung in Teilbereichen, in Einzelflächen
GK c, >150 - 250 cm²
Menge: 24,000 St

**05.01.0014 M1330 A Retusche, Decke, GK a, <50 cm², glatt**
*** Bezugsbeschreibung
Ausführung gem. Maßnahmenkatalog, Ausführungsbeschreibung M1330 A Retusche, an Decken, glatt
Ausführung in Teilbereichen, in Einzelflächen
GK a, <50 cm²

- A: Silikat- und Kalkretuschen (Glattputzflächen Deckenfelder)
Menge: 932,000 St

**05.01.0015 M1330 A Retusche, Decke, GK b, >50 cm², <150cm², glatt**
*** wie Position 05.01.0014
an Decken, glatt

Ausführung in Einzelgrössen,
GK b, >50 cm², <150 cm²
Menge: 56,000 St

**05.01.0016 M1330 A Retusche, Decke, GK c, >150 cm², <250cm², glatt**
*** wie Position 05.01.0014
an Decken, glatt

Ausführung in Einzelgrössen,
GK c, >150 cm², <250 cm²
Menge: 24,000 St

**05.01.0017 M1330 A Retusche, Decke, GK d, >250 cm², <500cm², glatt**
*** wie Position 05.01.0014
an Decken, glatt

Ausführung in Einzelgrössen,
GK d, >250 cm², <500 cm²
Menge: 138,000 St

**05.01.0018 M1330 A Retusche, Decke, 0,05-0,25m², glatt**
*** wie Position 05.01.0014
an Deckenflächen, glatt

Ausführung in Einzelgrössen von 0,05 - 0,25 m²
Menge: 29,000 m²

**05.01.0019 M1330 A Retusche, Decke, 0,25-1,00m², glatt**
*** wie Position 05.01.0014
an Deckenflächen, glatt

Ausführung in Einzelgrössen von 0,25 - 1,00 m²
Menge: 26,000 m²

**05.01.0020 M1330 A Retusche, Decke, >1,00m², glatt**
*** wie Position 05.01.0014
an Deckenflächen, glatt

Ausführung in Einzelgrössen > 1,00 m²
Menge: 23,000 m²

**05.01.0021 M1330 B Retusche, Decke, GK a, <50 cm², profiliert**
*** Bezugsbeschreibung
Ausführung gem. Maßnahmenkatalog, Ausführungsbeschreibung M1330 B Retusche, an Decken, profiliert

Ausführung in Einzelgrössen,
GK a, <50 cm²

- B: Leimgebundene Retuschen (Stuckprofile)
Menge: 466,000 St

**05.01.0022 M1330 B Retusche, Decke, GK b, >50 cm², <150cm², profiliert**
*** wie Position 05.01.0021
an Decken, profiliert

Ausführung in Einzelgrössen,
GK b, >50 cm², <150 cm²
Menge: 28,000 St

**05.01.0023 M1330 B Retusche, Decke, GK c, >150 cm², <250cm², profiliert**
*** wie Position 05.01.0021
an Decken, profiliert

Ausführung in Einzelgrössen,
GK c, >150 cm², <250 cm²
Menge: 12,000 St

**05.01.0024 M1330 B Retusche, Decke, GK d, >250 cm², <500cm², profiliert**
*** wie Position 05.01.0021
an Decken, profiliert

Ausführung in Einzelgrössen,
GK d, >250 cm², <500 cm²
Menge: 69,000 St

**05.01.0025 M1330 B Retusche, Decke, 0,05-0,25m², profiliert**
*** wie Position 05.01.0021
an Deckenflächen, profiliert

Ausführung in Einzelgrössen
von 0,05 - 0,25 m²
Menge: 15,000 m²

**05.01.0026 M1330 B Retusche, Decke, 0,25-1,00m², profiliert**
*** wie Position 05.01.0021
an Deckenflächen, profiliert

Ausführung in Einzelgrössen
von 0,25 - 1,00 m²
Menge: 13,000 m²

**05.01.0027 M1330 B Retusche, Decke, >1,00m², profiliert**
*** wie Position 05.01.0021
an Deckenflächen, profiliert

Ausführung in Einzelgrössen > 1,00 m²
Menge: 12,000 m²

**05.01.0028 M1330 B Retusche, Decke, Bauschmuck, m²**
*** wie Position 05.01.0001
an Decken, Bauschmuck

Aussführungsort:
- 7 Stuckreliefs 90 cm x 478 cm
- 4 Deckenmedaillons Joch 1, Durchmesser ca. 111 cm

Ausführung in Teilbereichen, in Einzelflächen von
- 4 cm²
- 4 - 25 cm²
- 25 - 100 cm²
Menge: 2,000 m²

#### Titel 05.02 Beschichtungsarbeiten Decke, Putz / Stuck

**05.02.0001 Kalk-Kasein-Grundierung auf Leimfassung, Decke, glatt & profiliert**
Ziel:
Grundierungsanstrich zur Vereinheitlichung des Saugverhaltens und der Haftvermittlung auf leimgebundenen Bestandsoberflächen.

Durchführung:
Herstellung Kalk-Kasein-Leim
Stammmischung mit Magerquark im Verhältnis 1:1 (RT) vermischen. Alternativ zum Magerquark kann auch techn. Kasein verwendet werden.
Leimmasse der Grundmasse schrittweise zusetzen bis eine Verflüssigung eintritt, dann bis zur Gebrauchsfertigkeit weiter mit Wasser 1:1 bis 1:3 verdünnen. Nur Tagesmengen anmischen.

Die Ausführung hat als gleichmässiger Auftrag mit Pinsel / Quast auf leimgebundenen Oberflächen zu erfolgen.
Ein 2-facher dünner Auftrag mit Zwischentrocknung ist auszuführen.

Ausführung Deckenfeld pro Joch, Stuckprofilabwicklungen werden nicht gesondert ausgewiesen, sondern sind einzukalkulieren.

Angebotenes Produkt

'.........'

Bieterangabe
Menge: 810,000 m²

**05.02.0002 Kalk-Kasein-Grundierung auf Stuckprofilen, Decke, Abw. bis 12cm (schmal)**
*** Bezugsbeschreibung
Ziel:
Grundierungsanstrich zur Vereinheitlichung des Saugverhaltens und der Haftvermittlung auf neuen Stuckprofilen.

Durchführung:
Herstellung Kalk-Kasein-Leim
Stammmischung mit Magerquark im Verhältnis 1:1 (RT) vermischen. Alternativ zum Magerquark kann auch techn. Kasein verwendet werden.
Leimmasse der Grundmasse schrittweise zusetzen bis eine Verflüssigung eintritt, dann bis zur Gebrauchsfertigkeit weiter mit Wasser 1:1 bis 1:3 verdünnen. Nur Tagesmengen anmischen.
Die Ausführung hat als gleichmässiger Auftrag mit Pinsel / Bürste auf neuen, profilierten Stuckoberflächen vollflächig zu erfolgen.
Ein 2-facher dünner Auftrag mit Zwischentrocknung ist auszuführen.

Abwicklung < 12 cm (schmal)

Ausführung in Teillängen von 0,10 - 1,50 m
Menge: 269,000 m

**05.02.0003 Kalk-Kasein-Grundierung auf Stuckprofilen, Decke, Abw. bis 25cm (breit)**
*** wie Position 05.02.0002
Abwicklung < 25 cm (breit)

Ausführung in Teillängen von 0,10 - 1,50 m
Menge: 37,000 m

**05.02.0004 M1341 Anstrichaufbau Neu (Kalkfarbe), Putz, Decke, glatt**
*** Bezugsbeschreibung
Ausführung gem. Maßnahmenkatalog, Ausführungsbeschreibung M1341 Beschichtungsarbeiten Neuaufbau auf Glattputz der Bestandsdeckenfläche, Joch 1

- Kalkfarbe

Ausführungsort:
- Deckenflächen
- Deckenflächen zwischen Stuckprofilen

Begrenzende Bauteile:
- Putzflächen mit Bestandsanstrichen
- Gesimse
- Stuckreliefs und Medaillons
- Stuckprofile

Ausführung Deckenfeld pro Joch, Stuckprofilabwicklungen werden nicht gesondert ausgewiesen, sondern sind einzukalkulieren. Die Schlämme ist an den Stuckprofilen scharf zu beschneiden.

M3141 1. Fluatieren
Vorgeschlagen:
Keim, Fluat-10 oder gleichwertig. Es ist auf die Systemverträglichkeit mit nachfolgendem Anstrichsystem zu achten.

'.........'

(Bietereintrag)

M3141 2. Vereinheitlichung Saugfähigkeit
Vorgeschlagen:
Keim, Fixativ oder gleichwertig. Die Gleichwertigkeit bezieht sich auf die Rezeptur, die Verarbeitbarkeit und auf die Systemverträglichkeit mit dem gesamten Anstrichaufbau im gewünschten Farbraum.

'.........'

(Bietereintrag)

M3141 3. Kalkschlämme
Vorgeschlagen:
Keim-Romanit-Schlämmzusatz oder gleichwertig angebotenes Produkt. Die Gleichwertigkeit bezieht sich auf die Rezeptur, die Verarbeitbarkeit und auf die Systemverträglichkeit mit dem gesamten Anstrichaufbau im gewünschten Farbraum.

'.........'

(Bietereintrag)

M3141 4. Zwischenanstrich
Vorgeschlagen:
Keim-Romanit-Sumpfkalk oder gleichwertig angebotenes Produkt. Die Gleichwertigkeit bezieht sich auf die Rezeptur, die Verarbeitbarkeit und auf die Systemverträglichkeit mit dem gesamten Anstrichaufbau im gewünschten Farbraum.

'.........'

(Bietereintrag)
Menge: 115,000 m²

**05.02.0005 M1341.4. Anstrichaufbau Neu (Kalkfarbe), Stuckprofile, Decke, Abw. bis 12cm (schmal)**
*** wie Position 05.02.0004
an allen neuen Stuckprofilen der Decke, Halle, Joch 1-9

- Kalkfarbe
- nur M1341.4 - 2 x Zwischenanstrich (ohne Fluatieren, ohne Vereinheitlichung Saugfähigkeit, ohne Schlämme)

Ausführungsort:
- Stuckprofile, Abwicklung < 12 cm (schmal)

Begrenzende Bauteile:
- Deckenflächen mit Bestands- & Neuanstrichen
- Stuckrelief und Medaillons
Menge: 269,000 m

**05.02.0006 M1341.4. Anstrichaufbau Neu (Kalkfarbe), Stuckprofile, Decke, Abw. bis 25cm (breit)**
*** wie Position 05.02.0004
an allen neuen Stuckprofilen der Decke, Halle, Joch 1-9

- Stuckprofile, Abwicklung < 25 cm (breit)

Begrenzende Bauteile:
- Deckenflächen mit Bestands- & Neuanstrichen
- Stuckrelief und Medaillons
Menge: 37,000 m

**05.02.0007 M1340 A Harmonisierung (Kalklasur), Decke, glatt & profiliert**
*** Bezugsbeschreibung
Ausführung gem. Maßnahmenkatalog, Ausführungsbeschreibung M1340 A - harmonisierende Lasur, an Decken,an glatten & profilierten Flächen, Halle & Galerie, Joch 2-9

- Kalklasur

Ausführungsort:
- Deckenflächen
- Deckenflächen zwischen Stuckprofilen
- Stuckprofile

Begrenzende Bauteile:
- Putzflächen mit Bestandsanstrichen
- Gesimse
- Stuckreliefs und Medaillons

Ausführung Deckenfeld pro Joch, Stuckprofilabwicklungen werden nicht gesondert ausgewiesen, sondern sind einzukalkulieren.
Menge: 1625,000 m²

**05.02.0008 Anstrichaufbau Neu (Leimfarbe), Decke, Putz / Stuck, Bauschmuck**
Ziel:
Anstrichaufbau mit Grundierung und 2-fachem Leimfarbanstrich (ohne folgende Harmonisierung) auf nicht überfasster Gipsoberfläche, Bauschmuck

- Leimfarbe

Ausführungsort:
- 4 Deckenmedaillons, Durchmesser ca. 111cm, Joch 1
- 1 Stuckrelief, ca. 55 x 485 cm, zwischen Joch 1 und 2

Begrenzende Bauteile:
- Stuckprofile
- glatte Wandflächen

Durchführung
Kasein - Grundierung:
Ornament mit Grundierung farblos, vollflächig ggf in mehreren Durchgängen bis zum Erreichen einer einheitlichen Saugfähigkeit grundieren, für nachfolgende Beschichtung mit Leimfarbe, gemäß Herstellerangaben, in kompletter und gebrauchsfertiger Ausführung inkl. Lieferung aller erforderlichen Schutzmaßnahmen.

Material:
- Geeignet für Gipsflächen
- Geeignet für nachbeschriebenes Beschichtungssystem Leimfarbe

Vorgeschlagenes Produkt:
Kaseingrundierung der Firma Kreidezeit oder gleichwertig. Die Gleichwertigkeit bezieht sich auf die Materialeigenschaften.
angebotenes Fabrikat / Produkt:

'.........'

(Bietereintrag)

Grund und Endanstrich Leimfarbe
Wandmedaillon nach vorbeschriebener Untergrundvorbehandlung mit modifiziertem Leimfarbanstrich 2-lagig beschichten, gemäß Herstellerangaben, in kompletter und gebrauchsfertiger Ausführung.

Material:
- modifizierte Leimfarbe
- Farbton: gebrochenes Weiss
- frei von Konservierungsstoffen
- frei von Kunstharzbindemittel
- hoch diffusionsoffen, antistatisch
- wischfest
- überstreichbar

Vorgeschlagenes Fabrikat / Typ
Leimfarbe der Firma Kreidezeit oder gleichwertig. Die Gleichwertigkeit bezieht sich auf die Materialeigenschaften.
angebotenes Fabrikat / Produkt:

'.........'

(Bietereintrag)

Hinweis:
Um das System zu halten, ist der gesamte Beschichtungsaufbau in der Produktlinie des gleichen Herstellers auszuführen.
Menge: 7,000 m²

**05.02.0009 Kasein-Grundierung, Decke, Bauschmuck, Stuckreliefs**
Ziel:
Grundierungsanstrich zur Vereinheitlichung des Saugverhaltens und der Haftvermittlung auf leimgebundenen Bestandsoberflächen, inkl. Ecken und Kanten, an Decken, auf reich ornamentierten Flächen, Bauschmuck, Gipsfertigteil

Ausführungsort:
- 7 Stuckreliefs, 90 cm x 478 cm, Joche 2-9

Durchführung:
Kasein - Grundierung:
Ornament mit Grundierung farblos, vollflächig ggf in mehreren Durchgängen bis zum Erreichen einer einheitlichen Saugfähigkeit grundieren, für nachfolgende Beschichtung mit Leimfarbe, gemäß Herstellerangaben, in kompletter und gebrauchsfertiger Ausführung inkl. Lieferung aller erforderlichen Schutzmaßnahmen.

Material:
- Geeignet für Gipsflächen
- Geeignet für nachbeschriebenes Beschichtungssystem Leimfarbe

Vorgeschlagenes Produkt:
Kaseingrundierung der Firma Kreidezeit oder gleichwertig. Die Gleichwertigkeit bezieht sich auf die Materialeigenschaften.
angebotenes Fabrikat / Produkt:

'.........'

(Bietereintrag)

Hinweis:
Die Stuckreliefs erhalten keinen zusätzlcihen Farbanstrich, nur eine abschliessende Harmonisierung mit Leimlasur, siehe Folgeposition.
Menge: 7,000 St

**05.02.0010 M1340 B Harmonisierung (Leimlasur), Decke, Bauschmuck (Leimfarbe)**
*** wie Position 05.02.0007
Ausführung gem. Maßnahmenkatalog, Ausführungsbeschreibung M1340 B - leimgebundene Lasur, inkl. Ecken und Kanten, an Decken, auf reich ornamentierten Flächen, Bauschmuck

Leimlasur

Ausführungsort:
- 7 Stuckreliefs, 90 cm x 478 cm

Angebotenes Produkt:

'.........'

Bieterangabe
Menge: 37,000 m²

#### Titel 05.03 Beschichtungsarbeiten Wand, Putz / Stuck / Naturstein / Zementguss

**05.03.0001 M1341 Anstrichaufbau Neu (Kalkfarbe), Wand, glatt & profiliert**
Ausführung gem. Maßnahmenkatalog, Ausführungsbeschreibung M1341 Beschichtungsarbeiten Neuaufbau, inkl. Ecken und Kanten, an glatten und profilierten Wandflächen auf Putz-, Stuck- und Natursteinflächen

- Kalkfarbe

Ausführungsort:
- Wandflächen (horizontal & vertikal)
- Brüstungsbereiche, Innenfassade Joch 1
- Sockelbasen (horizontal & vertikal)
- Fensterbänke Galeriefenster
- Pilaster & Pfeiler
- Pilaster- & Pfeilerkapitelle Naturstein

Begrenzende Bauteile:
- Putzflächen mit Bestandsanstrichen
- getünchtes Sichtziegelmauerwerk
- Gesimse
- profilierte Flächen
- Fenster & Türen
- Stuckreliefs und Medaillons

Ausführung in Teilflächen, Einzelflächen von:
- 0,05 - 0,25 m²
- 0,25 - 1,00 m²
- > 1,00 m²

M3141 1. Fluatieren
Vorgeschlagen:
Keim, Fluat-10 oder gleichwertig. Es ist auf die Systemverträglichkeit mit nachfolgendem Anstrichsystem zu achten.

'.........'

(Bietereintrag)

M3141 2. Vereinheitlichung Saugfähigkeit
Vorgeschlagen:
Keim, Fixativ oder gleichwertig. Die Gleichwertigkeit bezieht sich auf die Rezeptur, die Verarbeitbarkeit und auf die Systemverträglichkeit mit dem gesamten Anstrichaufbau im gewünschten Farbraum.

'.........'

(Bietereintrag)

M3141 3. Kalkschlämme
Vorgeschlagen:
Keim-Romanit-Schlämmzusatz oder gleichwertig angebotenes Produkt. Die Gleichwertigkeit bezieht sich auf die Rezeptur, die Verarbeitbarkeit und auf die Systemverträglichkeit mit dem gesamten Anstrichaufbau im gewünschten Farbraum.

'.........'

(Bietereintrag)

M3141 4. Zwischenanstrich
Vorgeschlagen:
Keim-Romanit-Sumpfkalk oder gleichwertig angebotenes Produkt. Die Gleichwertigkeit bezieht sich auf die Rezeptur, die Verarbeitbarkeit und auf die Systemverträglichkeit mit dem gesamten Anstrichaufbau im gewünschten Farbraum.

'.........'

(Bietereintrag)
Menge: 235,000 m²

**05.03.0002 M1341 + M1340 A Anstrichaufbau Neu (Kalkfassung), Zahnfries**
*** Bezugsbeschreibung
Ausführung gem. Maßnahmenkatalog, Ausführungsbeschreibung
M3141.4 - Zwischenanstrich
M3141.3 - Kalktünche (keine Schlämme)
M1340 Harmonisierung Kalkfassung als Decklasur
inkl. Ecken und Kanten, an Wandflächen, Zahnfries

- Kalkfarbe

Ausführungsort:
- Zahnfries, Joch 1 (Hinweis: im Zahnfrieszwischenraum sind Stuckzapfen platziert)

Zahnfries:
- Anzahl: 52 Stück
- Oberfläche Zahnfries: 2,42m²
- Profil oberhalb Zahn H=5 cm
- Profil unterhalb Zahn H=12 cm

Ausführung in Teilflächen, in Einzelgrössen von:
- GK a2, < 25 cm²
- GK a3, 25 - 50 cm²
- GK b, >50 - 150 cm²
Menge: 4,500 m²

**05.03.0003 M1341 + M1340 A Anstrichaufbau Neu (Kalkfassung), Stuckzapfen**
*** wie Position 05.03.0002
jedoch an neu angefertigten Stuckzapfen für die Zwischenräume des Zahnfrieses.

- Kalkfarbe

- Stuckzapfen, Breite ca. 6,5 cm x Höhe ca. 9,5 cm
Menge: 51,000 St

**05.03.0004 M1340 A Harmonisierung (Kalklasur), Wand, glatt**
*** Bezugsbeschreibung
Ausführung gem. Maßnahmenkatalog, Ausführungsbeschreibung M1340 A - harmonisierende Lasur, inkl. Ecken und Kanten, an Wänden, auf allen glatten Putzflächen

- Kalklasur

Ausführungsort:
- Wandflächen

Vorgeschlagen:
Keim-Romanit-Sumpfkalk oder gleichwertig angebotenes Produkt. Die Gleichwertigkeit bezieht sich auf die Rezeptur, die Verarbeitbarkeit und auf die Systemverträglichkeit mit dem gesamten Anstrichaufbau im gewünschten Farbraum.

'.........'

(Bietereintrag)
Menge: 1919,000 m²

**05.03.0005 M1340 A Harmonisierung (Kalklasur), Wand, profiliert**
*** wie Position 05.03.0004
an Wänden, an profilierten Putzflächen, Ausführung inkl. Ecken und Kanten, auf Bestands- und Neuflächen aus Putz-, Stuck- und Naturstein

- Kalklasur

Ausführungsort:
- Gesimse
- Säulenkapitelle und Platten
- Pilaster-& Pfeilerkapitelle
- Sockelbasen
- Stuckprofile, Spiegelfelder
Menge: 960,000 m²

**05.03.0006 M1340 A Harmonisierung (Kalklasur), Wand, Sichtmauerwerk**
*** wie Position 05.03.0004
an Wänden auf Sichtziegelmauerwerk, Ausführung inkl. Ecken und Kanten

- Kalklasur

Ausführungsort:
- Pfeiler- & Pilasterflächen Südfassade
Menge: 174,000 m²

**05.03.0007 Anstrichaufbau Neu (Leimfarbe), Wand, Medaillon**
Ziel:
Anstrichaufbau mit Grundierung und 2-fachem Leimfarbanstrich auf nicht gefasster Gipsoberfläche, Bauschmuck

- Leimfarbe

Ausführungsort:
- Wandmedaillon, Durchmesser ca. 178 cm, (ca. 2,50 m²), Joch 1

Begrenzende Bauteile:
- Stuckprofile
- glatte Wandflächen

Durchführung
Kasein - Grundierung:
Ornament mit Grundierung farblos, vollflächig ggf in mehrer Durchgängen bis zum Erreichen einer einheitlichen Saugfähigkeit grundieren, für nachfolgende Beschichtung mit Leimfarbe, gemäß Herstellerangaben, in kompletter und gebrauchsfertiger Ausführung inkl. Lieferung aller erforderlichen Schutzmaßnahmen.

Material:
- Geeignet für Gipsflächen
- Geeignet für nachbeschriebenes Beschichtungssystem Leimfarbe

Vorgeschlagenes Produkt:
Kaseingrundierung der Firma Kreidezeit oder gleichwertig. Die Gleichwertigkeit bezieht sich auf die Materialeigenschaften.
angebotenes Fabrikat / Produkt:

'.........'

(Bietereintrag)

Grund und Endanstrich Leimfarbe
Wandmedaillon nach vorbeschriebener Untergrundvorbehandlung mit modifiziertem Leimfarbanstrich 2-lagig beschichten, gemäß Herstellerangaben, in kompletter und gebrauchsfertiger Ausführung.

Material:
- modifizierte Leimfarbe
- Farbton: mittlere Tönung, gelb-ocker
- frei von Konservierungsstoffen
- frei von Kunstharzbindemittel
- hoch diffusionsoffen, antistatisch
- wischfest
- überstreichbar

Vorgeschlagenes Fabrikat / Typ
Leimfarbe der Firma Kreidezeit oder gleichwertig. Die Gleichwertigkeit bezieht sich auf die Materialeigenschaften.
angebotenes Fabrikat / Produkt:

'.........'

(Bietereintrag)

Hinweis:
Um das System zu halten, ist der gesamte Beschichtungsaufbau in der Produktlinie des gleichen Herstellers auszuführen.
Menge: 1,000 St

**05.03.0008 M1340 B Harmonisierung (Leimlasur), Wand, Medaillon**
Ausführung gem. Maßnahmenkatalog, Ausführungsbeschreibung M1340 B - leimgebundene Lasur, inkl. Ecken und Kanten, an Wänden, an stark ornamentierten Flächen aus Gips, Bauschmuck

- Leimlasur

Ausführungsort:
- Wandmedaillon, Durchmesser ca. 178 cm inkl. Profilrahmen

Angebotenes Produkt:

'.........'

Bieterangabe
Menge: 1,000 St

**05.03.0009 Anstrichaufbau Neu (Silikatfarbe), Wand, glatt, Sockel**
Ziel:
Strapazierfähiger umlaufender Sockelanstrich als Silikatanstrich, Anstrichaufbau mit Grundierung, Grundbeschichtung und Endbeschichtung, an glatten Wandflächen

Ausführungsort:
- Halle (horizontal & vertikal): Umlaufender Sockel H=33,50 auf Sockelblöcken auch horizontale Fläche
- Galerie (vertikal): umlaufender Sockel Höhe=10 cm

Untergrund:
- Zementputz auf Ziegelmauerwerk an Sockelblöcken
- Kalkputz auf Ziegelmauerwerk an restl. Wandflächen
- Steinflächen an Fenstersolbänken

Begrenzende Bauteile:
- Putzflächen mit Bestandsanstrichen
- getünchtes Sichtziegelmauerwerk
- profilierte Flächen (Plinthen, Pilasterbasen)
- Fenster & Türen

Durchführung
Grundierung Putzflächen:
Wandflächen mit Grundierung farblos, vollflächig ggf in mehreren Durchgängen bis zum Erreichen einer einheitlichen Saugfähigkeit grundieren, für nachfolgende Beschichtung auf Silkatbasis, gemäß Herstellerangaben, in kompletter und gebrauchsfertiger Ausführung mit Bürste & Heizkörperpinsel, inkl. Lieferung aller erforderlichen Schutzmaßnahmen. Untergrundvorbehandlung für nachfolgende Wandanstriche.

Tiefgrund / Haftgrund
- wasserverdünnbar
- lösungsmittelfrei
- verfestigend
- unpigmentiert
- leicht körniger Zuschlag

Material:
- Geeignet für Putz- & Steinflächenflächen
- Geeignet für nachbeschriebenes Beschichtungssystem Silikatfarbe

angebotenes Fabrikat / Produkt:

'.........'

(Bietereintrag)

Grund und Endanstrich
Sockelanstrich mit Silikatfarbe nach vorbeschriebenen Untergrundvorbehandlungen gemäß Herstellerangaben in kompletter und gebrauchsfertiger Ausführung herstellen.

Material:
- Silikatfarbe
- Farbton: mittlere Tönung
- Konservierungsmittelfrei
- lösemittelfrei, weichmacherfrei
- Bindemittel: wasserverdünnbar
- Farbmittel: lichtbeständige Pigmente
- Strapazierfähig
- Nassabriebbeständigkeit : Klasse 2 nach DIN EN 13300
- scheuerbeständig nach DIN 53778
- Farbe mit

angebotenes Fabrikat / Produkt:

'.........'

(Bietereintrag)

Ausführung als Erstbeschichtung 2-lagig:
- Grundbeschichtung mit Endfarbton
- Endbeschichtung mit Endfarbton

Einzurechnen sind:
- Herstellen sauberer Farbschnitte zu Wandflächen
- OK des Anstrichs ist gegenüber der Wandfläche sauber und gerade zu begrenzen

Hinweis:
Um das System zu halten, ist der gesamte Beschichtungsaufbau in der Produktlinie des gleichen Herstellers auszuführen.
Menge: 448,000 m

**05.03.0010 Zulage Grundierung (Silikatfarbe), 2. Anstrich**
Anzubieten ist der Mehraufwand für einen 2. Anstrich mit der in der Vorposition beschriebenen Grundierung.

Hinweis
Ausführung nur nach Freigabe durch AG
Menge: 448,000 m²

**05.03.0011 Zulage für Anstricharbeiten an schwer zugänglichen Bereichen**
Zulage für Mehraufwand beim Beschichten von Putzflächen hinter Leitungen der Rippenheizkörper, einschließlich beengter Zugänglichkeit, Arbeiten mit kleinem Werkzeug, Mehrarbeitszeit, erforderlichen Abdeckarbeiten an angrenzenden Bauteilen sowie Ein- und Auslaufflächen des Anstrichs.

Hinweis:
Die Zulage ist pro lfm Heizleitung einmal anzusetzen, unabhängig von der Höhe der zu bearbeitenden Fassadenfläche.
Menge: 270,000 m

**05.03.0012 Beschichtung auf Wasserbecken Innenflächen - Wasserglasanstrich**
Liefern und fachgerechtes Aufbringen eines diffusionsoffenen, mineralischen Wasserglasanstrichs (Silikatanstrich) auf gereinigter, tragfähiger Zementgussoberfläche aus Vorposition im Innenbereich, ohne Beschichtung
Ausführung gemäß DIN 18363 "Maler- und Lackiererarbeiten" sowie Herstellervorschriften. Untergrund auf Tragfähigkeit, Ebenheit, Feuchtigkeit und Saugverhalten prüfen.

Leistungsumfang:
- Vorbehandlung / Grundierung mit Wasserglasgrundierung auf stark bzw. unterschiedlich saugenden Untergründen
- Deckender 2-facher Silikat-/Wasserglasanstrich
- sauberenjn Kantenabschluss ca. 10 cm. unterhalb Rand herstellen

Ausführungsort:
- Innenflächen der Wasserbecken aus unbehandeltem Zementguss
- wiederhergestellte Zulaufrinne

Abmessungen:
- aussen: L 1,85m x B 1,23m x H 0,75m
- innen: L 1,60m x B 0,95m x H 0,50m
- umlaufender Rand: Breite ca. 0,14m
- Innenfläche gesamt: ca. 2,50m²
- Aussenfläche gesamt: ca. 4,80 m²

Angebotenes Produkt:

'.........'

(Bietereintrag)
Menge: 8,000 m²

#### Titel 05.04 Beschichtungsarbeiten, Metallbauteile

**05.04.0001 M1209 A Korrosionsschutz handmechanisch - an sichtbar verbleibenden Objekten, Umlenkrolle, einfach**
*** Bezugsbeschreibung
Ausführung gem. Maßnahmenkatalog, Ausführungsbeschreibung M1209 A - Korrosionsschutz, handmechanisch, an sichtbar verbleibenden Objekten an Wänden

Ausführungsgegenstand:
- Umlenkrollen, einfache Rolle

Abmessungen:
- Breite 2 cm X Länge 7 cm X Höhe 7 cm

Vorgeschlagen:
- Rostversiegelung Fa. BOB
- Rostschutzgrundierung presto-BOB Rostschutz Fa. Hebrochemie GmbH (Vinylchlorid-Copolymer-Alkydharz) oder gleichwertig

Angebotenes Produkt:

'.........'

(Bietereintrag)

- Deckbeschichtung als 1K-Decklack (Alkydharz); Farbtonfestlegung erfolgt durch AG oder gleichwertig

'.........'

(Bietereintrag)

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Menge: 4,000 St

**05.04.0002 M1209 A Korrosionsschutz handmechanisch - an sichtbar verbleibenden Objekten, Umlenkrolle, mehrfach**
Ausführung gem. Maßnahmenkatalog, Ausführungsbeschreibung M1209 A - Korrosionsschutz, handmechanisch, an sichtbar verbleibenden Objekten an Wänden

Ausführungsgegenstand:
- Umlenkrollen, 3 Rollen inkl. Befestigungsmittel wie Schrauben und Muttern

Abmessungen:
- B 8 cm x L 30 cm x H 7 cm

Vorgeschlagen:
- Rostversiegelung Fa. BOB
- Rostschutzgrundierung presto-BOB Rostschutz Fa. Hebrochemie GmbH (Vinylchlorid-Copolymer-Alkydharz) oder gleichwertig

Angebotenes Produkt:

ǀ '.........'

(Bietereintrag)

- Deckbeschichtung als 1K-Decklack (Alkydharz); Farbtonfestlegung erfolgt durch AG oder gleichwertig

'.........'

(Bietereintrag)

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Menge: 3,000 St

**05.04.0003 M1209 A Korrosionsschutz handmechanisch - an sichtbar verbleibenden Objekten, Gerüstanker**
*** wie Position 05.04.0001
Ausführungsgegenstand:
- Metallobjekte ähnlich Gerüstanker etc.

Abmessungen:
- Durchmesser < 2 cm
- Länge < 20 cm
Menge: 7,000 St

**05.04.0004 M1209 B Korrosionsschutz handmechanisch - Kleinteile in Putz- und Mörtelflächen**
Ausführung gem. Maßnahmenkatalog, Ausführungsbeschreibung M1209 C - Korrosionsschutz handmechanisch an historischen Nägeln, Schrauben, Schraubenköpfen etc. an überdeckten Objekten in Putz- und Mörtelflächen, ohne handmechanisches Entrosten
an Decken und Wänden

Durchführung:
- Rostversiegelung
- Rostschutzgrundierung

Ausführungsort:
- Glattputzflächen und profilierte Flächen
- Stuckprofile
- Gesimse

Vorgeschlagen:
- Rostumwandler Fa. BOB
- Rostschutzfarbe presto-BOB Rostschutz Fa. Hebrochemie GmbH (Vinylchlorid-Copolymer-Alkydharz) oder gleichwertig

Angebotenes Produkt:

'.........'

(Bietereintrag)
Menge: 30,000 St

**05.04.0005 M1209 C Korrosionsschutz handmechanisch - Kleinteile in Bauschmuck**
Ausführung gem. Maßnahmenkatalog, Ausführungsbeschreibung M1209 C - Korrosionsschutz handmechanisch an historischen Nägeln, Schrauben, Schraubenköpfen etc.an überdeckten Objekten in Bauschmuck

Durchführung:
- handmechanisches Entrosten
- Rostversiegelung
- Rostschutzgrundierung

Ausführungsort:
- Stuckreliefs
- Wand- & Deckenmedaillons

Vorgeschlagen:
- Rostumwandler Fa. BOB
- Rostschutzfarbe presto-BOB Rostschutz Fa. Hebrochemie GmbH (Vinylchlorid-Copolymer-Alkydharz) oder gleichwertig

Angebotenes Produkt:

'.........'

(Bietereintrag)
Menge: 84,000 St

### Abschnitt 06 Sonstige Arbeiten

**06.0001 Versetzen technischer Metalleinbauteile - Umlenkrolle**
Versetzen von mechanischen Einbauelementen aus Metall, das Umsetzen dient Baufreiheit für Montage der Beleuchtungsschiene entlang der Gesimsoberkante

Ausführungselemente:
- Umlenkrollen für Lüftungsrosetten an Innenwand oberhalb Balustrade

Abmessungen:
- Breite 2 cm X Länge 7 cm X Höhe 7 cm

Durchführung:
- Ausbau Rollen samt Halterung und Drähte
- Versetzen der Rollen 1 Faszie höher
- Herauslösen 1 Drahtseil und Wiedereinbringen 1 Drahtseil
Menge: 4,000 Stüc

**06.0002 Oberflächensanierung Wasserbecken, Zementguss**
Ausführung gem. Maßnahmenkatalog
Maßnahmenbeschreibung
M1102 Entfernung von Ergänzungsmörtel /Zementputz -  in Ausgussrinne
M1107 A Reinigung trocken - allseitig
M1310 Ergänzung hydraulischer Kalkmörtel - Rinne nachbilden

Ausführungsort:
Wasserbecken aus Zementguss, 4 Stück

Abmessungen Wasserbecken gesamt:
- aussen: L 1,85m x B 1,23 m x H 0,75 m
- innen: L 1,60 m x B 0 ,95 m x H 0,50 m
- umlaufender Rand: Breite ca. 0,14 m
- Innenfläche gesamt: ca. 2,50 m²
- Aussenfläche gesamt: ca. 4,80 m²

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Menge: 4,000 Stüc

### Abschnitt 07 Dokumentation

**07.0001 Dokumentation der ausgeführten Leistung durch Beschreibung**
*** Pauschalposition
Erstellen einer Dokumentation aller durchgeführten Maßnahmen gem. Dokumentationsrichtlinien SPSG, Stand 21.02.2025 (siehe Anlage).

Fertigstellung und Übergabe der Dokumentation an den AG bis spätestens sechs Wochen nach vollständiger und mängelfreier Abnahme der Bauleistungen.

Mit der Übernahme der mängelfreien Dokumentation durch den AG erfolgt die rechtsgeschäftliche Abnahme der Gesamtleistung des AN.
Menge: 1,000 psch

### Abschnitt 08 Stundenlohnarbeiten

**08.0001 Stundenlohnarbeiten Dipl.-Restaurator bzw. Restaurator M.A.**
Stundenlohnarbeiten durch Dipl. Restaurator/-in bzw. Restaurator/-in M.A. für Stuckateurhandwerk, auf Anordnung des AG. Der Verrechnungssatz für die jeweilige Arbeitskraft umfasst
sämtliche Aufwendungen wie Lohn- und Gehaltskosten, Lohn-
und Gehaltsnebenkosten, Zuschläge, lohngebundene und
lohnabhängige Kosten, sonstige Sozialkosten, Gemeinkosten,
Wagnis und Gewinn.
Menge: 5,000 h

**08.0002 Stundenlohnarbeiten Meister im Stuckateurhandwerk**
Stundenlohnarbeiten durch einen Meister
im Stuckateurhandwerk, auf Anordnung des AG.
Der Verrechnungssatz für die jeweilige Arbeitskraft umfasst
sämtliche Aufwendungen wie Lohn- und Gehaltskosten, Lohn-
und Gehaltsnebenkosten, Zuschläge, lohngebundene und
lohnabhängige Kosten, sonstige Sozialkosten, Gemeinkosten,
Wagnis und Gewinn.
Menge: 5,000 h

**08.0003 Stundenlohnarbeiten Geselle im Stuckateurhandwerk**
Stundenlohnarbeiten durch einen Gesellen bzw. Restaurator/-in B.A. im Stuckateurhandwerk, auf Anordnung des AG. Der Verrechnungssatz für die jeweilige Arbeitskraft umfasst
sämtliche Aufwendungen wie Lohn- und Gehaltskosten, Lohn-
und Gehaltsnebenkosten, Zuschläge, lohngebundene und
lohnabhängige Kosten, sonstige Sozialkosten, Gemeinkosten,
Wagnis und Gewinn.
Menge: 5,000 h

**08.0004 Stundenlohnarbeiten Bauhelfer**
Stundenlohnarbeiten durch einen Bauhelfer, auf Anordnung des AG. Der Verrechnungssatz für die jeweilige Arbeitskraft umfasst
sämtliche Aufwendungen wie Lohn- und Gehaltskosten, Lohn-
und Gehaltsnebenkosten, Zuschläge, lohngebundene und
lohnabhängige Kosten, sonstige Sozialkosten, Gemeinkosten,
Wagnis und Gewinn.
Menge: 5,000 h
